# Hortanbau Grundschule Wormstedt
Angebotsaufforderung (GAEB DA XML 3.1, DA83)
Projekt: 2044-00
Währung: EUR
Auftraggeber: Landratsamt Weimarer Land, Bahnhofstraße 28, 99510 Apolda
Erstellt mit: GXML Toolbox V3.3 R20230829, iTWO_64 V24.0.563, 28.01.2026

## Baubeschreibung
Der Kreis Weimarer Land beabsichtigt, die Staatliche Grundschule in Wormstedt um einen
dreigeschossigen Hortanbau zu erweitern.
Unabhängig vom geplanten Anbau des Hortgebäudes wird im Vorfeld in der Grundschule
Wormstedt die Heizungs- und Trinkwasserversorgung erneuert. Derzeit erfolgt die Wärmeversorgung des gesamten Grundstücks über eine Ölheizanlage in einem separaten Heizhaus.
Zukünftig soll die bestehende Heizungsanlage durch ein hybrides System aus Gasbrennwerttechnik und Wärmepumpe ersetzt und in der Grundschule untergebracht werden. Mit der Um-
setzung dieser Maßnahme wird das bisherige Heizhaus zurückgebaut.

Beschreibung Bestand

Die staatliche Grundschule in Wormstedt, Ortsteil in Bad Sulza, ist ein Komplex aus drei aneinandergereihten Gebäuden: Haus 1, Haus 2 und das Heizhaus. Der Komplex erstreckt sich
auf den Flurstücken 53/10 und 53/13. Alle drei Gebäude haben einen separaten Eingang und
sind im Kellergeschoss miteinander verbunden. Das Haus 1, aus dem Jahre 1958, hat ein
souterrainartiges Kellergeschoss, ein Erdgeschoss und Dachgeschoss. Das Haus 2 aus dem
Jahre 1972 ist ein kompakter Baukörper mit Kellergeschoss, Erdgeschoss und 2 Obergeschossen. Im Zuge der Maßnahme wird an das Haus 2 (Standort Heizhaus) angebaut. Im
Haus 2 ist jeweils an den Giebelseiten ein Treppenhaus vorhanden. Im Norden befindet sich
der Schulhof mit Spielfläche, über den der Zugang erfolgt. Im Süden befinden sich auf dem
Flurstück 53/14 Stellplätze sowie eine private Garage.

Beschreibung der geplanten Baumaßnahmen

Für den dreigeschossigen Anbau sind sowohl im Schulgebäude als auch innerhalb der Au-
ßenanlagen Baumaßnahmen erforderlich. Diese werden im Folgenden dargelegt.

Neubau Hortanbau

Gebäudebeschreibung
Der geplante massive Hortanbau soll an der östlichen Giebelseite der Grundschule in Wormstedt entstehen, wo sich derzeit das Heizhaus befindet. Das Gebäude wird dreigeschossig ausgeführt und gliedert sich in ein Erdgeschoss und zwei Obergeschosse. Mit einer Höhe von
11,28 m (Fertigfußboden oberstes Geschoss über der Geländeoberfläche im Mittel bei 6,98m)
ist das Gebäude gemäß § 2 Abs. 3 der Thüringer Bauordnung (ThürBO) der Gebäudeklasse 3
zuzuordnen. Das Erdgeschoss umfasst eine Bruttogrundfläche von ca. 298,00m² und die
Obergeschosse umfassen jeweils ca. 192,00m². Die Geschosse sind über das Bestandstreppenhaus in der Grundschule und einen Aufzug im Neubau barrierefrei miteinander verbunden.

Für die Verbindung werden in die bestehende Wand in jedem Geschoss Türöffnungen mit
Glaselementen integriert. Ab dem 2. Obergeschoss wird der bestehende Schornstein zurückgebaut, um die Errichtung eines zweiten, unabhängigen Rettungsweges zu ermöglichen. In
diesem Zusammenhang wird das Treppenhaus durch eine Trennwand vom Flur abgetrennt.
Flur und Treppenhaus im Bestand werden im Rahmen der Baumaßnahmen überarbeitet, erhalten einen neuen Anstrich und werden baulich an den Neubau angepasst. Im Erdgeschoss
erfolgt der Übergang von Hort und Grundschule ebenerdig. In den oberen Geschossen ergibt
sich ein Höhenversatz, da die Horträume eine durchgängige lichte Raumhöhe von 2,80m erhalten. Dieser Höhenversatz wird jeweils im Flur des Neubaus über den Aufzug und über eine
kleine Treppe überwunden.
Im Erdgeschoss befindet sich ein großzügiger, multifunktional nutzbarer Raum mit integrierter
Kinderküche. Dieser öffnet sich nach Süden zu einer Sonnenterrasse. Die Süd- und Ostfassade ist hier als Pfosten-Riegel-Konstruktion mit innenliegenden runden Stützen ausgeführt.
Zudem sind im Erdgeschoss Sanitärräume für Mädchen und Jungen sowie ein barrierefreier
Sanitärbereich untergebracht. Direkt am Flur liegt ein Kopierraum, ein Büro befindet sich am Haupteingang.
In den Obergeschossen gibt es jeweils einen Verbindungsflur und zwei Horträume. Der Flur ist
großzügig nach Süden mit einer Pfosten-Riegel-Fassade und zum Norden hin mit Fensterelementen verglast und beinhaltet eine Leseecke. Jeder Hortraum erhält ein Waschbecken. Die
Türen zu den Horträumen erhalten ein Element mit satinierter Verglasung, um mehr Durchlässigkeit und Licht zu generieren. Den oberen Abschluss bildet ein massives Flachdach.

Zugänge und Außenanlagen
Das Grundstück für den geplanten Hortanbau umfasst die Flurstücke 53/13, 53/14 und 53/11.
Das zukünftige Hortgebäude erhält zwei Zugänge im Erdgeschoss. Der Haupteingang liegt,
anstelle des aktuellen Windfangs, auf der Seite des bestehenden Schulhofs und erhält ein
massives Vordach mit extensiver Begrünung. Von Süden ist der Hort barrierefrei über eine
Rampe oder alternativ über eine Treppe erreichbar. Dieser Eingang erhält ein freitragendes
Vordach. Im ersten Obergeschoss entsteht auf der Nordseite eine Terrasse, die über eine
Außentreppenanlage mit Blocksitzstufen direkt an die Spielfläche angebunden wird.

Fassade
Das Erdgeschoss des Neubaus erhält neben der Pfosten-Riegel-Fassade ein Wärmedämmverbundsystem. Die oberen Geschosse werden mit einer vorgehängten Fassade mit Faserzementplatten ausgeführt. Die Belichtung der Räume erfolgt über die Nord-, Süd und Ostseite.
In den Obergeschossen ist zwischen den Fenstern eine gestalterisch abgesetzte Fläche in
einer anderen Oberfläche oder Farbe vorgesehen, sodass sich gemeinsam mit den Fenstern
ein durchlaufendes Fensterband ergibt. Es ist ein sommerlicher Wärmeschutz in Form von
elektronisch bedienbaren Markisen vorgesehen. Diese werden in verschiedenen Farbtönen
gestaltet, die sich am Farbkonzept des Bestandes orientieren. Die zurückhaltende Fassadengestaltung erhält durch Fenster und Markisen eine dezente farbliche Akzentuierung. Die Fenster werden als dreifach verglaste Aluminiumelemente mit einer zur Fassade passenden Farbgebung ausgeführt. Zusätzlich ist in den Horträumen ein innenliegender Blendschutz vorgesehen.

Abbruchmaßnahmen

Für die geplante Maßnahme müssen folgende Gebäude/-teile abgebrochen werden.
• Das Heizhaus und die Garage (Flurstück 53/14) für den neuen Standort
• Rückbau des Windfangs am Bestandsgebäude für den neuen Zugang
• Rückbau Stützmauer und Pflanzensteine im nordöstlichen Bereich mit anschließender
Wiederherstellung/Neugestaltung
• Wanddurchbrüche zum Bestand und teilweise Rückbau Schornstein

Beschreibung der Rohbauarbeiten

Die Leistungen umfassen die Ausführung der Rohbauarbeiten für den dreigeschossigen Hortanbau einschließlich Gerüstbau sowie Erdarbeiten. Zusätzlich sind Mauerwerks- und Putzarbeiten sowie Abdichtungsarbeiten auszuführen. Weiterhin gehören die Installation der Erdungsanlage und die Herstellung der Entwässerungskanäle zum Leistungsumfang. Darüber hinaus ist in diesem Leistungsverzeichnis die Baustelleneinrichtung für die Gesamtmaßnahme enthalten.

Bauzeitliche Unterbrechungen aufgrund des Ineinandergreifens der Gewerke sowie das mehrfache Anrücken auf die Baustelle sind einzukalkulieren.
Zudem ist einzukalkulieren, dass z.T. zeitgleiche Tätigkeiten in den unterschiedlichen Bereichen durchzuführen sind.

Die Arbeiten erfolgen am und im Bestandsgebäude. Es ist zu beachten, dass im angrenzenden Bereich der reguläre Schulbetrieb fortgeführt wird. Der Schulbetrieb darf durch die Baumaßnahme keinesfalls beeinträchtigt werden. Lärmintensive Arbeiten sind während der Unterrichtszeit zu vermeiden. Diese Tätigkeiten sind möglichst in die Nachmittagsstunden zu verschieben.

Auf dem Schulgelände werden die entsprechenden Baustellen- und Lagerbereiche von den schulisch genutzten Freiflächen abgetrennt. Eine entsprechende Abstimmung / Einweisung dazu erfolgt vor Baubeginn mit der Bauüberwachung.

## Vorbemerkungen
1.1 Baustelleneinrichtung
Die nachfolgend aufgeführten Punkte haben grundsätzlich Gültigkeit, sofern in der Leistungsbeschreibung der einzelnen Positionen nichts anderes beschrieben ist.

Die Baustelleneinrichtungsfläche wird dem AN durch die örtliche Bauleitung zugewiesen.

Materiallager und Stellflächen z. B. Container sind entsprechend den Erfordernissen des Bauablaufes auf Anweisung der Bauleitung kostenfrei umzusetzen.
Vom Auftraggeber zur Verfügung gestellte Flächen für Baustelleneinrichtung des Auftragnehmers müssen, sofern nicht anders vereinbart ist, vom Auftragnehmer in den Zustand vor Nutzungsbeginn gebracht werden.

Bei der Durchführung aller Bauarbeiten ist das Gesetz zum Schutz vor schädlichen Umwelteinwirkungen durch Luftverunreinigungen, Geräusche, Erschütterungen und ähnliche Vorgänge zu beachten und einzuhalten ( Bundesimmissionsschutzgesetz ).

Bäume, Pflanzenbestände und Vegetationsflächen sind während der Durchführung der Baumaßnahme zu schützen. Hierbei sind die Vorschriften der RAS-LG 4 in Verbindung mit der DIN 18920 zu beachten.

1.1.1 Baustrom
Durch das ELT- Gewerk wird ein zentraler Baustromverteiler im UG aufgestellt, von dort ausgehend werden je Etage an zentraler Stelle Etagenverteiler errichtet. Die Verteiler sind während der Bauzeit durch den AN mit nutzbar.

Die Baustellenbeleuchtung wird durch die Elektrofirma in allen Fluren und Treppenhäusern errichtet. Für eine ausreichende Beleuchtung in einzelnen Räumen bzw. am Arbeitsplatz des AN ist jedes Gewerk eigenständig verantwortlich.

1.1.2 Bauwasser
Der Bauwasseranschluss ist durch den AN herzustellen. Der Anschluss ist durch den AN sowie durch alle anderen Gewerke mit zu nutzen. Der Bauwasseranschluss muss für die Versorgung des gesamten Baustellenbetriebes zur Verfügung stehen.

1.1.3 Kosten des Verbrauchs (Strom, Wasser)
Die Kosten des Verbrauchs für Strom und Wasser und die Nutzung der sanitären Anlagen sowie die Kosten für die Einrichtung der Entnahmestellen werden entsprechend den besonderen Vertragsbedingungen als prozentuale Umlage abgerechnet.

Hinweis
Unvorhersehbare und geplante (wird dann rechtzeitig gemeldet) Unterbrechung der Strom- und Wasserversorgung während der Arbeitszeit berechtigen den Auftragnehmer nicht zu Regressforderungen.

1.2 Rüstungen und Hebezeuge
Erforderliche Rüstungen und Hebezeuge, welche für die in diesem Leistungsverzeichnis ausgeschriebenen Leistungen notwendig werden, sind Nebenleistungen des AN und werden nicht gesondert vergütet, außer diese sind in einer sep. LV-Position beschrieben.

1.3 Baureinigung/Bauschuttentsorgung
Baufeld, Baustelleneinrichtung und Arbeitsplätze sind in einem sauberen Zustand zu halten.
Die durch den Baustellenverkehr benutzten Straßen, Wege und sonstigen öffentlichen Verkehrsflächen sind während der Baumaßnahme in einem sauberen Zustand zu halten und nach Abschluss der Baumaßnahme in den vorgefundenen Zustand zu versetzen. Die Einschränkungen und Behinderungen des öffentlichen Verkehrs außerhalb des Baufeldes sind auf ein Minimum zu beschränken.

Abfälle sind anfallender Bauschutt und alle von der Eigenarbeit des Auftragnehmers herrührende und nicht mehr verwendbare Baustoffe, Material, Hilfs- und Reststoffe. Diese sind täglich von der Baustelle zu beseitigen. Kommt der Auftragnehmer dieser Forderung nicht nach, hat der Auftraggeber das Recht nach Vorankündigung ohne weitere Fristsetzung die Abfallbeseitigung zu Lasten des Auftragnehmers von Dritten durchführen zu lassen. Zwischenlagerung hat in vom AN zu stellenden Containern zu erfolgen.

Die ordnungsgemäße Entsorgung ist durch Führung der gesetzlichen Abfallbegleitscheine nachzuweisen.

1.4 Informationspflicht
Der Auftragnehmer hat sich vor Ausführung von Arbeiten auf der Baustelle über die Lage von Leitungen, Kabeln, Schächten und Kanälen beim Auftraggeber und bei den Ver- und Entsorgungsanlagen zuständigen Trägern anhand der Bestandpläne und der dazu bestehenden Anweisungen zu unterrichten.

Auf den Schutz der vorhandenen Kabel und Leitungen ist besonderer Wert zu legen und den entsprechenden Hinweisen und Merkblättern der Versorger unbedingt Folge zu leisten.
Durch den AN verursachte Schäden sind von ihm zu seinen Lasten zu beheben.

2. Vertragsbedingungen
Dem Angebot liegen folgende Vertragsbedingungen, Vorschriften und Richtlinien in jeweils
neuester Fassung und mit allen Nachträgen zu Grunde. (Sie gelten bei Widersprüchen nacheinander) :
- die Vorbemerkungen des Leistungsverzeichnisses / das Leistungsverzeichnis
- die Besonderen Vertragsbedingungen (BVB)
- die Zusätzlichen Vertragsbedingungen (ZVB)
- die Zusätzlichen Technischen Vertragsbedingungen (ZTV)
- die VOB Teil C
- die VOB Teil B
- das Bürgerliche Gesetzbuch (BGB)
- die Hersteller- Richtlinien
- die Vorschriften der Bauberufs-Genossenschaft und die Unfallverhütungsvorschriften (UVV), die Baustellen-VO, die GUV-Vorschriften, die Vorschriften des Gewerbeaufsichtsamtes.
- die Fremdfirmenrichtlinie des Unstrut- Hainich- Kreis

3. Einheitspreise / Kalkulation
Die nachfolgend aufgeführten Punkte haben grundsätzlich Gültigkeit, sofern in der Leistungsbeschreibung der einzelnen Positionen nichts anderes beschrieben ist.

Alle Leistungen sollen in betriebsfertiger, entsprechend der Nutzung geeigneter Ausführung kalkuliert werden, einschl. aller Materialien, Lieferungen, Transporte, Lagerkosten, Kleinteile, Baustelleneinrichtung, Maschinen, Geräte, Werkzeuge in ausreichender Anzahl und Größe, einschließlich aller weiteren Nebenleistungen, für eine termingerechte Durchführung der Arbeiten.

4. Ausführung
Die Arbeiten sind mit den übrigen Gewerken in Zusammenarbeit mit der Bauleitung des AG abzustimmen, um einen kontinuierlichen Arbeitsablauf zu gewährleisten. Die Koordination der Arbeiten findet bei der wöchentlich stattfindenden Bauberatung durch Bauleitung und Auftraggeber statt.

Der AN hat arbeitstäglich Bautageberichte zu führen und diese dem Auftraggeber wöchentlich zu übergeben.

Der AN hat über den von ihm vorgesehenen Bauablauf einen detaillierten Bauzeitenplan zu erstellen. Dieser ist mit dem AG abzustimmen und bedarf seiner Zustimmung und Genehmigung.
Abweichungen von diesem genehmigten Bauzeitenplan sind nur mit Zustimmung des AG möglich.

Die Koordination des Bauablaufes bleibt dem AN überlassen. Die Durchführung der Arbeiten ist innerhalb der vertraglich festgelegten Ausführungsfristen und Teilfristen sicherzustellen. Mehrkosten, die aus einer selbst verschuldeten Überschreitung der Bauzeit resultieren, werden nicht erstattet.

Durch den AN ist ein mehrmaliges Anrücken auf die Baustelle einzukalkulieren.

Während der Bauphase sind die Immissionsschutzwerte der TA Lärm vom 26. August 1998 (GMBI. Nr 26/1998 S. 503) entsprechend Gebietseinstufung einzuhalten. Dabei gilt als Nachtzeit entsprechend den Bestimmungen der Allgemeinen Verwaltungsvorschrift zum Schutz gegen Baulärm - Geräuschimmission - vom 19. August 1970 ( Beilage zum Bundesanzeiger Nr. 160 vom 1. September 1970 ) die Zeit von 20.00 Uhr bis 7.00 Uhr.

Der ausführende Baubetrieb wird auf die Einhaltung der gesetzlichen Meldepflicht im Falle unerwartet freigelegter Funde oder Befunde hingewiesen. Nach § 9 (3) des Denkmalschutzgesetzes des Landes Sachsen-Anhalt ( DenkmSchG LSA ) sind Funde und Befunde mit den Merkmalen eines Kulturdenkmales bis zum Ablauf einer Woche nach der Anzeige unverändert zu lassen.

5. Abrechnungsbestimmungen
Die Ermittlung der Leistung erfolgt nach einem vom AN anzufertigenden Baustellen-Aufmaß.

Zu jedem Aufmaßblatt sind zeitgleich übersichtliche und nachvollziehbare Aufmaßskizzen in Form von Grundrissen, Schnitten, Abwicklungen einzureichen, die die auf dem Aufmaßblatt genannten ausgeführten Leistungen in ihrer Lage im Bauwerk zeigen.
Abzurechnende Bauteile sind farbig anzulegen und durchlaufend zu nummerieren. Die Nummerierung muss sich auf den Aufmaßblättern wieder finden. Die Nennung der Leistungsposition sowie die Nummer des zugehörigen Aufmaßblattes haben auf jeder Aufmaßskizze zu erfolgen.

Insbesondere Leistungen, die bei Weiterführung der Arbeiten nicht mehr oder nur schwer feststellbar sind, sind aufzumessen und zur Prüfung einzureichen. Es ist ein zeitnahes Aufmaß einzureichen.
Es wird auf die Pflicht des AN hingewiesen, die erbrachten Leistungen nachzuweisen.

Gemeinsame Aufmaße sind bei Bedarf mit der Bauleitung des Auftraggebers rechtzeitig zu vereinbaren.

Für alle im LV erwähnten Schüttgüter, wie Kies, Sand, Schotter und Schotter-/Brechsandgemisch, erfolgt der Materialnachweis durch Originallieferscheine.
Für die Verdichtung werden 20% der Summe aus dem Materialnachweis in Abzug gebracht.

| Baustoffe | lose geschüttet / (Transportzustand) / t/m³ | eingebaut und / verdichtet / t/m³ |
| --- | --- | --- |
| Reinsand 0-5 mm (erdfeucht) | 1,56 | 1,85 |
| Kiessand 0-16 mm | 1,72 | 2,10 |
| Kiessand 0-32 mm | 1,72 | 2,05 |
| Brechsand | 1,56 | 1,86 |
| Abraum | 1,60 | 1,90 |
| Siebschutt | 1,80 | 2,08 |
| Kalksteinsplitt 5-32 mm | 1,56 | 1,56 |
| Kalksteinschotter 32-45/45-56 mm | 1,52 | 1,75 |
| Mineralbeton | 1,80 | 2,15 |
| Schottertragschicht, hydr. geb. | - | 2,40 |

6. Güteüberwachung
Der AN hat dem AG den Nachweis der Überwachung (Güteüberwachung) der zu liefernden Stoffe und Bauteile entsprechend den zutreffenden DIN-Normen zu erbringen.

Sämtliche zur Anwendung kommende Baustoffe sind vom AN zu beschaffen, soweit in den Positionen des LV nicht andere Angaben gemacht werden. Vor dem Einsatz der Baustoffe und -teile sind erforderliche Eignungs- und Gütenachweise, den jeweiligen DIN bzw. technischen Vorschriften entsprechend, dem Auftraggeber vorzulegen.

7. Besondere Anforderungen
Die Anforderungen an die Oberflächen sämtlicher Bauteile sind entsprechend DIN 18202 - Toleranzen im Hochbau - Bauwerke, Tabelle 3, Ebenheitstoleranzen, Zeile 6 herzustellen.

8. Sicherungsmaßnahmen, Vermessungsleistungen
Die Sicherung von Vermessungs-Punkten obliegt dem AN.
Der AN hat sämtliche Bauteile und Öffnungen einzumessen.

9. Vom Auftragnehmer zu beschaffende/zu erstellende Ausführungsunterlagen
- Bauzeitenplan (digital) - (spätestens 1 Woche nach Baubeginn) zur Abstimmung mit
  dem AG
- erf. Schachtgenehmigungen
- Entsorgungsnachweise

10. Ergänzungen

10.1 Abnahme
Für alle wesentlichen ausgeführten Arbeiten, deren Qualität bei der Schlussabnahme nicht mehr erkennbar ist, sind Zwischenabnahmen vom AN zu beantragen. Erst nach Überprüfung der Maßhaltigkeit und der Güte der einzelnen Leistungen dürfen die darüber liegenden Bauteile ausgeführt werden. Die Zwischenabnahmen werden Gegenstand der Schlussabnahme. Werden einzelne Bauteile nach der Zwischenabnahme nicht an andere Unternehmer übergeben, so obliegt dem AN die Schutzpflicht der ausgeführten Leistungen auch nach der durchgeführten Zwischenabnahme.

10.2 Nachtragsangebote
Nachtragsangebote sind vor Ausführung, auf Verlangen einschließlich einer offenen Kalkulation beim AG zur Bestätigung einzureichen und werden unterschriftlich zum Vertragsbestandteil erklärt. Erst dann kann die Ausführung erfolgen.

## Hinweis zur Technologie
Die Planung und Ausschreibung der Beton- und Stahlbetonbauteile erfolgte zur Ausführung in Ortbetonweise. Bei einer ggf. angestrebten Änderung der Bautechnologie (bspw. Verwendung von Halbfertigteilen) durch den AN mit hieraus resultierenden Umplanung z.B. der Bewehrungsowie zusätzlich erforderliche Hebezeuge und Geräte, sind die entsprechenden Aufwendungen und damit einhergehenden Kosten durch den AN zu tragen und entsprechend zu kalkulieren.

## Los 02: Rohbauarbeiten
Datum: 28.01.2026

### Bereich 1 Baustelleneinrichtung

#### Abschnitt 1.1 Baustelleneinrichtung

**1.1.10 Baustelle einrichten vorhalten sämtliche LV-Abschnitte**
*** Pauschalposition
Geräte, Werkzeuge und sonstige Betriebsmittel, die zur
vertragsgemäßen Durchführung der Bauleistungen erforderlich sind, auf die Baustelle bringen, bereitstellen und betriebsfertig aufstellen einschl. der
dafür notwendigen Arbeiten.
Kosten für Vorhalten, Unterhalten und Betreiben der
Geräte, Anlagen und Einrichtungen einschl. Mieten,
Pacht, Gebühren und dgl. werden nicht mit dieser Pauschale, sondern mit den Einheitspreisen der betreffenden Teilleistungen vergütet.

Die Leistungen dieser LV-Position gelten für sämtliche Bereiche, in denen die Leistungen dieses Gewerkes erfolgen (FTZ, Leitstelle, Kalthalle). Notwendiges Umsetzen der Baustelleneinrichtung bzw. das mehrfache Einrichten ist in diese Position entsprechend einzukalkulieren.

Die Flächen der Baustelleneinrichtung werden durch den Bauüberwacher zugewiesen bzw. sind dem Baustelleneinrichtungsplan zu entnehmen.
Menge: 1,000 psch

**1.1.20 Baustelle räumen sämtliche LV-Abschnitte**
*** Pauschalposition
Baustelle von allen Geräten, Anlagen, Einrichtungen
und dgl. räumen und entsorgen.
Benutzte Flächen und Wege entsprechend dem ursprünglichen Zustand unter Wahrung der landschaftspflegerischen Belange ordnungsgemäß herrichten. Verunreinigungen beseitigen und entsorgen.

Die Arbeiten sind in zeitlich getrennten zwei Bauabschnitten auszuführen. Die Leistungen dieser LV- Pos. gelten für beide Bauabschnitte. Notwendiges Umsetzen der Baustelleneinrichtung bzw. das mehrfache Einrichten ist in diese Position entsprechend einzukalkulieren.
Menge: 1,000 psch

**1.1.30 Einmessen Abstecken Anbau**
*** Pauschalposition
Einmessen und Abstecken der Bodenplatten und Fundamente nach Grundriss/Lageplan, einschl. der entsprechenden Gebäudeachsen-Schnittpunkte, Höhenbezugspunkte, Höhenlage. Eingemessene Punkte für die gesamte Bauzeit mit Schnurgerüsten abstecken, markieren und sichern. Höhenlage an 2 Schnurgerüsten markieren. Schnurgerüste herstellen, vorhalten und beseitigen. Erstellen eines Absteckplanes und Übergabe digital und 1-fach in Papierform an den AG.
Menge: 1,000 psch

**1.1.40 Anbringen von Meterrissen**
Anbringen von festen Meterrissen im neuen Anbau, in allen Geschossen und jeweils im Übergangsbereich zum Bestand. Für alle am Bau Beteiligten kennzeichnen und über die gesamte Bauzeit vorhalten.
Menge: 25,000 St

*Hinweis: Bauschild*

**1.1.50 Bauschild 4x3 m mit Tragkonstruktion aufstellen, vorhalten, entfernen**
*** Pauschalposition
Baustelleninformationsschild nach Vorlage des AG
einschließlich ausreichende Aufstellvorrichtung
antransportieren,
auf vorgegeben Stelle abladen, vorhalten,
aufbauen und nach den Arbeiten von der Baustelle entfernen.
Vorhaltung bis Anfang Juli 2027
Bauschild Größe: ca. 4,00 m x 3,00 m,
aus PVC-Hartschaumtafeln mit Aufdruck, nach Vorlage des AG
(farbig) herstellen und an Aufstellvorrichtung anbringen.
Farbtöne nach Farbkarte und Auswahl des AG,
Beschriftung unter Verwendung vorgegebener Logos und
Schriftarten,
Aufstellvorrichtung aus Stahl, feuerverzinkt, Aufnahme für Schaftrohre bis 60 x 60 mm oder Durchmesser 60 mm und 2 Stellschrauben für verschieden Schachftrohre geprüft mit Fußplatte,
Bestückung mit bis zu 8  Fußplatten, jeweils 4 Fußplatten pro Seite stapelbar. Seperater Bügel gegen verrutschen der Fußplatten. Eingeschweißte Lasche für Krantransport. Grundmaße ca.1920 mm x 450 mm . Notwendige Erdarbeiten ausführen. Aufstellung auf unbefestigte Fläche
(Oberboden). Aufstellfläche aus Schotter,
Körnung: 0/45, Schichtdicke: 20 cm (verdichtet)  herstellen.
Aufstellort freistehend nach Vorgabe AG,
an von öffentlicher Verkehrsfläche aus einsehbarer Stelle, nach Rücksprache mit Bauleitung / AG,

Nach Beendigung komplette Anlage inkl.
Aufstellfläche zurückbauen. Urzustand der Fläche wiederherstellen. Statischen Nachweis erbringen.
Bauschild während der Bauzeit unterhalten und bei Erfordernis säubern.
Menge: 1,000 psch

*Hinweis: Baustrom*

*Hinweis: Vorbemerkungen*
Für die Dauer der Baumaßnahme, ca. 16 Monate,
ist durch den Auftragnehmer die Baustromanlage auf
Mietbasis bereitzustellen.
Auf Anordnung der Bauleitung ist die Demontage durch
den AN zu veranlassen.
Das Herstellen der Anschlüsse und das Umstellen
einzelner Geräte sind in den Einheitspreisen zu berücksichtigen.

Der Auftragnehmer muss die Einspeisung aus der vorhandenen
Trafostation des Energieversorgers realisieren.

Sämtliche Leistungen des Auftragnehmers für
die Herstellung der Baustromanlage, deren Anschluß
an das Netz, der Betrieb, die Wartung und das Umstellen
einzelner Geräte  sind mit nachfolgenden Einheitspreisen
abgegolten. Die Baustromanlage ist für die Gesamtdauer der
Baumaßnahme, d.h. auch für die Ausbaugewerke zur
Verfügung zu stellen. Die Baustromanlage verbleibt
im Eigentum des Auftragnehmers und ist durch diesen
zu warten und an den Bedarf der Baustelle anzupassen.

Alle Verteilungen sind, auch wenn in der Einzelposition nicht ausdrücklich erwähnt einschl. Gehäuse
mit abschließbarer Tür, systemgebundenem Untergestell,
Einbau- bzw. Vorhänge- schlössern und komplett
verdrahtet, einschließlich aller Anschluß arbeiten
untereinander, standfest  und bedienfähig zu liefern
und in Betrieb zu nehmen. Die Einheitspreise
beinhalten das Herstellen von DIN - gerechten
Erdungseinrichtungen und den Anschluß der
Verteilungen an diese.

Wartungsarbeiten an der Baustromanlage
erfolgen in alleiniger Verantwortung des
Auftragnehmers. Sind diese Arbeiten mit
Einschränkungen der Versorgung verbunden, so
sind diese vor Arbeitsbeginn mit dem Bauherrn und
der Bauleitung abzustimmen.

Der Auftragnehmer informiert in angemessener Zeit
vor solchen Wartungsarbeiten Bauherrn und Bauleitung.

Ggf. für den Betrieb der Baustromanlage notwendige
Überwachungseinrichtungen und deren Auswertung
obliegen der Verantwortung des Auftragnehmers.

Die Baustromverteiler und deren Betrieb müssen den
nachfolgenden Normen und Regeln entsprechen:

DIN VDE 0660, Teil 500
DIN EN 60439-4 ( VDE 0660-501)
DIN VDE 0660, Teil 501/A1
DIN 43868, Teil 1 - 4
IEC 60364-7-704 (DIN VDE 0100, Teil 704)
BGI 608, ZH1/271
TAB des EVU

Der Auftragnehmer hat sich kontinuierlich und auf
geeignete Art und Weise über den Bauablauf zu
informieren. Hierdurch ist eine ständige Anpassung
der Baustromanlage an den Bauablaufplan gegeben.

**1.1.60 Anschlußschrank 400 A**
Anschlußschrank nach DIN 43868
Nenngröße :250 A,
Nennspannung: 400 V AC,
Schutzart: IP 44,

Bereich der Meßeinrichtung
Schutzart: IP 54 und plombierbar,

Zählerfeld hinter Durchsichtfenster, ein gezählter Abgang
mit korrosionsbeständigem Gehäuse, schutzisoliert,
mit Sicherungszubehör, Anschlußklemmen für Anschluß- und Verbindungsleitungen, Einbauten einschl. FI-Schalter,
schutzisoliert, abschließbar,

1 Anschluß, Sicherungslasttrennschalter NH 1, 250 A
1 Hauptsicherung, Lasttrennschalter mit Sicherung,
  NH 1, 250 A, abschließbar,
1 CU- Sammelschienensystem 5 x 250 A,
1 Zählerfeld mit 1 Drehstromzähler
  für asymetrische Belastung, Klasse 1
1 Satz Stromwandler  /5A, Klasse 0,5
1 Abgang, Sicherungslasttrennschalter NH1,  250 A
2 Abgang, Sicherungslasttrennschalter NH00, 125 A

komplett liefern, montieren und betriebsfertig
anschließen.

Kalkulationsgrundlage von 1 Stück für 16 Monate
Menge: 16,000 Mo

**1.1.70 Hauptverteilerschrank 250 A**
Hauptverteilerschrank nach DIN 43868
Nenngröße: 250 A,
Nennspannung: 400 V AC,
Schutzart: IP 44,

mit korrosionsbeständigem Gehäuse, schutzisoliert,
Anschlußklemmen für Anschluß- und Verbindungsleitungen,
schutzisoliert,

1 Anschluß, Lasttrennschalter mit Sicherung, NH 1, 250 A,
  abschließbar,
1 CU- Sammelschienensystem 5 x 250 A,
6 Abgang, Sicherungslasttrennschalter NH00, 125 A

komplett liefern, montieren und betriebsfertig
anschließen.

Kalkulationsgrundlage von 1 Stück für 16 Monate
Menge: 16,000 Mo

**1.1.80 Kranverteilerschrank 125 A**
Kranverteilerschrank nach DIN 43868
Nenngröße: 125 A,
Nennspannung: 400 V AC,
Schutzart: IP 44,

mit korrosionsbeständigem Gehäuse, schutzisoliert,
Anschlußklemmen für Anschluß- und Verbindungsleitungen,
Einbauten einschl. allstromsensitiven FI-Schalter, schutzisoliert,

1 Anschluß, Lasttrennschalter mit Sicherung  NH 00, 125 A,
1 Fehlerstromschutzschalter 125/0,5 A, 4polig
1 Fehlerstromschutzschalter 25/0,03 A, 2polig
1 Vorsicherung, 63 A, 3polig
1 CEE - Steckdose 125 A, 5polig,
1 CEE - Steckdose 63 A, 5polig,
1 Schutzkontaktsteckdosen, 230 V, 16 A
1 Leitungsschutzautomaten C, 16 A

komplett liefern, montieren und betriebsfertig
anschließen.

Kalkulationsgrundlage von 1 Stück für 4 Monate
Menge: 4,000 Mo

**1.1.90 Endverteilerschrank 125 A**
Endverteilerschrank nach DIN 43868
Nenngröße 125 A,
Nennspannung 400 V AC,
Schutzart IP 44,
mit korrosionsbeständigem Gehäuse, schutzisoliert, Anschlußklemmen für Anschluß- und Verbindungsleitungen,
Einbauten einschl. FI-Schalter, schutzisoliert,

1 Anschluß, Lasttrennschalter mit Sicherung 125 A,
 abschließbar,
2 FI-Schutzschalter 63/0,5A, 4-polig,
2 FI-Schutzschalter 63/0,03A, 4-polig,
1 FI-Schutzschalter 40/0,03A, 4-polig,
6 Schutzkontaktsteckdose 16A,
3 CEE-Steckdose, 5polig, 16A,
2 CEE-Steckdose, 5polig, 32 A,
3 CEE-Steckdose, 5polig, 63 A,
1 Klemmenabgang bis 70qmm
1 Vorsicherung, NH00, 100 A,
5 Schraubsicherungen, 63 A, 3polig,
3 Leitungsschutzautomaten C, 32A, 3polig
3 Leitungsschutzautomaten C, 16A, 3polig
6 Leitungsschutzautomaten C, 16A

komplett liefern, montieren und betriebsfertig
anschließen.

Kalkulationsgrundlage von 1 Stück für 16 Monate
Menge: 16,000 Mo

**1.1.100 Endverteiler 63 A**
Endverteilerschrank nach DIN 43868
Nenngröße 63 A,
Nennspannung 400 V AC,
Schutzart IP 44,
mit korrosionsbeständigem Gehäuse, schutzisoliert, Anschlußklemmen für Anschluß- und Verbindungsleitungen,
Einbauten einschl. FI-Schalter, schutzisoliert,

1 Einspeisung CEE 63 A Gerätestecker
1 FI-Schutzschalter 40/ 0,03 A, 4polig,
1 CEE-Steckdosen, 5polig, 32 A,
2 CEE-Steckdosen. 5polig,16 A,
3 Schutzkontaktsteckdosen 16 A,
1 Leitungsschutzautomaten C, 32A, 3polig
2 Leitungsschutzautomaten C, 16A, 3polig
3 Leitungsschutzautomaten C, 16A
1 Abgang CEE-Steckdose, 5polig, 32 A
 als ungesicherte Kabelschleife

komplett liefern, montieren und betriebsfertig
anschließen.

Kalkulationsgrundlage von 2 Stück für 16 Monate
Menge: 32,000 Mo

**1.1.110 Erdung Staberder einteilig Stahl verz.**
STLB-Bau 2008-04 050
Erdung als Staberder, DIN EN 50164-2, einteilig, aus feuerverzinktem Stahl, außerhalb von Gebäuden,
Gesamtlänge je Erder '
'1,5 m'
'.
Menge: 2,000 St

**1.1.120 Kleinverteiler Baubeleuchtung**
Installationskleinverteiler DIN VDE 0603 und DIN 43 871
für Installationseinbaugeräte DIN 43880
mit Geräteträger, Berührungsschutzabdeckung,
PE- und N- Klemmen, Tragschienen, aus Isolierstoff,
einschl. Kabeleinführungen mit Zugentlastungen,
für Wandaufbau mit Rückwand,
Schutzart IP 65,
Einbautiefe für Geräte 180 mm.
Bestückt mit nachfolgend beschriebenen
Betriebsmitteln:

3  NEOZED 63 A, 3pol.,
3  Luftschütze 63 A, AC 3, 3pol.,
1  mechanische Zeitschaltuhr mit
  Tages- und Wochenscheibe, 2 Wechsler
1  FI-Schutzschalter 40 A/30 mA,4-pol.,
6  LS- Automaten B 10 A,
3  LS- Automaten C 16 A,
30 Reihenklemmen bis 16 qmm
20 Reihenklemmen bis 4 qmm

komplett liefern, montieren und anschließen,

Kalkulationsgrundlage von 1 Stück für 16 Monate
Menge: 16,000 Mo

**1.1.130 NSSHöu-J 5x120 mit Schellen**
Schwere Gummischlauchleitung für hohe
mechanische Beanspruchung,
NSSHÖU-J 5 x 120, mit Abstandsschellen, max. Schellenabstand = 25facher Kabeldurchmesser bzw.schweren Sammelhaltern an Wand oder Decke,
liefern und verlegen.
Menge: 50,000 m

**1.1.140 NSSHöu-J 5x50 mit Schellen**
Schwere Gummischlauchleitung für hohe
mechanische Beanspruchung,
NSSHÖU-J 5 x 50, mit Abstandsschellen, max. Schellenabstand = 25facher Kabeldurchmesser bzw.schweren Sammelhaltern an Wand oder Decke,
liefern und verlegen.
Menge: 50,000 m

**1.1.150 NSSHöu-J 5x25 mit Schellen**
Schwere Gummischlauchleitung für hohe
mechanische Beanspruchung,
NSSHöu-J 5 x 25, mit Abstandsschellen,
max. Schellenabstand = 25facher Kabeldurchmesser bzw.
schweren Sammelhaltern an Wand oder Decke,

liefern und verlegen.
Menge: 65,000 m

**1.1.160 NSSHöu-J 5x16 mit Schelle**
Schwere Gummischlauchleitung für hohe
mechanische Beanspruchung,
NSSHöu-J 5 x 16, mit Abstandsschellen,
max. Schellenabstand = 25facher Kabeldurchmesser bzw.
schweren Sammelhaltern an Wand oder Decke,

liefern und verlegen.
Menge: 45,000 m

**1.1.170 NSSHöu-J 1 x16 mit Schelle**
Schwere Gummischlauchleitung für hohe
mechanische Beanspruchung,
NSSHöu-J 1 x 16 mit Abstandsschellen,
max. Schellenabstand = 25facher Kabeldurchmesser bzw.
schweren Sammelhaltern an Wand oder Decke,

liefern und verlegen.
Menge: 80,000 m

**1.1.180 NSSHöu-J 1 x 70 mit Schelle**
Schwere Gummischlauchleitung für hohe
mechanische Beanspruchung,
NSSHöu-J 1 x 70 mit Abstandsschellen,
max. Schellenabstand = 25facher Kabeldurchmesser bzw.
schweren Sammelhaltern an Wand oder Decke,

liefern und verlegen.
Menge: 25,000 m

**1.1.190 NSSHöu-J 3x1,5 mit Schelle**
Schwere Gummischlauchleitung für hohe
mechanische Beanspruchung,
NSSHöu-J 3 x 1,5 Cu-Zahl 43, mit Abstandsschellen,
max. Schellenabstand = 25facher Kabeldurchmesser bzw.
schweren Sammelhaltern an Wand oder Decke,

liefern und verlegen.
Menge: 150,000 m

**1.1.200 Wechselschalter a.P**
Installationsschalter VDE 0632
als Wippenschalter
in Aufputzausführung,
wasserdicht, mit Gehäuse,
als Wechselschalter 1polig 10 A, 250 V AC,
Mit Schrauben befestigen.

liefern und betriebsfertig montieren
Menge: 3,000 St

**1.1.210 Abzweigkasten Ap. fr. 100x100**
Verbindungsdose DIN VDE 0606 aus Isolierstoff,
als Abzweigkasten,Aufputz,
Grundfläche bis 100 mm x 100 mm,
mit Schraubdeckel, Schutzart IP 54,
mit 6 Einführungen Pg 16,
5-pol. Klemmstein 5x4 qmm,
inkl. Anbaustutzen Pg16
1 Verschlußstopfen,

komplett liefern und montieren.
Menge: 5,000 St

**1.1.220 CEE - Stecker 16 A**
CEE - Stecker mit Kabelknickschutz
5-polig, 16 A, 400 V
spritzwassergeschütz

komplett liefern und montieren.
Menge: 8,000 St

**1.1.230 CEE - Kupplung 16 A**
CEE - Kupplung,
mit Kabelverschraubung
5-polig, 16 A, 400 V
spritzwassergeschütz

komplett liefern und montieren.
Menge: 8,000 St

**1.1.240 Provisorische Anschlüsse**
Provisorische Anschlüsse während der
Bauzeit, wie z.B. Winterheizung,
Pumpenanlagen etc.

kompl. betriebsfertig herstellen.
Menge: 10,000 St

**1.1.250 Anbauleuchte Abdeckwanne 1 x 58 W mit Schutzglas**
Anbauleuchte
für Decke und Wand,
Abdeckwanne aus Kunststoff,
klar und bruchsicher,
für Leuchtstofflampe 1 x 58 W,
funkentstört, mit F-Zeichen,
einschl. Lampe(n),
Leuchten je zur Hälfte induktiv und kapazitiv,
Kondensator mit FP-Zeichen, PCB-frei,
Vorschaltgerät verlustarm,
als Einzelleuchte mit VDE-Zeichen,
Schutzklasse I,
Schutzart IP 65,
geeignet für Lichtbandanordnung mit
Durchgangsverdrahtung, Anzahl der Leiter 5,

komplett liefern und montieren.
Menge: 25,000 St

**1.1.260 Anbauleuchte 1 x 100 W Schutzglas**
Anbauleuchte
für Decke und Wand,
Abdeckung aus Glas,
mit Energiesparlampe  1 x 21 W,
Sockel E 27, einschl. Lampe(n),
klar, bruchsicher, mit Schutzgitter,.
als Einzelleuchte mit VDE- Zeichen,
Schutzklasse: I,
Schuztart: IP 43,

komplett liefern und montieren.
Menge: 5,000 St

**1.1.270 Scheinwerfer 150 W**
Scheinwerfer,
Gehäuse aus Aluminium, mit eingebautem
Vorschaltgerät, Lichtaustrittsfläche rechteckig,
Schutzklasse: I,
Schutzart: IP54,
mit eloxiertem Spiegelreflektor und Blendschutz,
Abdeckung aus temperaturwechselbeständigem
Silikatglas, klar, glatt,
für Halogen-Metalldampflampe,
1 x 150 W, Sockel R 7s,
kompensiert, Kondensator mit FP-Zeichen, PCB-frei,
einschl. Klemmkasten mit Anschlußklemmen,
Mastsicherung NEOZED 16 A, 1pol., sowie
allen Kleinteilen und Zubehör liefern und an
vorbeschriebenen Mast bzw. Wand einschl. Befestigungszubehör für die Kabelzuführung und Scheinwerfer betriebsfertig

komplett liefern und montieren.
Menge: 3,000 St

*Hinweis: Bauwasser*

**1.1.280 Bauwasseranschluss**
*** Pauschalposition
Bauwasseranschluss DN 25,
einschl. Einbindung an den Anschluss der Wasserversorgung WC-Strang Schule der Trinkwassertrasse im Keller zur Versorgung eines Bauwasserverteilers im Außenbereich.
Durchführung in den Außenbereich durch bauseitig abgedichtetes Kellerfenster.
Bauwasserverteiler Bestehend aus:
Absperrventil mit Rückflussverhinderer, Rohrtrenner
und Wasserzähler, Rohrleitungen (ca 10 lfdm im Außenbereich, ca 35lfdm im Keller,)
einschl. Form- und Verbindungsstücke,
2 Entnahmearmaturen 3/4"
Liefern, Einbau, Vorhalten und Demontage,
provisorische Anbindung an Trasse.
Für die Leitung und Verteiler im Außenbereich ist entsprechender Frostschutz einzuplanen.
Menge: 1,000 psch

*Hinweis: Bauzaun*

**1.1.290 Bauzaun Stahlrohrrahmen verz Vergitterung H 2m aufstellen räumen**
STLB-Bau 2025-04 000
Bauzaun, auf unbefestigtem Untergrund, aus Einzelelementen mit verzinktem Stahlrohrrahmen und Vergitterung, verschraubt, mit Standfüßen, Zaunoberkante über Oberfläche Gelände 2 m, aufstellen und räumen, Ausführung gemäß Zeichnung.
Menge: 75,000 m
Leistungsbereichkatalog: 000

**1.1.300 Bauzaun Stahlrohrrahmen verz Vergitterung H 2m vorhalten**
STLB-Bau 2025-04 000
Bauzaun, auf unbefestigtem Untergrund, aus Einzelelementen mit verzinktem Stahlrohrrahmen und Vergitterung, verschraubt, mit Standfüßen, Zaunoberkante über Oberfläche Gelände 2 m, vorhalten,
Positionsmenge = Produkt aus '75' (Vorhaltemenge)

mal '60' (Vorhaltedauer)

Ausführung gemäß Zeichnung.
Menge: 4500,000 mWo
Leistungsbereichkatalog: 000

**1.1.310 Tor abschließbar Metallgitter B 2,75-3m H 2m einbauen ausbauen**
Behelfsmäßiges Tor, abschließbar, einflügelig, aus Metallgitter, vorgefertigt, im Bauzaun, Breite über 2,75 bis 3 m, Höhe 2,00 m, einbauen und ausbauen, Ausführung gemäß Zeichnung.

Der Verschluss hat mittels Zahlenschloss zu erfolgen. Der Zahlencode ist dem AG/BÜ zur Verfügung zu stellen.
Menge: 2,000 St
Leistungsbereichkatalog: 000

**1.1.320 Tor abschließbar Metallgitter B 2,75-3m H 2-2,25m vorhalten**
Behelfsmäßiges Tor, abschließbar, einflügelig, aus Metallgitter, vorgefertigt, im Bauzaun, Breite über 2,75 bis 3 m, Höhe 2,00 m, vorhalten,
Positionsmenge = Produkt aus 2 Stück
(Vorhaltemenge)
mal 60 Wochen
(Vorhaltedauer)
Ausführung gemäß Zeichnung.
Menge: 120,000 StWo
Leistungsbereichkatalog: 000

**1.1.330 Behelfsm. Straße B 3,75-5m D 30cm Schotter herstellen räumen**
Behelfsmäßige Straße für nichtöffentlichen Verkehr, frostsicher, Breite über ca. 4 m, Dicke 30-40 cm, ungebunden, aus Schotter, herstellen und nach beendigung der Bauarbeiten räumen.
einschl. Verdichtung der Schotterschicht zur Befahrung, Belastung je nach Technologie AN,
aufgenommene Stoffe sammeln, auf LKW des AN laden, transportieren, entsorgen, zum Lager/zur Anlage nach Wahl des AN, Vergütung der Entsorgung übernimmt AN.
Menge: 60,000 m2
Leistungsbereichkatalog: 000

**1.1.340 Zwischenlagerplatz einrichten räumen**
Herstellung eines temporären Zwischenlagerplatzes auf vorhandener Rasenfläche.
Abtragen der Vegetationsschicht einschließlich Oberboden im erforderlichen Umfang, Planieren des Untergrundes sowie Herstellung einer tragfähigen, ebenen Fläche. Lieferung und Einbau eines Trennvlieses. Lieferung, Einbau und Verdichten einer ungebundenen Schottertragschicht geeigneter Körnung und Schichtdicke zur Nutzung als Lager- und Verkehrsfläche.

Nach Abschluss der Bauarbeiten vollständiger Rückbau des Zwischenlagerplatzes, einschließlich Ausbau und Abfuhr der Schottertragschicht und des Trennvlieses

Anordnung und Größe der Lagerflächen gem. Baustelleneinrichtungsplan
Menge: 90,000 m2
Leistungsbereichkatalog: 000

*Hinweis: Sanitärcontainer*

**1.1.350 Sanitärcontainer liefern und aufstellen L 6m B 2,5m**
Sanitärcontainer, liefern und aufstellen, beheizbar, elektrisch, doppelwandig, wärmegedämmt, Einzelcontainer - Länge ca. 6,00 m, Breite ca. 2,50 m, Standplatz auf vorhandenem befestigtem Untergrund herstellen,
geeignet für die Nutzung der am Bau beteiligten Fremdfirmen, inkl. Reinigung, Dokumentation der Reinigung und 20 gleichschließende Schlüssel, übergeben an die Bauüberwachung/AG.
Verbrauchsmaterialien wie Seife, Papierhandtücher, Klopapier, Reinigungsmittel sind in den EP einzukalkulieren.
Herstellen und Räumen der Ver- und Entsorgungsanschlüsse des Containers innerhalb der Baustelleneinrichtung werden gesondert vergütet, Warten und Betreiben werden gesondert vergütet.

Ausstattung des Sanitärcontainers mit getrennten Sanitärbereichen:
- Herren-Sanitärbereich, ausgestattet mit:
1 WC-Kabine
2 Urinalen
mind. 1 Handwaschbecken mit fließendem Kalt- und Warmwasser
Seifen- und Handtuchspender

- Damen-Sanitärbereich, ausgestattet mit:
1 WC-Kabine
mind. 1 Handwaschbecken mit fließendem Kalt- und Warmwasser
Seifen- und Handtuchspender

Der Sanitärcontainer ist zudem in beiden Bereichen auszustatten mit:
- Spiegel, Ablage, Papierhalter
- Fenster, drehkipp, satiniert
- Mülleimer

Aufstellort: gemäß Baustelleneinrichtungsplan
Menge: 1,000 St
Leistungsbereichkatalog: 000
DIN276_18: 391

**1.1.360 Sanitärcontainer vorhalten**
Der zuvor beschriebene Sanitärcontainer ist vorzuhalten,
1x wöchentlich komplett zu reinigen,
Verbrauchsmaterialien, wie Seife, Papierhandtücher, Klopapier, Reinigungsmittel sind aufzufüllen und die Betriebsfähigkeit zu überprüfen, sowie ggf. Mängel zu beseitigen nach Erfordernis / Abstimmung mit der Bauüberwachung/dem AG.

Positionsmenge = Produkt aus 1 Stück (Vorhaltemenge) mal 60 Wochen (Vorhaltedauer).
Menge: 60,000 StWo
Leistungsbereichkatalog: 000
DIN276_18: 391

**1.1.370 Sanitärcontainer räumen**
V.g. Sanitärcontainer einschl. Unterkonstruktion zur Aufstellung räumen, Benutzte Flächen entsprechend dem ursprünglichen Zustand herrichten.

Vor dem Räumen ist eine Reinigung einzukalkulieren und der entstandene Müll zu entsorgen. Diese Leistung ist einzukalkulieren.
Menge: 1,000 St
Leistungsbereichkatalog: 000
DIN276_18: 391

*Hinweis: Besprechungscontainer*

**1.1.380 Besprechungscontainer aufstellen, räumen**
Besprechungscontainer, aufstellen und räumen, zur Nutzung durch den AG und andere AN, beheizbar, elektrisch, doppelwandig, wärmegedämmt,
Grundfläche Container ca. 25 m2,
Standplatz auf vorh. befestigtem Untergrund herstellen,
einschl. Herstellen und Räumen der Ver- und Entsorgungsanschlüsse des Containers,
In den Einheitspreis sind alle Nebenarbeiten und
Anschlussarbeiten einzukalkulieren.
Benötigte Materialien (bspw. Kabel) sind vom AN zu liefern, anzuschließen, vorzuhalten und nach Beendigung abzubauen und von der Baustelle zu entfernen.
(Abstand zu Anschlusspunkten für Strom bis ca. 50 m).
Benutzte Flächen entsprechend dem ursprünglichen Zustand herrichten.
Für Besprechungen, Raum eingerichtet, mit mind. 4 Tischen, mind. 4 Stühle je Tisch, Magnettafel / Magnethalter o.Ä.,
ausreichende Beleuchtung,
mindestens 2 Fenster inkl. Sonnen- und Blendschutz.
Abschließbar, inkl. mind. 3 Schlüssel, 2 Stck. zur Aushändigung an AG/BÜ,
Container mit Verbandskasten, Hinweistafel zur Ersten Hilfe und
Feuerlöscher ausstatten.

Aufstellort: gemäß Baustelleneinrichtungsplan
Menge: 1,000 St
Leistungsbereichkatalog: 000

**1.1.390 Besprechungscontainer vorhalten, reinigen**
Besprechungscontainer, vorhalten, warten, einschl. Innenreinigung 1x wöchentlich,
zur Nutzung durch den AG und andere AN, beheizbar, elektrisch, doppelwandig, wärmegedämmt, Einzelcontainer-Länge 6 m, Einzelcontainer-Breite über 2,5 bis 3 m, für Büro, 2 Arbeitsplätze, Raum eingerichtet, mit 4 Tischen, 4 Stühle je Tisch,
Positionsmenge = Produkt aus 1
(Vorhaltemenge)
mal 60
(Vorhaltedauer)
Menge: 60,000 StWo
Leistungsbereichkatalog: 000

#### Abschnitt 1.2 Schutz- und Sicherungsmaßnahmen

**1.2.10 Staubschutz UK Kunststofffolie D 0,4mm herstellen räumen**
STLB-Bau 2025-04 000
Schutzvorrichtung als Staubschutz an Bauwerksöffnungen, im Innenbereich, einschl. Unterkonstruktion, Oberkante Öffnung bis 3 m, aus Kunststofffolie, Foliendicke mind. 0,4 mm, herstellen und räumen, Abrechnung nach bekleideter/belegter Fläche.
Menge: 20,000 m2
Leistungsbereichkatalog: 000

**1.2.20 Schutz von vorh. Bauteilen/Flächen**
Abkleben oder staubdichte Abdeckung zum
Schutz von Bauteilen wie Fenster und Türen sowie Fensterbretter mit Folie und Klebeband,
Schutz vor Verschmutzung und Beschädigung
inkl. Vorhaltung und Beseitigung sowie Entsorgung der Abdeckmaterialien nach Beendigung der Arbeiten.
Abrechnung nach Aufmaß, bekleidete Fläche
=
Menge: 30,000 m2
DIN276-1_08: 397

**1.2.30 Schutz des Fußbodens mit Vlies-selbsthaftend**
Abdeckung des Fußbodens, zum Schutz vor Beschädigungen und Verschmutzung
mit saugfähigem, selbsthaftendem Abdeckvlies zur Schaffung feuchtigkeitsabgesperrter und rutschgehemmter Böden.
Liefern, auslegen, vorhalten sowie späterer Beseitigung und Entsorgung.
Abdeckung bestehend aus: Maler-Abdeckvlies, selbsthaftend und Klebeband.
Abrechnung nach Aufmaß

Ausführung in Abstimmung mit AG/BÜ
Menge: 100,000 m2

**1.2.40 Schutzbekl.-belag Vlies 300g/m2 herstellen räumen**
STLB-Bau 2025-04 000
Schutzvorrichtung als Bekleidung/Belag für Bodenflächen, aus Vlies, Verlegeausführung rutschfest, Masse 300 g/m2, herstellen und räumen, Abrechnung nach bekleideter/belegter Fläche.
Menge: 500,000 m2
Leistungsbereichkatalog: 000

**1.2.50 Abdeck. Holz aufbauen entfernen bis 1m2**
STLB-Bau 2023-04 000
Abdeckung aus Holz unverschiebbar und durchtrittsicher aufbauen und entfernen, auf Decken-/Bodenöffnungen, Befestigung an Untergrund aus Stahlbeton, Öffnungsgröße bis 1 m2.
Menge: 6,000 St
Leistungsbereichkatalog: 000
DIN 276/2008: 397

**1.2.60 Abdeck. Holz aufbauen entfernen bis 2m2**
STLB-Bau 2023-04 000
Abdeckung aus Holz unverschiebbar und durchtrittsicher aufbauen und entfernen, auf Decken-/Bodenöffnungen, Befestigung an Untergrund aus Stahlbeton, Öffnungsgröße bis 2 m2.
Menge: 5,000 St
Leistungsbereichkatalog: 000

**1.2.70 Seitenschutz Holz aufbauen entfernen Deckenrand**
STLB-Bau 2023-04 000
Seitenschutz DIN 4420-1 und DIN EN 12811-1 bestehend aus Geländer und Zwischenholm, aus Holz, aufbauen und entfernen, an Deckenrändern, aus Stahlbeton.
Menge: 140,000 m
Leistungsbereichkatalog: 000

**1.2.80 Seitenschutz Holz vorhalten Deckenrand**
STLB-Bau 2025-04 000
Seitenschutz DIN 4420-1 und DIN EN 12811-1 bestehend aus Geländer und Zwischenholm, aus Holz, vorhalten, an Deckenrändern,
Positionsmenge = Produkt aus '140 m' (Vorhaltemenge)

mal '4 Wochen' (Vorhaltedauer)
Menge: 560,000 mWo
Leistungsbereichkatalog: 000

**1.2.90 Seitenschutz Holz aufbauen entfernen Dachrand -kante**
STLB-Bau 2023-04 000
Seitenschutz DIN 4420-1 und DIN EN 12811-1 bestehend aus Geländer und Zwischenholm, aus Holz, aufbauen und entfernen, an Dachrändern/-kanten, aus Stahlbeton.
Menge: 60,000 m
Leistungsbereichkatalog: 000

**1.2.100 Seitenschutz Holz vorhalten Dachrand -kante**
STLB-Bau 2025-04 000
Seitenschutz DIN 4420-1 und DIN EN 12811-1 bestehend aus Geländer und Zwischenholm, aus Holz, vorhalten, an Dachrändern/-kanten,
Positionsmenge = Produkt aus '60 m' (Vorhaltemenge)

mal '8 Wochen' (Vorhaltedauer)
Menge: 480,000 mWo
Leistungsbereichkatalog: 000

**1.2.110 Witterungsschutz UK 2-4m2 OSB D 9-14mm herstellen räumen**
STLB-Bau 2025-04 000
Schutzvorrichtung als Witterungsschutz an Fensteröffnungen, einschl. Unterkonstruktion, Einzelgröße über 2 bis 4 m2, aus OSB-Platten, Dicke über 9 bis 14 mm, herstellen und räumen, Abrechnung nach bekleideter/belegter Fläche.
Menge: 75,000 m2
Leistungsbereichkatalog: 000

**1.2.120 Witterungsschutz UK 8-10m2 OSB D 14-20mm herstellen räumen**
STLB-Bau 2025-04 000
Schutzvorrichtung als Witterungsschutz an Fensteröffnungen, einschl. Unterkonstruktion, Einzelgröße über 8 bis 10 m2, aus OSB-Platten, Dicke über 14 bis 20 mm, herstellen und räumen, Abrechnung nach bekleideter/belegter Fläche.
Menge: 20,000 m2
Leistungsbereichkatalog: 000

#### Abschnitt 1.3 Gerüstarbeiten

**1.3.10 Statische Berechnung Arbeitsgerüst**
STLB-Bau 2023-04 001
Statische Berechnung DIN EN 12811-1 einschl. erforderlicher Ausführungszeichnungen für nachfolgend beschriebenes Arbeitsgerüst anfertigen.
Menge: 1,000 St
Leistungsbereichkatalog: 001

**1.3.20 Holzunterbau**
Holzunterbau zum Ausgleich der unterschiedlich hohen geneigten Aufstellflächen für statisch einwandfreie Gerüstauf- stellung aufbauen und nach Gerüstabbau entfernen einschl.
Vorhaltung über die gesamte Standzeit.
Die Ausziehlängen der Gerüstfußspindeln werden auf max. 25 cm begrenzt.
Menge: 100,000 m

**1.3.30 Aufbauen längenorientiert Standgerüst Stahlrohr Arbeitsgerüst 2kN/m2 W06**
STLB-Bau 2025-04 001
Aufbauen längenorientiertes Standgerüst, Stahlrohrkupplungsgerüst DIN 4420-3, als Arbeitsgerüst DIN EN 12811-1, Lastklasse 3 (2 kN/m2), Breitenklasse W06, Höhenabstand der Gerüstlagen 2 m, alle Gerüstlagen genutzt, genutzte Gerüstlagen mit zusätzlichem wandseitigem Seitenschutz, zusätzlicher wandseitiger Seitenschutz wird gesondert vergütet, verankern, Befestigung in der Tragkonstruktion der Fassade aus Beton, Einrüstung für Mauer- und Betonarbeiten und Dacharbeiten, an senkrechten Bauwerksaußenflächen, aufstellen auf Gelände, Höhe der obersten Gerüstlage 4 m, Standfläche waagerecht, über Lastverteiler belastbar, Aufzug wird gesondert vergütet, Leistungen für Maßnahmen zur Lastumleitung werden gesondert vergütet.
Menge: 170,000 m2
Leistungsbereichkatalog: 001

**1.3.40 Gebrauchsüberlassung längenorientiert Standgerüst Arbeitsgerüst 2kN/m2 SW06**
STLB-Bau 2025-04 001
Gebrauchsüberlassung für längenorientiertes Standgerüst, Fassadengerüst DIN EN 12810-1, als Arbeitsgerüst DIN EN 12811-1,
Positionsmenge = Produkt aus '720 m²' (Gebrauchsüberlassungsmenge)

mal '8 Wochen' (Gebrauchsüberlassungsdauer)

Lastklasse 3 (2 kN/m2), Breitenklasse SW06, Höhenabstand der Gerüstlagen 2 m, alle Gerüstlagen genutzt, genutzte Gerüstlagen mit zusätzlichem wandseitigem Seitenschutz, zusätzlicher wandseitiger Seitenschutz wird gesondert vergütet, an senkrechten Bauwerksaußenflächen, Höhe der obersten Gerüstlage 4 m, über Lastverteiler belastbar.
Menge: 1360,000 m2Wo
Leistungsbereichkatalog: 001

**1.3.50 Abbauen längenorientiert Standgerüst Stahlrohr Arbeitsgerüst 2kN/m2 W06**
STLB-Bau 2025-04 001
Abbauen längenorientiertes Standgerüst, Stahlrohrkupplungsgerüst DIN 4420-3, als Arbeitsgerüst DIN EN 12811-1, Lastklasse 3 (2 kN/m2), Breitenklasse W06, Höhenabstand der Gerüstlagen 2 m, alle Gerüstlagen genutzt, genutzte Gerüstlagen mit zusätzlichem wandseitigem Seitenschutz, zusätzlicher wandseitiger Seitenschutz wird gesondert vergütet, an senkrechten Bauwerksaußenflächen, Höhe der obersten Gerüstlage 10 m, über Lastverteiler belastbar, Aufzug wird gesondert vergütet, Leistungen für Maßnahmen zur Lastumleitung werden gesondert vergütet.
Menge: 170,000 m2
Leistungsbereichkatalog: 001

**1.3.60 Aufbauen Treppenaufgang 2-läufig H 3-4m Lauf-B 0,75-1m H 2m**
STLB-Bau 2025-04 001
Aufbauen Treppenaufgang für Gerüst, 2-läufig,
Verankerung am Gerüst, Treppenaufgang von Standfläche bis zur obersten Gerüstlage, Höhe über 3 bis 4 m, Laufbreite (Stufenlänge) über 0,75 bis 1 m, mit Podesten alle 2 m Höhe.
Menge: 1,000 St
Leistungsbereichkatalog: 001

**1.3.70 Gebrauchsüberlassung Treppenaufgang 2-läufig H 3-4m Lauf-B 0,75-1m H 2m**
STLB-Bau 2025-04 001
Gebrauchsüberlassung für Treppenaufgang für Gerüst, 2-läufig,
Positionsmenge = Produkt aus '1 Stück' (Gebrauchsüberlassungsmenge)

mal '8 Wochen' (Gebrauchsüberlassungsdauer)

Treppenaufgang von Standfläche bis zur obersten Gerüstlage, Höhe über 3 bis 4 m, Laufbreite (Stufenlänge) über 0,75 bis 1 m, mit Podesten alle 2 m Höhe.
Menge: 8,000 StWo
Leistungsbereichkatalog: 001

**1.3.80 Abbauen Treppenaufgang 2-läufig H 3-4m Lauf-B 0,75-1m H 2m**
STLB-Bau 2025-04 001
Abbauen Treppenaufgang für Gerüst, 2-läufig, Treppenaufgang von Standfläche bis zur obersten Gerüstlage, Höhe über 3 bis 4 m, Laufbreite (Stufenlänge) über 0,75 bis 1 m, mit Podesten alle 2 m Höhe.
Menge: 1,000 St
Leistungsbereichkatalog: 001

**1.3.90 Aufbauen längenorientiert Standgerüst Stahlrohr Arbeitsgerüst 2kN/m2 W06**
STLB-Bau 2025-04 001
Aufbauen längenorientiertes Standgerüst, Stahlrohrkupplungsgerüst DIN 4420-3, als Arbeitsgerüst DIN EN 12811-1, Lastklasse 3 (2 kN/m2), Breitenklasse W06, Höhenabstand der Gerüstlagen 2 m, alle Gerüstlagen genutzt, genutzte Gerüstlagen mit zusätzlichem wandseitigem Seitenschutz, zusätzlicher wandseitiger Seitenschutz wird gesondert vergütet, verankern, Befestigung in der Tragkonstruktion der Fassade aus Beton, Einrüstung für Mauer- und Betonarbeiten und Dacharbeiten, an senkrechten Bauwerksaußenflächen, aufstellen auf Gelände, Höhe der obersten Gerüstlage 10 m, Standfläche waagerecht, über Lastverteiler belastbar, Aufzug wird gesondert vergütet, Leistungen für Maßnahmen zur Lastumleitung werden gesondert vergütet.
Menge: 600,000 m2
Leistungsbereichkatalog: 001

**1.3.100 Gebrauchsüberlassung längenorientiert Standgerüst Arbeitsgerüst 2kN/m2 SW06**
STLB-Bau 2025-04 001
Gebrauchsüberlassung für längenorientiertes Standgerüst, Fassadengerüst DIN EN 12810-1, als Arbeitsgerüst DIN EN 12811-1,
Positionsmenge = Produkt aus '600 m²' (Gebrauchsüberlassungsmenge)

mal '8 Wochen' (Gebrauchsüberlassungsdauer)

für turmartiges Bauwerk, Lastklasse 3 (2 kN/m2), Breitenklasse SW06, Höhenabstand der Gerüstlagen 2 m, alle Gerüstlagen genutzt, genutzte Gerüstlagen mit zusätzlichem wandseitigem Seitenschutz, zusätzlicher wandseitiger Seitenschutz wird gesondert vergütet, an senkrechten Bauwerksaußenflächen, Höhe der obersten Gerüstlage 10 m, über Lastverteiler belastbar.
Menge: 4800,000 m2Wo
Leistungsbereichkatalog: 001

**1.3.110 Abbauen längenorientiert Standgerüst Stahlrohr Arbeitsgerüst 2kN/m2 W06**
STLB-Bau 2025-04 001
Abbauen längenorientiertes Standgerüst, Stahlrohrkupplungsgerüst DIN 4420-3, als Arbeitsgerüst DIN EN 12811-1, Lastklasse 3 (2 kN/m2), Breitenklasse W06, Höhenabstand der Gerüstlagen 2 m, alle Gerüstlagen genutzt, genutzte Gerüstlagen mit zusätzlichem wandseitigem Seitenschutz, zusätzlicher wandseitiger Seitenschutz wird gesondert vergütet, an senkrechten Bauwerksaußenflächen, Höhe der obersten Gerüstlage 10 m, über Lastverteiler belastbar, Aufzug wird gesondert vergütet, Leistungen für Maßnahmen zur Lastumleitung werden gesondert vergütet.
Menge: 600,000 m2
Leistungsbereichkatalog: 001

**1.3.120 Aufbauen Treppenaufgang 2-läufig H 10-11m Lauf-B 0,75-1m H 2m**
STLB-Bau 2025-04 001
Aufbauen Treppenaufgang für Gerüst, 2-läufig,
Verankerung am Gerüst, Treppenaufgang von Standfläche bis zur obersten Gerüstlage, Höhe über 10 bis 11 m, Laufbreite (Stufenlänge) über 0,75 bis 1 m, mit Podesten alle 2 m Höhe.
Menge: 1,000 St
Leistungsbereichkatalog: 001

**1.3.130 Gebrauchsüberlassung Treppenaufgang 2-läufig H 10-11m Lauf-B 0,75-1m H 2m**
STLB-Bau 2025-04 001
Gebrauchsüberlassung für Treppenaufgang für Gerüst, 2-läufig,
Positionsmenge = Produkt aus '1 Stück' (Gebrauchsüberlassungsmenge)

mal '8 Wochen' (Gebrauchsüberlassungsdauer)

Treppenaufgang von Standfläche bis zur obersten Gerüstlage, Höhe über 10 bis 11 m, Laufbreite (Stufenlänge) über 0,75 bis 1 m, mit Podesten alle 2 m Höhe.
Menge: 8,000 StWo
Leistungsbereichkatalog: 001

**1.3.140 Abbauen Treppenaufgang 2-läufig H 10-11m Lauf-B 0,75-1m H 2m**
STLB-Bau 2025-04 001
Abbauen Treppenaufgang für Gerüst, 2-läufig, Treppenaufgang von Standfläche bis zur obersten Gerüstlage, Höhe über 10 bis 11 m, Laufbreite (Stufenlänge) über 0,75 bis 1 m, mit Podesten alle 2 m Höhe.
Menge: 1,000 St
Leistungsbereichkatalog: 001

**1.3.150 Aufbauen fahrbares Gerüst Stahlrohr 1,5kN/m2 B 0,9 m H 3m**
Aufbauen fahrbares Gerüst,
Stahlrohrkupplungsgerüst DIN 4420-3, Lastklasse 2 (1,5 kN/m2),
Breite Gerüst/-bauteil 0,9 m, Höhe der obersten Gerüstlage 2 m / 2,50 m, je nach zu bearbeitender Fläche, im Gebäude.
Menge: 3,000 St
Leistungsbereichkatalog: 001

**1.3.160 Gebrauchsüberlassung fahrbares Gerüst Stahlrohr 1,5kN/m2 B 0,9 m H 3m**
Gebrauchsüberlassung für fahrbares Gerüst,
Positionsmenge = Produkt aus 3
(Gebrauchsüberlassungsmenge)
mal 4
(Gebrauchsüberlassungsdauer)
Stahlrohrkupplungsgerüst DIN 4420-3, Lastklasse 2 (1,5 kN/m2),
Breite Gerüst/-bauteil 0,9 m, Höhe der obersten Gerüstlage 3 m, im Gebäude.
Menge: 12,000 StWo
Leistungsbereichkatalog: 001

**1.3.170 Abbauen fahrbares Gerüst Stahlrohr 1,5kN/m2 B 0,9 m H 3m**
Abbauen fahrbares Gerüst,
Stahlrohrkupplungsgerüst DIN 4420-3, Lastklasse 2 (1,5 kN/m2),
Breite Gerüst/-bauteil 0,9 m, Höhe der obersten Gerüstlage 2 m / 2,50 m, im Gebäude.
Menge: 3,000 St
Leistungsbereichkatalog: 001

**1.3.180 Gerüstdübellöcher schließen beim Gerüstabbau**
Beim Gerüstabbau und Entnahme der Gerüstdübel sind die Gerüstdübellöcher in den Außenwänden mit Ausgleichmörtel, geeignet für Beton- und Mauerwerksflächen, oberflächenbündig zu verschließen
Menge: 70,000 St

### Bereich 2 Erdarbeiten

*Hinweis: Hinweis Erdarbeiten*
Die nachfolgenden Positionen gelten für alle Erdarbeiten die zur Durchführung der Gründungs- und Baugrubenarbeiten notwendig sind. In allen Positionen der Erdarbeiten sind der Abtransport und Entsorgungskosten, sowie die Lieferung des benötigten Neumaterials einzukalkulieren. In allen Positionen ist ebenso manueller Abbruch / Aushub bzw. Einbau und mit Kleintechnik einzukalkulieren und wird nicht gesondert vergütet.

*Hinweis: Hinweis TWP*
Die folgenden Hinweise der Tragwerksplanung sind zwingend zu beachten und bei allen Arbeiten mit zu berücksichtigen und dadurch entsehende Mehraufwendungen in den Einheitspreis einzukalkulieren.

Polsterstärke min. 1,5 m unterhalb der elastisch - gebetteten Balken bzw. unterhalb der Mindesteinbindetiefe zur Begrenzungen der Setzungen auf ca. 4,2 cm.
Bettungsmodul von min.. ks = 8.600 kN / m³
Sohldruck max. 300 kN / m²
Fundamentmindesteinbindetiefe 1,0 m unter OK Gelände (Einbindetiefe wird tlw. über Magerbeton erreicht) zwischen den elastischen gebetteten Balken wird die Verfüllung (Mineralgemisch) bis ca. 30 cm unterhalb verdichtet; für die statische Berechnung wird konstruktiv eine Bettung von ks = 0,1MN / m³ berücksichtigt.

#### Abschnitt 2.1 Abbruch / Baufeldfreimachung

*Hinweis: Anmerkung, LAGA, Aushub*
Auch wenn in den nachfolgenden Positionen nicht separat vermerkt ist bei der Kalkulation sämtlicher Erdarbeiten, samt Verwertung, von einem Aushubmaterial der Zuordnungsklasse Z2 auszugehen. Die Analysewerte können dem Baugrundgutachten beim AG entnommen werden. Dieser Umstand ist kalkulationswirksam zu berücksichtigen. Das Material kann für einen eingeschränkten Wiedereinbau vorgesehen werden. Der Entsorgungsnachweis / Sammelentsorgungsnachweis ist zu führen.

*Hinweis: Oberflächenbefestigung*
Die nachfolgenden Positionen gelten für alle Abbrucharbeiten der Oberflächenbefestigungen zur Baufeldfreimachung zur Herstellung der Baugrube / Gründung. In allen Positionen der Abbrucharbeiten sind der Abtransport und die Entsorgungskosten einzukalkulieren.  In allen Positionen ist manueller Abbruch / Aushub und Arbeit mit Kleintechnik einzukalkulieren und wird nicht gesondert vergütet.

**2.1.10 Deckschicht ohne Bindemittel abtragen**
DOB, Deckschicht ohne Bindemitte, Bankette, abschnittsweise auch in Kleinflächen im Zuge des Baufortschritts abbrechen, aufnehmen, abtransportieren und gemäß behördlichen Vorschriften entsorgen inklusive aller Gebühren und Entsorgungskosten. Material wird Eigentum des AN und ist fachgerecht zu entsorgen. Manueller Abbruch und mit Kleintechnik ist in den Einheitspreis einzukalkulieren und wird nicht gesondert vergütet. Baustoffgemisch aus natürlichen Gesteinskörnungen für Schottertragschichten und Deckschichten ohne Bindemittel.
Dicke: ca. 20 bis 30 cm.
Die Leistung versteht sich einschließlich aller erforderlichen Nebenarbeiten und erforderlichen Zwischentransporte im Baustellenbereich. Erschwernisse durch Einbauten, Schächte und Straßenabläufe werden nicht gesondert vergütet. Das Lösen und die Aufnahme des ungebunden Straßenoberbaus wird über die Bodenaushubpositionen vergütet. Abgerechnet wird nach Aufmaß pro m² abgebrochener DOB.
Menge: 20,000 m²

**2.1.20 Bordanlage inkl. Betonbefestigung abbrechen**
Hoch- / Rund- / Tiefbord aus Beton oder Naturstein einschließlich Fundament, 2 - seitiger Rückenstütze einschließlich notwendiger Erdarbeiten abschnittsweise auch in Kleinflächen im Zuge des Baufortschritts abbrechen, aufnehmen, abtransportieren und gemäß behördlichen Vorschriften entsorgen inklusive aller Gebühren und Entsorgungskosten.
Material wird Eigentum des AN und ist fachgerecht zu entsorgen. Manueller Abbruch und mit Kleintechnik ist in den Einheitspreis einzukalkulieren und wird nicht gesondert vergütet.
Betonqualität von Fundament und Rückenstütze bis max. C 20 /  25 DIN EN 206-1 und DIN 1045-2, unbewehrt

Dicke des Fundaments:  bis ca. 25 cm
Breite Rückenstütze:  jeweils bis ca. 15 cm

Die Leistung versteht sich einschließlich aller erforderlichen Nebenarbeiten und erforderlichen Zwischentransporte im Baustellenbereich. Erschwernisse durch Einbauten, Schächte und Straßenabläufe werden nicht gesondert vergütet. Das Lösen und die Aufnahme des ungebunden Straßenoberbaus wird über die Bodenaushubpositionen vergütet. Abgerechnet wird nach Aufmaß pro m abgebrochener Bordanlage.
Menge: 30,000 m

**2.1.30 Betonsteinpflaster, gebunden abbrechen**
Betonsteinpflaster / -platten, verschiedener Art und Größe, auf Bettung mit Bindemittel inklusive gebundenen Fugen-, und Bettungsmaterial / Fundament aus Beton inklusive 2 - seitiger Rückenstütze einschließlich notwendiger Erdarbeiten abschnittsweise auch in Kleinflächen im Zuge des Baufortschritts abbrechen, aufnehmen, abtransportieren und gemäß behördlichen Vorschriften entsorgen, inklusive aller Gebühren und Entsorgungskosten. Material wird Eigentum des AN und ist fachgerecht zu entsorgen. Manueller Abbruch und mit Kleintechnik ist in den Einheitspreis einzukalkulieren und wird nicht gesondert vergütet. Betonqualität von Fundament und Rückenstütze bis max. C 20 / 25 DIN EN 206-1 und DIN 1045-2, unbewehrt.

Dicke Bettungsmaterial / Fundament aus Beton: bis 25 cm
Breite Rückenstütze: jeweils bis ca. 15 cm

Die Leistung versteht sich einschließlich aller erforderlichen Nebenarbeiten und erforderlichen Zwischentransporte im Baustellenbereich. Erschwernisse durch Einbauten, Schächte und Straßenabläufe werden nicht gesondert vergütet. Das Lösen und die Aufnahme des ungebunden Straßenoberbaus wird über die Bodenaushubpositionen vergütet. Abgerechnet wird nach Aufmaß pro m² abgebrochenen gebundenen Betonsteinpflaster / -platten.
Menge: 100,000 m²

#### Abschnitt 2.2 Erdarbeiten Baugrube

**2.2.10 Oberboden abtragen**
Oberboden ggf. einschließlich Vegetationsdecke abtragen und lagern. Beschreibung der Homogenbereiche nach Unterlagen des AG.

Homogenbereich: 'Lös 1'
Dicke des Abtrages über 10 bis 20 cm.

Oberboden nach Wahl des AN verwerten. Abgerechnet wird nach Abtragsprofilen.
Menge: 420,000 m²

**2.2.20 Boden lösen, laden verwerten**
Boden bzw. Fels, ungebundener Straßenoberbau, Auffüllungen und anstehende Erdstoffe nach Abtrag der Oberflächenbefestigung profilgerecht lösen / ausheben, laden, abtransportieren und fachgerecht entsorgen inkl. aller Gebühren und Entsorgungskosten.
Zurdnungswert nach LAGA = Z 1.2
Verwertung entsprechend den gesetzlichen Regelungen durchführen und dem AG nachweisen.

Abbruch der Oberflächenbefestigung wird gesondert vergütet.
Beschreibung der Homogenbereiche nach Unterlagen des AG. Erdarbeiten gemäß DIN 18300 im
Homogenbereich "Lös 1".

Aushub für die Baugrube
Aushubtiefe bis 1,50 m
Aushub profilgerecht lösen.
Das Herstellen des Planums wird gesondert vergütet.

Verbau herstellen, vorhalten und nach Beendigung der Arbeiten von der Baustelle entfernen, Verbau wird nicht separat vergütet und ist in die Position mit einzukalkulieren.
Gesamtes Aushubmaterial wird Eigentum des AN.  Zwischenlagerungen, mehrmaliges Umsetzen und Laden des Aushubs ist in den Einheitspreis einzukalkulieren und wird nicht gesondert vergütet. Erschwernisse durch Einbauten, Schächte und Straßenabläufe werden nicht gesondert vergütet.

Abgerechnet wird nach Aufmaß pro m³ Bodenaushub.
Menge: 630,000 m³

**2.2.30 Boden lösen, laden verwerten - Betonabtreppung**
Boden, ungebundener Straßenoberbau, Auffüllungen und anstehende Erdstoffe nach Abtrag der Oberflächenbefestigung abschnittsweise profilgerecht auch im Bereich der Böschung für die vorgesehene Betonabtreppung mit Neigungen bis ca. 1:1
zum Zwecke des Bodenaushubs lösen, laden, abtransportieren und fachgerecht entsorgen inklusive aller Gebühren und Entsorgungskosten.  Abbruch der Oberflächenbefestigung wird gesondert vergütet. Manueller Aushub und mit Kleintechnik ist in den Einheitspreis einzukalkulieren und wird nicht gesondert vergütet. Erdarbeiten gemäß DIN 18300 im
Homogenbereich 'Lös 2' ausführen.

Aushubtiefe: bis 3,50 m

Gesamtes Aushubmaterial wird Eigentum des AN.  Zwischenlagerungen, mehrmaliges Umsetzen und Laden des Aushubs ist in den Einheitspreis einzukalkulieren und wird nicht gesondert vergütet. Erschwernisse durch Einbauten, Schächte und Straßenabläufe werden nicht gesondert vergütet. Abgerechnet wird nach Aufmaß pro m³ Bodenaushub.
Menge: 60,000 m³

**2.2.40 Zulage, Entsorgung Z2**
Zulage zur vor genannter Position Bodenaushub, für das Entsorgen von Bodenmaterial der Zuordnungsklasse Z2.
Menge: 5,000 m³

**2.2.50 Planum herstellen, Baugrube**
Planum für die Baugrube abschnittsweise profilgerecht herstellen. Boden, soweit möglich, innerhalb der Baustelle ausgleichen. Lieferung von Boden bzw. Beseitigung überschüssigen Bodens wird gesondert vergütet. Max. Abweichung von der Sollhöhe: + / - 2 cm. Abgerechnet wird nach Aufmaß pro m² hergestellten Planum.
Menge: 420,000 m²

**2.2.60 Nachverdichten, Baugrube**
Sohle der Baugrube nachverdichten.
Geforderter Verdichtungsgrad 'Verformungsmodul Ev2 = 45 MPa'
. Beschreibung der Homogenbereiche nach Unterlagen des AG. Homogenbereich 'Lös1'.

Tiefe Baugrube: bis 1,50 m / 3,50 m

Mehreinbau für Bettungsschichten ist in den Einheitspreis einzukalkulieren und wird nicht gesondert vergütet. Abgerechnet wird nach m² verdichteter Fläche.
Menge: 420,000 m²

**2.2.70 Geotextil als Trennschicht verlegen**
Geotextil (Vliesstoff) der Geotextilrobustheitsklasse GRK 4  als Trenn- und Filterschicht auf dem Erdplanum liefern und abschnittsweise profilgerecht auch in Kleinflächen, Straßennebenbereichen, Böschungen mit Neigungen bis ca. 1:1 einbauen. Geotextilien gemäß TL Geok E - StB, inklusive notwendiger Schnitte gemäß "Merkblatt über die Anwendung von Geokunststoffen im Erdbau des Straßenbaues" (M Geok E) beachten. Funktion als Trenn- und Schutzschicht (Einbau unter Schutz- und Sauberkeitsschichten), Einbau mit 50 cm Überlappung. Einbau auch in Kleinflächen. Die Leistung versteht sich einschließlich aller erforderlichen Nebenarbeiten und erforderlichen Zwischentransporte im Baustellenbereich und ist in den Einheitspreis einzukalkulieren und wird nicht gesondert vergütet. Erschwernisse durch Einbauten, Schächte und Straßenabläufe werden nicht gesondert vergütet. Abgerechnet wird nach Aufmaß pro m² abgewickelte Fläche Geotextil ohne Überlappung.
Menge: 420,000 m²

**2.2.80 Suchschachtung Fundament / Gründung**
Suchgraben zur Ermittlung der tatsächlichen Fundamenttiefe / UK Gründung im Bestand herstellen, Handarbeit, Erdarbeiten im
Homogenbereich 'Lös 1' ausführen. Beschreibung der Homogenbereiche nach Unterlagen des AG. Gesamttiefe größer 1,50 m bis einschließlich 2,50 m. Boden zur Wiederverwendung seitlich lagern und nach Beendigung der Suche wieder einbauen und verdichten. Verbau nach Wahl des AN herstellen, vorhalten und von der Baustelle entfernen, Straßenaufbruch wird nicht gesondert vergütet. Abgerechnet wird mit senkrechten Wänden. Überschüssigen Material wird Eigentum des AN und ist von der Baustelle zu entfernen und fachgerecht zu entsorgen. Abgerechnet wird nach Aufmaß pro m³ durchgeführter Suchschachtungen.
Menge: 10,000 m³

**2.2.90 Baugrube verfüllen inkl. Boden liefern**
Boden für die Verfüllung der Baugruben liefern, profilgerecht einbauen und lagenweise verdichten.

Material: Nichtbindiges ausreichend verdichtungsfähiges Mineralgemisch ohne Recyclingbaustoffe (Bodengruppen GW, GI, SI, GU / GT, SU / ST mit Feinkornanteil < 10 %). Material  nach dem Einbau der Unterfangung einbauen und lagenweise verdichten nach ZTVE - StB.  Hauptverfüllung im Sinne der DIN EN 1610, bis 0,5 m unter OK Planum gilt ein Verdichtungswert von 95 % Proctor. Darüber ist eine Verdichtung von 97 % Proctor und ein Verformungsmodul EV2 > 60 MN / m² nachzuweisen.

Abgerechnet wird nach der oben beschriebener Baugrubengröße mit senkrechten Wänden entsprechend der Abrechnung bei Aushub abzüglich der durch Baukörper mit mehr als 0.1 m² Querschnitt sowie durch Teilverfüllungen verdrängten Mengen. Baugruben nach Zeichnung.

Abgerechnet wird nach Aufmaß in m³.
Menge: 180,000 m³

**2.2.100 Baugrube verfüllen inkl. Boden liefern - Betonabtreppung**
Boden für die Verfüllung der Baugruben liefern, profilgerecht einbauen und lagenweise verdichten.

Material: Nichtbindiges ausreichend verdichtungsfähiges Mineralgemisch ohne Recyclingbaustoffe (Bodengruppen GW, GI, SI, GU / GT, SU / ST mit Feinkornanteil < 10 %). Material  nach dem Einbau der Unterfangung einbauen und lagenweise verdichten nach ZTVE - StB.  Hauptverfüllung im Sinne der DIN EN 1610, bis 0,5 m unter OK Planum gilt ein Verdichtungswert von 95 % Proctor. Darüber ist eine Verdichtung von 97 % Proctor und ein Verformungsmodul EV2 > 60 MN / m² nachzuweisen.

Einbau erfolgt zwingend Abschnitts- und Lagenweise vor dem Betonieren der einzelnen Abtreppungen

Abgerechnet wird nach der oben beschriebener Baugrubengröße mit senkrechten Wänden entsprechend der Abrechnung bei Aushub abzüglich der durch Baukörper mit mehr als 0.1 m² Querschnitt sowie durch Teilverfüllungen verdrängten Mengen. Baugruben nach Zeichnung.

Abgerechnet wird nach Aufmaß in m³.
Menge: 50,000 m³

**2.2.110 Plattendruckversuch nach DIN 18134 durchführen**
Menge: 2,000 Stk

**2.2.120 Lastplattenversuche mit leichter Fallplatte**
Lastplattenversuche mit leichter Fallplatte. Der Eichnachweis des Gerätes ist zu erbringen. Für Tragfähigkeitsnachweise im Bereich des Planums.
Menge: 2,000 Stk

#### Abschnitt 2.3 Erdarbeiten Leitungsgräben

*Hinweis: Anmerkung, LAGA, Aushub*
Auch wenn in den nachfolgenden Positionen nicht separat vermerkt, ist bei der Kalkulation sämtlicher Erdarbeiten samt Verwertung von einem Aushubmaterial der Zuordnungsklasse Z 1.2 auszugehen. Die Analysewerte können dem Baugrundgutachten beim AG entnommen werden. Dieser Umstand ist kalkulationswirksam zu berücksichtigen. Das Material kann für einen eingeschränkten Wiedereinbau vorgesehen werden. Der Entsorgungsnachweis / Sammelentsorgungsnachweis ist zu führen.

*Hinweis: Erdarbeiten Schmutzwasserkanal, DN / OD 110 PP*
Die nachfolgenden Positionen gelten für alle Erdarbeiten der Schmutzwassergrundleitung DN / OD 110 PP, T bis 1,25 m.

**2.3.10 Graben herstellen, DN / OD 110 P P, T bis 1,25 m**
Rohrleitungsgraben für Schmutzwassergrundleitung DN / OD 110 PP herstellen. Boden, Auffüllungen und anstehende Erdstoffe sowie ungebundenen Tragschichten bzw. Bettungen für Rohrleitungsgraben profilgerecht ausheben, laden, abtransportieren und fachgerecht entsorgen inklusive aller Gebühren und Entsorgungskosten. Abbruch der vorhandenen Oberflächenbefestigung wird gesondert vergütet. Erdarbeiten gemäß DIN 18300 im
Homogenbereich 'Lös 1' ausführen. Beschreibung der Homogenbereiche nach Unterlagen des AG.
Zuordnungswert nach LAGA = Z 1.2.

Grabentiefe bis 1,25 m
Grabenbreite gemäß DIN EN 1610 - DN / OD 110 PP

Mehraushub für Bettungsschicht ist einzukalkulieren. Gesamtes Aushubmaterial wird Eigentum des AN. Zwischenlagerungen, mehrmaliges Umsetzen und Laden des Aushubs ist in den Einheitspreis einzukalkulieren und wird nicht gesondert vergütet.
Abgerechnet wird nach Länge der in der Achse der Rohrleitung durchgemessene Rohrleitungsgraben mit senkrechten Wänden. Abgerechnet wird nach Aufmaß pro m hergestellten Rohrleitungsgraben.
Menge: 20,000 m

**2.3.20 Planum +/- 2 cm, DN / OD 110 PP**
Planum als Rohrauflager für Schmutzwassergrundleitung DN / OD 110 PP profilgerecht herstellen. Abgleichen der Grabensohle. Zulässige Abweichung von der Sollhöhe + / - 2 cm.

Grabentiefe: bis 1,25 m
Grabenbreite: gemäß DIN EN 1610 - DN / OD 110 PP

Abgerechnet wird nach Länge der in der Achse der Rohrleitung durchgemessene Rohrleitungsgraben mit senkrechten Wänden. Abgerechnet wird nach Aufmaß pro m hergestellten Planum im Rohrleitungsgraben.
Menge: 20,000 m

**2.3.30 Nachverdichten, DN / OD 110 PP**
Rohrgrabensohle für Schmutzwassergrundleitun DN / OD 110 PP im Rohrleitungsgraben nachverdichten.
Geforderter Verdichtungsgrad 'Verformungsmodul Ev2 = 45 MPa'
. Beschreibung der Homogenbereiche nach Unterlagen des AG.
Homogenbereich 'Lös 1'
.

Grabentiefe: bis 1,25 m
Grabenbreite: gemäß DIN EN 1610 - DN / OD 110 PP

Abgerechnet wird nach Länge der in der Achse der Rohrleitung durchgemessene Rohrleitungsgraben mit senkrechten Wänden. Abgerechnet wird nach Aufmaß pro m nachverdichteter Rohrgraben- und Schachtbaugrubensohle.
Menge: 20,000 m

**2.3.40 Leitungszone herstellen, DN / OD 110 PP**
Leitungszone für Schmutzwassergrundeitung DN / OD 110 PP herstellen. Füllmaterial liefern, in Leitungszone einbauen und lagenweise verdichten.

Material: Steinfreies Material, Sand 0 / 8 mm nach DIN EN 1610
Bettungsschicht: gemäß DIN EN 1610 herstellen
Grabentiefe: bis 1,25 m
Grabenbreite: gemäß DIN EN 1610 - DN / OD 110 PP

Bei normalen Bodenverhätnissen untere Bettungsschicht 10 cm und 15 cm bei Fels oder festgelagerten Böden. Abdeckung aus Sand 0 / 8 mm bis 30 cm über Rohrscheitel einbauen und lagenweise verdichten. Verdichtungsgrad gesamte Rohrleitungszone DPr min 97 % (auf Nachweis). Medienspezifisches Warnband liefern und 30 cm oberhalb Rohrscheitel einbauen. Abgerechnet wird nach Länge der in der Achse der Rohrleitung durchgemessene Rohrleitungsgraben mit senkrechten Wänden. Abgerechnet wird nach Aufmaß pro m hergestellter Leitungszone.
Menge: 20,000 m

**2.3.50 Graben verfüllen, DN / OD 110 PP, T bis 1,25 m**
Boden für die Verfüllung von Rohrleitungsgraben für Schmutzwassergrundleitung DN / OD 110 PP liefern, profilgerecht einbauen und lagenweise verdichten.

Grabentiefe: bis 1,25 m
Grabenbreite: gemäß DIN EN 1610 - DN / OD 110 PP

Material: Nichtbindiges ausreichend verdichtungsfähiges Mineralgemisch ohne Recyclingbaustoffe (Bodengruppen GW, GI, SI, GU / GT, SU / ST mit Feinkornanteil < 10 %). Material nach dem Verlegen der Rohrleitungen einbauen und lagenweise verdichten nach ZTVE-StB.  Hauptverfüllung im Sinne der DIN EN 1610, bis 0,5 m unter OK Planum gilt ein Verdichtungswert von 95 % Proctor. Darüber ist eine Verdichtung von 97 % Proctor und ein Verformungsmodul EV2 > 60 MN / m² nachzuweisen. Abgerechnet wird nach Länge der in der Achse der Rohrleitung durchgemessene Rohrleitungsgraben mit senkrechten Wänden. Abgerechnet wird nach Aufmaß pro m verfüllten Rohrleitungsgraben.
Menge: 20,000 m

**2.3.60 Graben herstellen, DN / OD 125 P P, T bis 1,25 m**
Rohrleitungsgraben für Schmutzwassergrundleitung DN / OD 125 PP herstellen. Boden, Auffüllungen und anstehende Erdstoffe sowie ungebundenen Tragschichten bzw. Bettungen für Rohrleitungsgraben profilgerecht ausheben, laden, abtransportieren und fachgerecht entsorgen inklusive aller Gebühren und Entsorgungskosten. Abbruch der vorhandenen Oberflächenbefestigung wird gesondert vergütet. Erdarbeiten gemäß DIN 18300 im
Homogenbereich 'Lös 1' ausführen. Beschreibung der Homogenbereiche nach Unterlagen des AG.
Zuordnungswert nach LAGA = Z 1.2.

Grabentiefe bis 1,25 m
Grabenbreite gemäß DIN EN 1610 - DN / OD 125 PP

Mehraushub für Bettungsschicht ist einzukalkulieren. Gesamtes Aushubmaterial wird Eigentum des AN. Zwischenlagerungen, mehrmaliges Umsetzen und Laden des Aushubs ist in den Einheitspreis einzukalkulieren und wird nicht gesondert vergütet.
Abgerechnet wird nach Länge der in der Achse der Rohrleitung durchgemessene Rohrleitungsgraben mit senkrechten Wänden. Abgerechnet wird nach Aufmaß pro m hergestellten Rohrleitungsgraben.
Menge: 22,000 m

**2.3.70 Planum +/- 2 cm, DN / OD 125 PP**
Planum als Rohrauflager für Schmutzwassergrundleitung DN / OD 110 PP profilgerecht herstellen. Abgleichen der Grabensohle. Zulässige Abweichung von der Sollhöhe + / - 2 cm.

Grabentiefe: bis 1,25 m
Grabenbreite: gemäß DIN EN 1610 - DN / OD 125 PP

Abgerechnet wird nach Länge der in der Achse der Rohrleitung durchgemessene Rohrleitungsgraben mit senkrechten Wänden. Abgerechnet wird nach Aufmaß pro m hergestellten Planum im Rohrleitungsgraben.
Menge: 22,000 m

**2.3.80 Nachverdichten, DN / OD 125 PP**
Rohrgrabensohle für Schmutzwassergrundleitun DN / OD 125 PP im Rohrleitungsgraben nachverdichten.
Geforderter Verdichtungsgrad 'Verformungsmodul Ev2 = 45 MPa'
. Beschreibung der Homogenbereiche nach Unterlagen des AG.
Homogenbereich 'Lös 1'
.

Grabentiefe: bis 1,25 m
Grabenbreite: gemäß DIN EN 1610 - DN / OD 125 PP

Abgerechnet wird nach Länge der in der Achse der Rohrleitung durchgemessene Rohrleitungsgraben mit senkrechten Wänden. Abgerechnet wird nach Aufmaß pro m nachverdichteter Rohrgraben- und Schachtbaugrubensohle.
Menge: 22,000 m

**2.3.90 Leitungszone herstellen, DN / OD 125 PP**
Leitungszone für Schmutzwassergrundeitung DN / OD 125 PP herstellen. Füllmaterial liefern, in Leitungszone einbauen und lagenweise verdichten.

Material: Steinfreies Material, Sand 0 / 8 mm nach DIN EN 1610
Bettungsschicht: gemäß DIN EN 1610 herstellen
Grabentiefe: bis 1,25 m
Grabenbreite: gemäß DIN EN 1610 - DN / OD 125 PP

Bei normalen Bodenverhätnissen untere Bettungsschicht 10 cm und 15 cm bei Fels oder festgelagerten Böden. Abdeckung aus Sand 0 / 8 mm bis 30 cm über Rohrscheitel einbauen und lagenweise verdichten. Verdichtungsgrad gesamte Rohrleitungszone DPr min 97 % (auf Nachweis). Medienspezifisches Warnband liefern und 30 cm oberhalb Rohrscheitel einbauen. Abgerechnet wird nach Länge der in der Achse der Rohrleitung durchgemessene Rohrleitungsgraben mit senkrechten Wänden. Abgerechnet wird nach Aufmaß pro m hergestellter Leitungszone.
Menge: 22,000 m

**2.3.100 Graben verfüllen, DN / OD 125 PP, T bis 1,25 m**
Boden für die Verfüllung von Rohrleitungsgraben für Schmutzwassergrundleitung DN / OD 125 PP liefern, profilgerecht einbauen und lagenweise verdichten.

Grabentiefe: bis 1,25 m
Grabenbreite: gemäß DIN EN 1610 - DN / OD 125 PP

Material: Nichtbindiges ausreichend verdichtungsfähiges Mineralgemisch ohne Recyclingbaustoffe (Bodengruppen GW, GI, SI, GU / GT, SU / ST mit Feinkornanteil < 10 %). Material nach dem Verlegen der Rohrleitungen einbauen und lagenweise verdichten nach ZTVE-StB.  Hauptverfüllung im Sinne der DIN EN 1610, bis 0,5 m unter OK Planum gilt ein Verdichtungswert von 95 % Proctor. Darüber ist eine Verdichtung von 97 % Proctor und ein Verformungsmodul EV2 > 60 MN / m² nachzuweisen. Abgerechnet wird nach Länge der in der Achse der Rohrleitung durchgemessene Rohrleitungsgraben mit senkrechten Wänden. Abgerechnet wird nach Aufmaß pro m verfüllten Rohrleitungsgraben.
Menge: 22,000 m

*Hinweis: Anmerkungen LAGA, Aushub*
Auch wenn in den nachfolgenden Positionen nicht separat vermerkt, ist bei der Kalkulation sämtlicher Erdarbeiten samt Verwertung von einem Aushubmaterial der Zuordnungsklasse Z 1.2 auszugehen. Die Analysewerte können dem Baugrundgutachten beim AG entnommen werden. Dieser Umstand ist kalkulationswirksam zu berücksichtigen. Das Material kann für einen eingeschränkten Wiedereinbau vorgesehen werden. Der Entsorgungsnachweis / Sammelentsorgungsnachweis ist zu führen.

*Hinweis: Erdarbeiten Grundleitung NW, DN / OD 110 PP*
Die nachfolgenden Positionen gelten für alle Erdarbeiten der Niederschlagswassergrundleitungen DN / OD 110 PP, T bis 1,25 m.

**2.3.110 Graben herstellen, DN / OD 110 PP, T bis 1,25 m**
Rohrleitungsgraben für Niederschlagswassergrundleitung DN / OD 110 PP herstellen. Boden, Auffüllungen und anstehende Erdstoffe sowie ungebundenen Tragschichten bzw. Bettungen für Rohrleitungsgraben profilgerecht ausheben, laden, abtransportieren und fachgerecht entsorgen inklusive aller Gebühren und Entsorgungskosten. Abbruch der vorhandenen Oberflächenbefestigung wird gesondert vergütet. Erdarbeiten gemäß DIN 18300 im
Homogenbereich 'Lös 1' ausführen. Beschreibung der Homogenbereiche nach Unterlagen des AG.
Zuordnungswert nach LAGA = Z 1.2.

Grabentiefe bis 1,25 m
Grabenbreite gemäß DIN EN 1610 - DN / OD 110 PP

Mehraushub für Bettungsschicht ist einzukalkulieren. Gesamtes Aushubmaterial wird Eigentum des AN. Zwischenlagerungen, mehrmaliges Umsetzen und Laden des Aushubs ist in den Einheitspreis einzukalkulieren und wird nicht gesondert vergütet.
Abgerechnet wird nach Länge der in der Achse der Rohrleitung durchgemessene Rohrleitungsgraben mit senkrechten Wänden. Abgerechnet wird nach Aufmaß pro m hergestellten Rohrleitungsgraben.
Menge: 15,000 m

**2.3.120 Planum +/- 2 cm, DN / OD 110 PP**
Planum als Rohrauflager für Niederschlagswassergrundleitung DN / OD 110 PP profilgerecht herstellen. Abgleichen der Grabensohle. Zulässige Abweichung von der Sollhöhe + / - 2 cm.

Grabentiefe: bis 1,25 m
Grabenbreite: gemäß DIN EN 1610 - DN / OD 110 PP

Abgerechnet wird nach Länge der in der Achse der Rohrleitung durchgemessene Rohrleitungsgraben mit senkrechten Wänden. Abgerechnet wird nach Aufmaß pro m hergestellten Planum im Rohrleitungsgraben.
Menge: 15,000 m

**2.3.130 Nachverdichten, DN / OD 110 PP**
Rohrgrabensohle für Niederschlagswassergrundleitung DN / OD 110 PP und im Rohrleitungsgraben nachverdichten.
Geforderter Verdichtungsgrad 'Verformungsmodul Ev2 = 45 MPa'
. Beschreibung der Homogenbereiche nach Unterlagen des AG.
Homogenbereich 'Lös 1'
.

Grabentiefe: bis 1,25 m
Grabenbreite: gemäß DIN EN 1610 - DN / OD 110 PP

Abgerechnet wird nach Länge der in der Achse der Rohrleitung durchgemessene Rohrleitungsgraben mit senkrechten Wänden. Abgerechnet wird nach Aufmaß pro m nachverdichteter Rohrgraben- und Schachtbaugrubensohle.
Menge: 15,000 m

**2.3.140 Leitungszone herstellen, DN / OD 110 PP, T bis 1,25 m**
Leitungszone für Niederschlagsgrundleitung DN / OD 110 PP herstellen. Füllmaterial liefern, in Leitungszone einbauen und lagenweise verdichten.

Material: Steinfreies Material, Sand 0 / 8 mm nach DIN EN 1610
Bettungsschicht: gemäß DIN EN 1610 herstellen
Grabentiefe: bis 1,25 m
Grabenbreite: gemäß DIN EN 1610 - DN / OD 110 PP

Bei normalen Bodenverhätnissen untere Bettungsschicht 10 cm und 15 cm bei Fels oder festgelagerten Böden. Abdeckung aus Sand 0 / 8 mm bis 30 cm über Rohrscheitel einbauen und lagenweise verdichten. Verdichtungsgrad gesamte Rohrleitungszone DPr min 97 % (auf Nachweis). Medienspezifisches Warnband liefern und 30 cm oberhalb Rohrscheitel einbauen. Abgerechnet wird nach Länge der in der Achse der Rohrleitung durchgemessene Rohrleitungsgraben mit senkrechten Wänden. Abgerechnet wird nach Aufmaß pro m hergestellter Leitungszone.
Menge: 15,000 m

**2.3.150 Graben verfüllen, DN / OD 110 PP, T bis 1,25 m**
Boden für die Verfüllung von Rohrleitungsgraben für Niederschlagswassergrundleitung DN / OD 110 PP liefern, profilgerecht einbauen und lagenweise verdichten.

Grabentiefe: bis 1,25 m
Grabenbreite: gemäß DIN EN 1610 - DN / OD 110 PP

Material: Nichtbindiges ausreichend verdichtungsfähiges Mineralgemisch ohne Recyclingbaustoffe (Bodengruppen GW, GI, SI, GU / GT, SU / ST mit Feinkornanteil < 10 %). Material nach dem Verlegen der Rohrleitungen einbauen und lagenweise verdichten nach ZTVE-StB.  Hauptverfüllung im Sinne der DIN EN 1610, bis 0,5 m unter OK Planum gilt ein Verdichtungswert von 95 % Proctor. Darüber ist eine Verdichtung von 97 % Proctor und ein Verformungsmodul EV2 > 60 MN / m² nachzuweisen. Abgerechnet wird nach Länge der in der Achse der Rohrleitung durchgemessene Rohrleitungsgraben mit senkrechten Wänden. Abgerechnet wird nach Aufmaß pro m verfüllten Rohrleitungsgraben.
Menge: 15,000 m

### Bereich 3 Entwässerungskanalarbeiten

#### Abschnitt 3.1 Grundleiung SW PP

**3.1.10 KG DN 110 ohne Erdarbeiten**
KG-Abflußrohr ohne Erdarbeiten
Mehrschichtrohr aus weichmacherfreiem Polyvinylchlorid (PVC-U) gemäß DIN EN 13476-2
Nennringsteifigkeit SN 4 gemäß DIN EN ISO 9969
mit angeformter Muffe und eingelegtem Lippendichtring
Das Rohrsystem ist unter Beachtung der DIN EN 1610 zu verlegen.
Chemische Beständigkeit im Bereich pH 1 bis pH 13.
als erdverlegte Leitung,
Rohrleitung in bauseits erstelltem Erdgraben,
einschließlich Sandbett,
mit Gefälle entsprechend den Richtlinien der ATV
verlegen.
Baulängen: 0,5 -  5,00 m

DN 110
Menge: 20,000 m

**3.1.20 KG DN 125 ohne Erdarbeiten**
KG-Abflußrohr ohne Erdarbeiten
Mehrschichtrohr aus weichmacherfreiem Polyvinylchlorid (PVC-U) gemäß DIN EN 13476-2
Nennringsteifigkeit SN 4 gemäß DIN EN ISO 9969
mit angeformter Muffe und eingelegtem Lippendichtring
Das Rohrsystem ist unter Beachtung der DIN EN 1610 zu verlegen.
Chemische Beständigkeit im Bereich pH 1 bis pH 13.
als erdverlegte Leitung,
Rohrleitung in bauseits erstelltem Erdgraben,
einschließlich Sandbett,
mit Gefälle entsprechend den Richtlinien der ATV
verlegen.
Baulängen: 0,5 -  5,00 m

DN 125
Menge: 22,000 m

**3.1.30 Form- und Verbindungsstück fuer KG-Rohre Bogen DN 110**
Form- und Verbindungsstück
als Zulage für Abwasserleitungen
aus KG-Rohr mit Prüfzeichen,
als Bogen,
DN 110 in allen Handelsausführungen.
Menge: 8,000 Stck

**3.1.40 Form- und Verbindungsstück fuer KG-Rohre Bogen DN 125**
Form- und Verbindungsstück
als Zulage für Abwasserleitungen
aus KG-Rohr mit Prüfzeichen,
als Bogen,
DN 125 in allen Handelsausführungen.
Menge: 2,000 Stck

**3.1.50 Form- und Verbindungsstück fuer KG-Rohre Abzweig DN 125**
Form- und Verbindungsstück
als Zulage für Abwasserleitungen
aus KG-Rohr mit Prüfzeichen,
als Abzweig,
DN 125 in allen Handelsausführungen.
Menge: 3,000 Stck

**3.1.60 Form- und Verbindungsstück fuer KG-Rohre Reduzierung DN 125**
Form- und Verbindungsstück
als Zulage für Abwasserleitungen
aus KG-Rohr mit Prüfzeichen,
als Abzweig,
DN 125 in allen Handelsausführungen.
Menge: 1,000 Stck

**3.1.70 Form- und Verbindungsstück Überschiebemuffe DN 110**
Form- und Verbindungsstück
als Zulage für Abwasserleitungen
aus KG-Rohr mit Prüfzeichen,
als Überschiebemuffe
DN 110 in allen Handelsausführungen.
Menge: 2,000 Stck

**3.1.80 Form- und Verbindungsstück Überschiebemuffe DN 125**
Leistung wie zuletzt
in vollem Wortlaut beschrieben, jedoch
DN 125
Menge: 3,000 Stck

**3.1.90 Form- und Verbindungsstück Doppelmuffe DN 110**
Form- und Verbindungsstück
als Zulage für Abwasserleitungen
aus KG-Rohr mit Prüfzeichen,
als Doppelmuffe
DN 110 in allen Handelsausführungen.
Menge: 1,000 Stck

**3.1.100 Form- und Verbindungsstück Doppelmuffe DN 125**
Leistung wie zuletzt
in vollem Wortlaut beschrieben, jedoch
DN 125
Menge: 1,000 Stck

**3.1.110 Form- und Verbindungsstück Muffenstopfen DN 110**
Form- und Verbindungsstück
als Zulage für Abwasserleitungen
aus KG-Rohr mit Prüfzeichen,
als Einzelmuffe
DN 110 in allen Handelsausführungen.
Menge: 3,000 Stck

**3.1.120 Form- und Verbindungsstück Muffenstopfen DN 125**
Form- und Verbindungsstück
als Zulage für Abwasserleitungen
aus KG-Rohr mit Prüfzeichen,
als Einzelmuffe
DN 125 in allen Handelsausführungen.
Menge: 1,000 Stck

**3.1.130 Mauerkragen für KG DN 110**
Mauerkragen für KG DN 110
Abdichtung gegen drückendes Wasser bis 5 bar in Bodenplatten und Wanddurchführungen von Futterrohren Hülsrohren oder Medienrohren. EPDM Kautschuk-
Mauerkragen mit 2 Edelstahlspannbändern, druckgeprüft und dicht. Radondich

Außendurchmesser der Medienleitung DN 110
liefern und nach Einbauanleitung des Herstellers montieren.
Menge: 3,000 Stck

**3.1.140 Mauerkragen für KG DN 125**
Mauerkragen für KG DN 125
Abdichtung gegen drückendes Wasser bis 5 bar in Bodenplatten und Wanddurchführungen von Futterrohren Hülsrohren oder Medienrohren. EPDM Kautschuk-
Mauerkragen mit 2 Edelstahlspannbändern, druckgeprüft und dicht. Radondich

Außendurchmesser der Medienleitung DN 125
liefern und nach Einbauanleitung des Herstellers montieren.
Menge: 1,000 Stck

#### Abschnitt 3.2 Grundleiung RW

**3.2.10 KG DN 160 ohne Erdarbeiten**
KG-Abflußrohr ohne Erdarbeiten
Mehrschichtrohr aus weichmacherfreiem Polyvinylchlorid (PVC-U) gemäß DIN EN 13476-2
Nennringsteifigkeit SN 4 gemäß DIN EN ISO 9969
mit angeformter Muffe und eingelegtem Lippendichtring
Das Rohrsystem ist unter Beachtung der DIN EN 1610 zu verlegen.
Chemische Beständigkeit im Bereich pH 1 bis pH 13.
als erdverlegte Leitung,
Rohrleitung in bauseits erstelltem Erdgraben,
einschließlich Sandbett,
mit Gefälle entsprechend den Richtlinien der ATV
verlegen.
Baulängen: 0,5 -  5,00 m

DN 160
Menge: 15,000 m

**3.2.20 Form- und Verbindungsstück fuer KG-Rohre Bogen DN 160**
Form- und Verbindungsstück
als Zulage für Abwasserleitungen
aus KG-Rohr mit Prüfzeichen,
als Bogen,
DN 160 in allen Handelsausführungen.
Menge: 4,000 Stck

**3.2.30 Anschluß an Schächte**
Anschluß
an Schächte herstellen,
einschließlich Bohrung, Anschlußstück
'DN 160 - 200'
Menge: 1,000 Stck

**3.2.40 Mauerkragen für KG DN 160**
Mauerkragen für KG DN 160
Abdichtung gegen drückendes Wasser bis 5 bar in Bodenplatten und Wanddurchführungen von Futterrohren Hülsrohren oder Medienrohren. EPDM Kautschuk-
Mauerkragen mit 2 Edelstahlspannbändern, druckgeprüft und dicht. Radondicht

Außendurchmesser der Medienleitung DN 160
liefern und nach Einbauanleitung des Herstellers montieren.
Menge: 1,000 Stck

### Bereich 4 Erdungsanlagen

#### Abschnitt 4.1 Erdungsanlagen

*Hinweis: Erdungsanlage*
Die Erdungsanlage soll komplett neu erstellt werden. Um das Gebäude wird ein Ringerder aus Edelstahl verlegt. Dieser ist in Abstimmung mit Fremdgewerken in der bauseitig erstellten Sauberkeitsschicht zu verlegen.
In der bauseitigen Bodenplatte ist ein Funktionspotentialausgleichsleiter zu verlegen und mindestens alle 2 m mit der bauseitigen Bewehrung zu verbinden.
Bei der Kalkulation der Einheitspreise ist vorzusehen, dass die Baustelle entsprechend des Bauablaufplanes mehrmals zu besetzen ist.

**4.1.10 Ringerder**
Ringerder
Rund-Edelstahl 10 mm, nicht rostend,
Werkstoff-Nr. 1.4571 (V4A),
einlegen in bauseitige Sauberkeitsschicht, gemäß Baufortschritt,
kompl. mit allen Anschluss-, Verbindungs-, Kreuzklemmen und allem Zubehör,
Liefern und betriebsfertig montieren
Menge: 150,000 m

**4.1.20 Funktionspotentialausgleichsleiter**
Funktionspotentialausgleichsleiter
Rund-Edelstahl 10 mm, nicht rostend,
Werkstoff-Nr. 1.4571 (V4A),
entsprechend DIN 18014 in die Bodenplatte einlegen und mit der bauseitigen Bewehrung verbinden, gemäß Baufortschritt,
kompl. mit allen Anschluss-, Verbindungs-, Kreuzklemmen und allem Zubehör,
Liefern und betriebsfertig montieren
Menge: 120,000 m

**4.1.30 Messung, Kontrolle, Abnahme**
*** Pauschalposition
Messung, Kontrolle und Abnahme der
Gesamtanlage und der einzelnen Erdungen mit Auflistung der gemessenen Widerstandswerte und Ausarbeitung des Prüfprotokolles sowie Anfertigung der
erforderlichen maßstabsgerechten Zeichnungen der
Anschlüsse bzw. Erstellung der Revisionszeichnungen.
Anforderungen an die Bestandsunterlagen
sind in der nachfolgenden Position gesondert
beschrieben.
Alle Unterlagen von Messungen und die Revisionszeichnungen sind zur Abnahme vorzulegen.
Menge: 1,000 psch

### Bereich 5 Beton- und Stahlbetonarbeiten

#### Abschnitt 5.1 Betonabtreppung, Unterfangung

*Hinweis: Hinweis Ausführung Betonabtreppung_Unterfangung*
Als Planungsgrundlage wurde davon ausgegangen, dass sich unter den Außenwänden des Bestandsgebäudes Streifenfundamente befinden. Konkrete Bestandsunterlagen existieren hierzu nicht; die Dimensionierung der Fundamente ist dadurch nicht bekannt. Vor Beginn der Arbeiten ist daher durch den AN eine Suchschachtung im Bereich der vorhandenen Außenwand durchzuführen.
Anschließend erfolgt eine Festlegung der Vorgehensweise mit dem Tragwerksplaner.

Gemäß DIN 4123 - Ausschachtungen, Gründungen und Unterfangungen im Bereich bestehender Gebäude muss der Baugrund im Bereich der bestehenden Gründung ausreichend tragfähig sein (mindestens mitteldicht gelagert nichtbindig oder mindestens steife bindige Böden). Es gelten daher die folgenden Vorgaben:
Sofern die Böden weich oder locker sind, müssen diese durch einen Verbau gesichert werden.

Im Zuge der Herstellung des Stichgrabens ist die Vorgehensweise hinsichtlich der Baugrubensicherung mit dem Baugrundgutachter vor Ort abzustimmen.

In Abhängigkeit der Kurzzeitstandfestigkeit des Baugrundes bzw. unter Berücksichtigung der Aushubtiefe kann ein waagerechter Normverbau entsprechend DIN 4124 bis unmittelbar vor das zu unterfangende Fundament erforderlich werden. Auch hier ist eine Rücksprache mit dem Baugrundgutachter durch den AN vorzunehmen.

Nach Herstellung des Stichgrabens ist unverzüglich mit dem Einbau des Betons zu beginnen.

Die Ausführung der Betonabreppung im Übergangsbereich zum Bestand erfolgt unter der Beachtung der DIN 4123 - Ausschachtungen, Gründungen und Unterfangungen im Bereich bestehender Gebäude. Die Gründung besteht aus einzelnen Streifenfundamenten mit einer Höhe von ca. 50 cm, welche in insgesamt sieben Höhenabschnitten einzubauen sind.
Der Abtreppungswinkel beträgt max. 25°.
Der erste Abschnitt ist im sog. Pilgerschrittverfahren herzustellen. Der abschnittsweise Aushub im ersten Abschnitt darf maximal mit einer Breite von 1,25 m erfolgen. Die Stichgräben müssen mit einem Mindestabstand von 3,75 m hergestellt werden.
Ein neuer Abschnitt darf erst begonnen werden, wenn der bereits erstellte Abschnitt ausreichend tragfähig ist (Einbau- temparaturen bei Festigkeitsentwicklung beachten).

Siehe hierzu auch nachfolgende Prinzipskizze:
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
Der Mehraufwand für die Herstellung der Abtreppung / Fundamente in mehreren Abschnitten ist entsprechend einzukalkulieren.

**5.1.10 Schalung Streifenfundament einhäuptig H bis 0,5m alle Abschnitte**
Schalung Streifenfundamente, einhäuptig, Bauteilhöhe bis 0,5 m, versch. Längen,
Fugenausbildung: rau
Herstellung und Rückbau der Schalung gem. den einzelnen Abschnitten ist einzukalkulieren
Menge: 65,000 m2
Leistungsbereichkatalog: 013

**5.1.20 Ortbeton Streifenfundament Stahlbeton C25/30 XF1 XC2 B 30-40cm T 40-50cm Abschnitt 1**
Ortbeton Streifenfundament, obere Betonfläche waagerecht, aus Stahlbeton, Normalbeton C 25/30 DIN EN 206, DIN 1045-2, natürliche Gesteinskörnung, Expositionsklasse XF1 (Frostangriff, mäßige Wassersättigung ohne Taumittel), Expositionsklasse XC2 (Bewehrungskorrosion durch Karbonatisierung, nass/selten trocken), Feuchtigkeitsklasse WF (Betonkorrosion, feuchte Umgebung), Querschnittsbreite über 30 bis 40 cm, Querschnittstiefe über 40 bis 50 cm.

Zur Herstellung der Betonabtreppung nach DIN 4123
Ausführungsabschnitt 1, parallel zur Bestandswand,
Ausführung im Pilgerschrittverfahren (siehe Bilder 2 und 3 DIN 4123), Breite der Stichgräben maximal 1,25m, Mindestabstand zw. Stichgräben bei den einzelnen Arbeitsschritten beachten!
UK  Abschnitt 1 = UK Bestandsfundament
Menge: 5,000 m3
Leistungsbereichkatalog: 013

**5.1.30 Ortbeton Streifenfundament Stahlbeton C25/30 XF1 XC2 B 100-125cm T 40-50cm Abschnitt 2**
Ortbeton Streifenfundament, obere Betonfläche waagerecht, aus Stahlbeton, Normalbeton C 25/30 DIN EN 206, DIN 1045-2, natürliche Gesteinskörnung, Expositionsklasse XF1 (Frostangriff, mäßige Wassersättigung ohne Taumittel), Expositionsklasse XC2 (Bewehrungskorrosion durch Karbonatisierung, nass/selten trocken), Feuchtigkeitsklasse WF (Betonkorrosion, feuchte Umgebung), Querschnittsbreite über 100 bis 125 cm, Querschnittstiefe über 40 bis 50 cm.

Zur Herstellung der Betonabtreppung nach DIN 4123
Ausführungsabschnitt 2, parallel zur Bestandswand
Menge: 8,000 m3
Leistungsbereichkatalog: 013

**5.1.40 Ortbeton Streifenfundament Stahlbeton C25/30 XF1 XC2 B 225-250cm T 40-50cm Abschnitt 3**
Ortbeton Streifenfundament, obere Betonfläche waagerecht, aus Stahlbeton, Normalbeton C 25/30 DIN EN 206, DIN 1045-2, natürliche Gesteinskörnung, Expositionsklasse XF1 (Frostangriff, mäßige Wassersättigung ohne Taumittel), Expositionsklasse XC2 (Bewehrungskorrosion durch Karbonatisierung, nass/selten trocken), Feuchtigkeitsklasse WF (Betonkorrosion, feuchte Umgebung), Querschnittsbreite über 225 bis 250 cm, Querschnittstiefe über 40 bis 50 cm.

Zur Herstellung der Betonabtreppung nach DIN 4123
Ausführungsabschnitt 3, parallel zur Bestandswand
Menge: 15,000 m3
Leistungsbereichkatalog: 013

**5.1.50 Ortbeton Streifenfundament Stahlbeton C25/30 XF1 XC2 B 325-350cm T 40-50cm Abschnitt 4**
Ortbeton Streifenfundament, obere Betonfläche waagerecht, aus Stahlbeton, Normalbeton C 25/30 DIN EN 206, DIN 1045-2, natürliche Gesteinskörnung, Expositionsklasse XF1 (Frostangriff, mäßige Wassersättigung ohne Taumittel), Expositionsklasse XC2 (Bewehrungskorrosion durch Karbonatisierung, nass/selten trocken), Feuchtigkeitsklasse WF (Betonkorrosion, feuchte Umgebung), Querschnittsbreite über 325 bis 350 cm, Querschnittstiefe über 40 bis 50 cm.

Zur Herstellung der Betonabtreppung nach DIN 4123
Ausführungsabschnitt 4, parallel zur Bestandswand
Menge: 23,000 m3
Leistungsbereichkatalog: 013

**5.1.60 Ortbeton Streifenfundament Stahlbeton C25/30 XF1 XC2 B 375-400cm T 40-50cm Abschnitt 5**
Ortbeton Streifenfundament, obere Betonfläche waagerecht, aus Stahlbeton, Normalbeton C 25/30 DIN EN 206, DIN 1045-2, natürliche Gesteinskörnung, Expositionsklasse XF1 (Frostangriff, mäßige Wassersättigung ohne Taumittel), Expositionsklasse XC2 (Bewehrungskorrosion durch Karbonatisierung, nass/selten trocken), Feuchtigkeitsklasse WF (Betonkorrosion, feuchte Umgebung), Querschnittsbreite über 375 bis 400 cm, Querschnittstiefe über 40 bis 50 cm.

Zur Herstellung der Betonabtreppung nach DIN 4123
Ausführungsabschnitt 5, parallel zur Bestandswand
Menge: 27,000 m3
Leistungsbereichkatalog: 013

**5.1.70 Ortbeton Streifenfundament Stahlbeton C25/30 XF1 XC2 B 150-175cm T 40-50cm Abschnitte 6 und 7**
Ortbeton Streifenfundament, obere Betonfläche waagerecht, aus Stahlbeton, Normalbeton C 25/30 DIN EN 206, DIN 1045-2, natürliche Gesteinskörnung, Expositionsklasse XF1 (Frostangriff, mäßige Wassersättigung ohne Taumittel), Expositionsklasse XC2 (Bewehrungskorrosion durch Karbonatisierung, nass/selten trocken), Feuchtigkeitsklasse WF (Betonkorrosion, feuchte Umgebung), Querschnittsbreite über 150 bis 175 cm, Querschnittstiefe über 40 bis 50 cm.

Zur Herstellung der Betonabtreppung nach DIN 4123
Ausführungsabschnitte 6 und 7, parallel zur Bestandswand
Menge: 21,000 m3
Leistungsbereichkatalog: 013

*Hinweis: Unterfangung*

*Hinweis: Bauablauf und Hinweise zu den Unterfangungsarbeiten gem. DIN 4123*
Gemäß DIN 4123 muss der Baugrund im Bereich der bestehenden Gründung ausreichend tragfähig sein (mindestens mitteldicht gelagert nichtbindig oder mindestens steife bindige Böden).
Im Zuge der Herstellung des o.g. Stichgrabens ist die Vorgehensweise hinsichtlich der Baugrubensicherung mit dem Baugrundgutachter vor Ort abzustimmen.

Die Unterfangung ist abschnittsweise gemäß der Vorgaben resultierend aus der Statik und den ergänzenden Vorgaben herzustellen. Der abschnittsweise Aushub darf maximal mit einer Breite von 1,25 m erfolgen. Die Stichgräben müssen mit einem Mindestabstand von 3,75 m hergestellt werden. Teilweise sind Handschachtungen erforderlich.
Ein neuer Abschnitt darf erst begonnen werden, wenn der bereits erstellte Abschnitt ausreichend tragfähig ist (ca. 50% der Festigkeit nach 3 Tagen bei Zementklasse R, Einbau- temparaturen bei Festigkeitsentwicklung beachten).

In Abhängigkeit der Kurzzeitstandfestigkeit des Baugrundes bzw. unter Berücksichtigung der Aushubtiefe kann ein waagerechter Normverbau entsprechend DIN 4124 bis unmittelbar vor das zu unterfangende Fundament erforderlich werden. Auch hier ist eine Rücksprache mit dem Baugrundgutachter durch den AN vorzunehmen.

Nach Herstellung des Stichgrabens ist unverzüglich mit dem Einbau der Unterfangungslamelle zu beginnen. Kann die Lamelle nicht noch am gleichen Tag fertiggestellt werden, ist unterhalb des vorhandenen Fundamentes stets ein seitlicher Verbau und ein Stirnverbau einzubringen.

Die Wanddicke der Unterfangung ist mindestens in Dicke des Bestandsfundamentes bzw. mindestens 50 cm dick herzustellen.

Zwischen Unterfangungswand des Bestandsgebäudes und der neuen Bodenplatte ist eine Bewegungsfuge vorzusehen.

**5.1.80 Boden Unterfangung lösen, laden, transp. & entsorgen**
Boden bzw. Fels (nach DIN 18300) für Unterfangung aus Abtragsbereichen nach Abtrag der Oberflächenbefestigung für Baugrube Aufzug profilgerecht lösen, Breite über 0,75 bis 1 m, laden und der Verwertung nach Wahl des AN zuführen. Beschreibung der Homogenbereiche nach Unterlagen des AG (Baugrundgutachten). Die Entsorgungsgebühren werden vom AN übernommen und sind eintsprechend in die Einheitspreise einzukalkulieren.
Verwertung nach Wahl des AN zuführen und nachweisen.
Kippgebühren, Aushub mit Kleingerät,
Handschachtung sind einzukalkulieren.

Abgerechnet wird nach Abtragsprofilen.
Menge: 10,000 m3
Leistungsbereichkatalog: 002
DIN276_18: 511

**5.1.90 Bauwerk hinterfüllen verdichten Einbau Kies - Sand - Gemisch liefern**
Bauwerk schichtenweise hinterfüllen, einschl. Stoffe verdichten, Verdichtungsgrad mind. Dpr 0,97, mit Behinderung durch Abwasserleitungen, Kies - Sand - Gemisch, liefern.
Menge: 5,000 m3
Leistungsbereichkatalog: 002
DIN276_18: 511

**5.1.100 Ortbeton Unterfangung unbewehrt Fließbeton C12/15 H 0,5-1m D 50-100cm**
Ortbeton abschnittsweise Unterfangung als unbewehrter Beton, Fließbeton C 12/15 DIN EN 206-1, DIN 1045-2, Unterfangungshöhe über 0,5 bis 1 m, Dicke über 50 bis 100 cm.
Menge: 6,000 m3
Leistungsbereichkatalog: 013

**5.1.110 Schalung Unterfangung einhäuptig H 0,5-1m**
STLB-Bau 2012-04 013
Schalung abschnittsweise Unterfangung, einhäuptig, Bauteilhöhe über 0,5 bis 1 m.
Menge: 23,000 m2
Leistungsbereichkatalog: 013

#### Abschnitt 5.2 Gründungsbauteile

*Hinweis: Abbruch Rest Bodenplatte Bestand*

**5.2.10 Bodenpl. Stahlbeton abbrechen schadstoffbelastet D10- 17 cm**
Abbruch der Bodenplatte aus Stahlbeton, Normalbeton, einschl. Beschichtung, einseitig, im Rahmen einer Teilabbruchmaßnahme, schadstoffbelastet, Schadstoff Kupfer, Schadstoff 2 Chlorid,
Abfall ist nicht gefährlich, Zuordnung LAGA Z 1.1 (eingeschränkter offener Einbau, auch in hydrogeologisch ungünstigen Gebieten), Wichte des Abbruchstoffes DIN EN 1991-1-1 24 kN/m3,
Abbruchdicke 10-17 cm,
Geräteeinsatz ist möglich, max. Gesamtgewicht bis 5 t, Ausführung erschütterungsarm DIN 4150, staubarm TRGS 559,
aufgenommene Stoffe sammeln, ohne Zerkleinerung, auf LKW des AN laden,
die Entsorgung wird gesondert vergütet.
Menge: 1,500 m3
Leistungsbereichkatalog: 084

**5.2.20 Abfall nicht gefährlich AVV170102 schadstoffbelastet Z1.1**
Bau- und Abbruchabfälle, Beton, Ziegel, Fliesen und Keramik,
nicht gefährlich, Abfallschlüssel nach AVV (Abfallverzeichnis-Verordnung) 170102 Ziegel,
schadstoffbelastet, Zuordnung LAGA Z 1.1 (eingeschränkter offener Einbau, auch in hydrogeologisch ungünstigen Gebieten), Schadstoff 2 Kupfer, Schadstoff Chlorid,
sowie Zuordnung in Deponieklasse 0 gem. Tabelle 2 DepV,
des Weiteren Einordnung in RC-1 gem. Ersatzbaustoffverordnung,
auf Baustelle lagernd, laden, mit LKW des AN transportieren, entsorgen, max. Gesamtgewicht ohne Beschränkung, zur Verwertungsanlage nach Wahl AN, Vergütung der Entsorgung übernimmt AN.
Menge: 3,800 t
Leistungsbereichkatalog: 087

*Hinweis: Gründungsbauteile*

**5.2.30 Ortbeton Sauberkeitsschicht Streifenfundament unbewehrt C8/10 D 5cm**
STLB-Bau 2025-04 013
Ortbeton Sauberkeitsschicht, für Streifenfundament, Untergrund waagerecht, obere Betonfläche waagerecht, als unbewehrter Beton, Normalbeton C 8/10 DIN EN 206, DIN 1045-2, natürliche Gesteinskörnung, Feuchtigkeitsklasse WF (Betonkorrosion, feuchte Umgebung), Dicke 5 cm, Ausführung gemäß Zeichnung.
Menge: 120,000 m2
Leistungsbereichkatalog: 013

**5.2.40 Trennlage PE-Folie D 0,2mm einlagig Sauberkeitsschicht**
STLB-Bau 2023-04 013
Trennlage aus PE-Folie Dicke 0,2 mm, einlagig, Stöße überlappen, Breite Überlappung 20 cm, auf Sauberkeitsschicht.
Menge: 120,000 m2
Leistungsbereichkatalog: 013

**5.2.50 Schalung Streifenfundament H 0,5-1m**
STLB-Bau 2025-04 013
Schalung Streifenfundament, Bauteilhöhe über 0,5 bis 1 m.
Menge: 210,000 m2
Leistungsbereichkatalog: 013

**5.2.60 Ortbeton Streifenfundament Stahlbeton C25/30 XF1 XC2 B 50-75cm T 75-100cm**
STLB-Bau 2025-04 013
Ortbeton Streifenfundament, obere Betonfläche waagerecht, aus Stahlbeton, Normalbeton C 25/30 DIN EN 206, DIN 1045-2, natürliche Gesteinskörnung, Expositionsklasse XF1 (Frostangriff, mäßige Wassersättigung ohne Taumittel), Expositionsklasse XC2 (Bewehrungskorrosion durch Karbonatisierung, nass/selten trocken), Feuchtigkeitsklasse WF (Betonkorrosion, feuchte Umgebung), Querschnittsbreite über 50 bis 75 cm, Querschnittstiefe über 75 bis 100 cm.
Menge: 33,000 m3
Leistungsbereichkatalog: 013

**5.2.70 Ortbeton Streifenfundament Stahlbeton C25/30 XF1 XC2 B 75-100cm T 75-100cm**
STLB-Bau 2025-04 013
Ortbeton Streifenfundament, obere Betonfläche waagerecht, aus Stahlbeton, Normalbeton C 25/30 DIN EN 206, DIN 1045-2, natürliche Gesteinskörnung, Expositionsklasse XF1 (Frostangriff, mäßige Wassersättigung ohne Taumittel), Expositionsklasse XC2 (Bewehrungskorrosion durch Karbonatisierung, nass/selten trocken), Feuchtigkeitsklasse WF (Betonkorrosion, feuchte Umgebung), Querschnittsbreite über 75 bis 100 cm, Querschnittstiefe über 75 bis 100 cm.
Menge: 42,000 m3
Leistungsbereichkatalog: 013

**5.2.80 Ortbeton Streifenfundament Stahlbeton C25/30 XF1 XC2 B 100-125cm T 75-100cm**
STLB-Bau 2025-04 013
Ortbeton Streifenfundament, obere Betonfläche waagerecht, aus Stahlbeton, Normalbeton C 25/30 DIN EN 206, DIN 1045-2, natürliche Gesteinskörnung, Expositionsklasse XF1 (Frostangriff, mäßige Wassersättigung ohne Taumittel), Expositionsklasse XC2 (Bewehrungskorrosion durch Karbonatisierung, nass/selten trocken), Feuchtigkeitsklasse WF (Betonkorrosion, feuchte Umgebung), Querschnittsbreite über 100 bis 125 cm, Querschnittstiefe über 75 bis 100 cm.
Menge: 2,500 m3
Leistungsbereichkatalog: 013

**5.2.90 Perimeterdämmung Bodenpl. Unterseite W1.1-E PS-Hartschaum EPS 0,035W/(mK) einlagig D 40mm PB**
STLB-Bau 2025-04 013
Perimeterdämmung unter Bodenplatte, Wassereinwirkungsklasse W1.1-E (Bodenfeuchte und nichtdrückendes Wasser bei Bodenplatten und erdberührten Wänden), aus Polystyrol-Hartschaum EPS DIN EN 13163, Bemessungswert der Wärmeleitfähigkeit max. 0,035 W/(mK), Nennwert der Wärmeleitfähigkeit max. 0,034 W/(mK), einlagig, Dicke 40 mm, als Platten, Anwendungsgebiet DIN 4108-10 PB, lose auflegen.
Menge: 180,000 m2
Leistungsbereichkatalog: 013

**5.2.100 Ortbeton Sauberkeitsschicht Bodenplatte unbewehrt C8/10 D 5cm**
STLB-Bau 2025-04 013
Ortbeton Sauberkeitsschicht, für Bodenplatte, Untergrund waagerecht, obere Betonfläche waagerecht, als unbewehrter Beton, Normalbeton C 8/10 DIN EN 206, DIN 1045-2, natürliche Gesteinskörnung, Feuchtigkeitsklasse WF (Betonkorrosion, feuchte Umgebung), Dicke 5 cm, Ausführung gemäß Zeichnung.
Menge: 180,000 m2
Leistungsbereichkatalog: 013

**5.2.110 Trennlage PE-Folie D 0,2mm einlagig Sauberkeitsschicht**
STLB-Bau 2023-04 013
Trennlage aus PE-Folie Dicke 0,2 mm, einlagig, Stöße überlappen, Breite Überlappung 20 cm, auf Sauberkeitsschicht.
Menge: 180,000 m2
Leistungsbereichkatalog: 013

**5.2.120 Fugentrennstreifen im Anschluß an aufgehende Bauteile, Fundamente, Bodenplatte**
Fugentrennstreifen z. B. Polystyrol
in Fuge zwischen neuen und alten Bauteilen
sowie an den aufgehenden Bauteilen
im Bereich der Fundamente und der Bodenplatte
liefern und einbringen,
Fugenbreite ca. 20 mm.
Menge: 20,000 m2
DIN276-1_08: 322
DIN276_18: 351

**5.2.130 Schalung Bodenpl. H 15-25cm**
Schalung Bodenplatte, als Randschalung, Schalungshöhe über 15 bis 25 cm.
einschl. Versätze / abgeknickter Schalungsgrundriss gem. Rohbauplanung
Menge: 85,000 m
Leistungsbereichkatalog: 013

**5.2.140 Schalung Öffnung Verdrängungskörper T 20-30cm bis 500cm2 rechteckig Bodenplatte**
STLB-Bau 2025-04 013
Schalung Öffnung, einschl. temporärer Verdrängungskörper, Aussparungstiefe über 20 bis 30 cm, Einzelgröße der Aussparungen bis 500 cm2, Aussparungsform rechteckig, für Bodenplatte aus Ortbeton.
Menge: 3,000 St
Leistungsbereichkatalog: 013

**5.2.150 Ortbeton Bodenpl. Stahlbeton C25/30 XF1 XC2 D 20-25cm**
STLB-Bau 2025-04 013
Ortbeton Bodenplatte, als Stahlbeton, Normalbeton C 25/30 DIN EN 206, DIN 1045-2, natürliche Gesteinskörnung, Expositionsklasse XF1 (Frostangriff, mäßige Wassersättigung ohne Taumittel), Expositionsklasse XC2 (Bewehrungskorrosion durch Karbonatisierung, nass/selten trocken), Feuchtigkeitsklasse WF (Betonkorrosion, feuchte Umgebung), Dicke über 20 bis 25 cm.
Menge: 80,000 m3
Leistungsbereichkatalog: 013

*Hinweis: Fundament Mauerwerkswand Achse E*

**5.2.160 Ortbeton Sauberkeitsschicht Streifenfundament unbewehrt C8/10 D 5cm**
STLB-Bau 2025-04 013
Ortbeton Sauberkeitsschicht, für Streifenfundament, Untergrund waagerecht, obere Betonfläche waagerecht, als unbewehrter Beton, Normalbeton C 8/10 DIN EN 206, DIN 1045-2, natürliche Gesteinskörnung, Feuchtigkeitsklasse WF (Betonkorrosion, feuchte Umgebung), Dicke 5 cm, Ausführung gemäß Zeichnung.
Menge: 25,000 m2
Leistungsbereichkatalog: 013

**5.2.170 Trennlage PE-Folie D 0,2mm einlagig Sauberkeitsschicht**
STLB-Bau 2023-04 013
Trennlage aus PE-Folie Dicke 0,2 mm, einlagig, Stöße überlappen, Breite Überlappung 20 cm, auf Sauberkeitsschicht.
Menge: 25,000 m2
Leistungsbereichkatalog: 013

**5.2.180 Schalung Streifenfundament H 0,5-1m**
STLB-Bau 2025-04 013
Schalung Streifenfundament, Bauteilhöhe über 0,5 bis 1 m.
Menge: 35,000 m2
Leistungsbereichkatalog: 013

**5.2.190 Ortbeton Streifenfundament Stahlbeton C30/37 XF4 XC4 XD3 B 50-75cm T 50-75cm**
STLB-Bau 2025-04 013
Ortbeton Streifenfundament, obere Betonfläche waagerecht, aus Stahlbeton, Normalbeton C 30/37 DIN EN 206, DIN 1045-2, natürliche Gesteinskörnung, Expositionsklasse XF4 (Frostangriff, hohe Wassersättigung mit Taumittel), Expositionsklasse XC4 (Bewehrungskorrosion durch Karbonatisierung, wechselnd nass und trocken), Expositionsklasse XD3 (Bewehrungskorrosion durch Chloride, ausgenommen Meerwasser, wechselnd nass und trocken), Feuchtigkeitsklasse WA (Betonkorrosion, feuchte Umgebung, direkte Alkalizufuhr von außen), Querschnittsbreite über 50 bis 75 cm, Querschnittstiefe über 50 bis 75 cm.
Menge: 13,000 m3
Leistungsbereichkatalog: 013

#### Abschnitt 5.3 Außenwände und Stützen außen

*Hinweis: Erdgeschoss*

*Hinweis: Hinweis Wandhöhen*
Aufgrund der Anbindung an den Bestand ergeben sich verschiedene Deckenhöhen (OK RD zwischen 2,89m und 3,44m), siehe auch Schalplanung. Die Ausführung dieser Versätze in den Wandhöhen ist in die Positionen entsprechend einzukalkulieren.

**5.3.10 Schalung Außenwand H 3-4m**
STLB-Bau 2025-04 013
Schalung Außenwand, Stirnschalung wird gesondert vergütet, Bauteilhöhe über 3 bis 4 m, einschl. Traggerüst Bemessungsklasse A, Ausführung im Erdgeschoss.
Menge: 290,000 m2
Leistungsbereichkatalog: 013

**5.3.20 Schalung Außenwand D 20-25cm H 3-4m**
STLB-Bau 2025-04 013
Schalung Außenwand, als Stirnschalung, Wanddicke über 20 bis 25 cm, Bauteilhöhe über 3 bis 4 m.
Menge: 23,000 m
Leistungsbereichkatalog: 013

**5.3.30 Schalung Öffnung T 20-30cm 25000-50000cm2 rechteckig Außenwand**
STLB-Bau 2025-04 013
Schalung Öffnung, Aussparungstiefe über 20 bis 30 cm, Einzelgröße der Aussparungen über 25000 bis 50000 cm2, Aussparungsform rechteckig, für Außenwand aus Ortbeton.
Menge: 4,000 St
Leistungsbereichkatalog: 013

**5.3.40 Ortbeton Außenwand Stahlbeton C25/30 XF1 XC3 D 15-25cm**
STLB-Bau 2025-04 013
Ortbeton Außenwand, als Stahlbeton, Normalbeton C 25/30 DIN EN 206, DIN 1045-2, natürliche Gesteinskörnung, Expositionsklasse XF1 (Frostangriff, mäßige Wassersättigung ohne Taumittel), Expositionsklasse XC3 (Bewehrungskorrosion durch Karbonatisierung, mäßig feucht), Feuchtigkeitsklasse WO (Betonkorrosion, trockene Umgebung), Dicke über 15 bis 25 cm, Ausführung im Erdgeschoss.
Menge: 35,000 m3
Leistungsbereichkatalog: 013

**5.3.50 Zulage Eckausbildung 85°**
*** Pauschalposition
Zulage für die Ausführung der Ecke in der Außenwand mit einem Winkel von 85° im Bereich Raum 153.2
Die Zulageposition umfasst die Mehraufwendungen für die Schalung, Bewehrungsführung und Betonage.
Menge: 1,000 psch

**5.3.60 Zulage Eckausbildung 95°**
*** Pauschalposition
Zulage für die Ausführung der Ecke in der Außenwand mit einem Winkel von 95° im Bereich Raum 153.2
Die Zulageposition umfasst die Mehraufwendungen für die Schalung, Bewehrungsführung und Betonage.
Menge: 1,000 psch

*Hinweis: Wand über Streifenfundament*

**5.3.70 Ortbeton Magerbeton unbewehrt C12/15 D 75-100cm**
Ortbeton Abtreppung als Magerbeton, als unbewehrter Beton, Normalbeton C 12/15 DIN EN 206, DIN 1045-2, natürliche Gesteinskörnung, Dicke über 75 bis 100 cm.
Menge: 2,700 m3
Leistungsbereichkatalog: 013

**5.3.80 Schalung Außenwand Trägerschalung H 0,5-1m**
STLB-Bau 2025-04 013
Schalung Außenwand, Stirnschalung wird gesondert vergütet, als Trägerschalung, Bauteilhöhe über 0,5 bis 1 m, einschl. Traggerüst Bemessungsklasse A.
Menge: 80,000 m2
Leistungsbereichkatalog: 013

**5.3.90 Ortbeton Außenwand Stahlbeton C25/30 XF1 XC2 D 25-40cm**
STLB-Bau 2025-04 013
Ortbeton Außenwand, als Stahlbeton, Normalbeton C 25/30 DIN EN 206, DIN 1045-2, natürliche Gesteinskörnung, Expositionsklasse XF1 (Frostangriff, mäßige Wassersättigung ohne Taumittel), Expositionsklasse XC2 (Bewehrungskorrosion durch Karbonatisierung, nass/selten trocken), Feuchtigkeitsklasse WF (Betonkorrosion, feuchte Umgebung), Dicke über 25 bis 40 cm.
Menge: 10,500 m3
Leistungsbereichkatalog: 013

*Hinweis: Wand Achse E Sichtbeton*
Auszuführende Sichtbetonklasse:
SB 3 gemäß DBV-Merkblatt "Sichtbeton",
Rissbreite Wmax = 0,3mm,
Im Abstand von max. 6m werden Sollrissfugen b=2cm angeordnet (in Anlehnung an RiZ-ING; Fug 2, Bild 1 o. glw).

**5.3.100 Schalung freistehende Wand SB3 Trägerschalung**
Schalung freistehende Wand, Stirnschalung wird gesondert vergütet, Erprobungsflächen werden gesondert vergütet, Schalungshaut geeignet für sichtbar bleibende Betonflächen, mit besonderen Anforderungen, Klasse SB 3 gemäß DBV-Merkblatt "Sichtbeton", als Trägerschalung, mit Dreikantleiste für gefaste Betonkanten, Schalhautstöße stumpf ohne Dichtung, Stöße geordnet, Fugenausbildung wird gesondert vergütet, Hüllrohr aus Faserzement, Verschluss der Ankerstellen durch Faserzementstopfen, Bauteilhöhe ca. 2,10 m, einschl. Traggerüst Bemessungsklasse A.

Beachte: freistehende Wand in Flucht der Achse E, Neigung 95° zu Achse 2
Menge: 95,000 m2
Leistungsbereichkatalog: 013

**5.3.110 Schalung freistehende Wand D 20-25cm SB3 Trägerschalung H 1-1,5m**
STLB-Bau 2025-04 013
Schalung freistehende Wand, als Stirnschalung, Wanddicke über 20 bis 25 cm, Erprobungsflächen werden gesondert vergütet, Schalungshaut geeignet für sichtbar bleibende Betonflächen, mit besonderen Anforderungen, Klasse SB 3 gemäß DBV-Merkblatt "Sichtbeton", als Trägerschalung, mit Dreikantleiste für gefaste Betonkanten, Schalhautstöße stumpf ohne Dichtung, Stöße geordnet, Fugenausbildung wird gesondert vergütet, Bauteilhöhe über 1 bis 1,5 m, einschl. Traggerüst Bemessungsklasse A.
Menge: 0,700 m2
Leistungsbereichkatalog: 013

**5.3.120 Fugenband PVC/NBR FA50 Sollbruchfuge Wand**
STLB-Bau 2025-04 013
Fugenband, aus PVC/NBR DIN 18541-1 und DIN 18541-2, Fugenabschlussband, FA 50, für Sollbruchfugen, in Wand, auf durchlaufender Bewehrung, Beanspruchung durch Bodenfeuchte, Fuge der Beanspruchung zugewandt, abgerechnet wird nach tatsächlichen Verbrauch auf Nachweis.
Menge: 18,000 m
Leistungsbereichkatalog: 013

**5.3.130 Ortbeton Außenwand Stahlbeton C30/37 XF4 XC4 XD3 SB3 D 25cm**
Ortbeton Außenwand, obere Betonfläche waagerecht, als Stahlbeton, Normalbeton C 30/37 (LP) DIN EN 206, DIN 1045-2, natürliche Gesteinskörnung, Expositionsklasse XF4 (Frostangriff, hohe Wassersättigung mit Taumittel), Expositionsklasse XC4 (Bewehrungskorrosion durch Karbonatisierung, wechselnd nass und trocken), Expositionsklasse XD3 (Bewehrungskorrosion durch Chloride, ausgenommen Meerwasser, wechselnd nass und trocken), Feuchtigkeitsklasse WA (Betonkorrosion, feuchte Umgebung, direkte Alkalizufuhr von außen), als Sichtbeton, mit besonderen Anforderungen, Klasse SB 3 gemäß DBV-Merkblatt "Sichtbeton", Dicke 25 cm, Erprobungsflächen werden gesondert vergütet.
Menge: 12,000 m3
Leistungsbereichkatalog: 013

**5.3.140 Schalung Wand Erprobungsfläche Trägerschalung H 1-1,5m**
STLB-Bau 2025-04 013
Schalung Wand als Erprobungsfläche, als Trägerschalung, Stöße geordnet, Hüllrohr aus Faserzement, Verschluss der Ankerstellen durch Faserzementstopfen, Ankerstellen bündig, Bauteilhöhe über 1 bis 1,5 m, einschl. Traggerüst Bemessungsklasse A.
Menge: 4,000 m2
Leistungsbereichkatalog: 013

**5.3.150 Ortbeton Wand Erprobungsfläche Stahlbeton C30/37 SB3 D 15-25cm**
STLB-Bau 2025-04 013
Ortbeton Wand als Erprobungsfläche, als Stahlbeton, Normalbeton C 30/37 DIN EN 206, DIN 1045-2, natürliche Gesteinskörnung, als Sichtbeton, mit besonderen Anforderungen, Klasse SB 3 gemäß DBV-Merkblatt "Sichtbeton", Dicke über 15 bis 25 cm.
Menge: 0,400 m3
Leistungsbereichkatalog: 013

*Hinweis: Stützen*

**5.3.160 Schalung Stütze außen rund bis 500cm2 SB3 Schalrohr Kunststoff H 3-4m**
STLB-Bau 2025-04 013
Schalung Stütze, außen, Querschnitt rund, Bauteilquerschnitt bis 500 cm2, Schalungshaut geeignet für sichtbar bleibende Betonflächen, mit besonderen Anforderungen, Klasse SB 3 gemäß DBV-Merkblatt "Sichtbeton", als fertiges Schalrohr aus Kunststoff, Bauteilhöhe über 3 bis 4 m, einschl. Traggerüst Bemessungsklasse A, Ausführung im Erdgeschoss.
Menge: 15,000 m
Leistungsbereichkatalog: 013

**5.3.170 Ortbeton Stütze außen Stahlbeton C35/45 XF1 XC4 SB3 rund Querschnitt bis 500cm2 L 300-350cm**
STLB-Bau 2025-04 013
Ortbeton Stütze, außen, als Stahlbeton, Normalbeton C 35/45 DIN EN 206, DIN 1045-2, natürliche Gesteinskörnung, Expositionsklasse XF1 (Frostangriff, mäßige Wassersättigung ohne Taumittel), Expositionsklasse XC4 (Bewehrungskorrosion durch Karbonatisierung, wechselnd nass und trocken), Feuchtigkeitsklasse WF (Betonkorrosion, feuchte Umgebung), als Sichtbeton, mit besonderen Anforderungen, Klasse SB 3 gemäß DBV-Merkblatt "Sichtbeton", rund, Querschnitt bis 500 cm2, Länge über 300 bis 350 cm, Ausführung gemäß Zeichnung, Ausführung im Erdgeschoss.
Menge: 0,800 m3
Leistungsbereichkatalog: 013

*Hinweis: 1. Obergeschoss*

**5.3.180 Schalung Außenwand H 3-4m**
STLB-Bau 2025-04 013
Schalung Außenwand, Stirnschalung wird gesondert vergütet, Bauteilhöhe über 3 bis 4 m, einschl. Traggerüst Bemessungsklasse A, Ausführung im 1. Obergeschoss.
Menge: 225,000 m2
Leistungsbereichkatalog: 013

**5.3.190 Schalung Öffnung T 20-30cm 25000-50000cm2 rechteckig Außenwand**
STLB-Bau 2025-04 013
Schalung Öffnung, Aussparungstiefe über 20 bis 30 cm, Einzelgröße der Aussparungen über 25000 bis 50000 cm2, Aussparungsform rechteckig, für Außenwand aus Ortbeton.
Menge: 7,000 St
Leistungsbereichkatalog: 013

**5.3.200 Schalung Öffnung T 20-30cm 50000-75000cm2 rechteckig Außenwand**
STLB-Bau 2025-04 013
Schalung Öffnung, Aussparungstiefe über 20 bis 30 cm, Einzelgröße der Aussparungen über 50000 bis 75000 cm2, Aussparungsform rechteckig, für Außenwand aus Ortbeton.
Menge: 2,000 St
Leistungsbereichkatalog: 013

**5.3.210 Schalung Öffnung T 20-30cm 75000-100000cm2 rechteckig Außenwand**
STLB-Bau 2025-04 013
Schalung Öffnung, Aussparungstiefe über 20 bis 30 cm, Einzelgröße der Aussparungen über 75000 bis 100000 cm2, Aussparungsform rechteckig, für Außenwand aus Ortbeton.
Menge: 1,000 St
Leistungsbereichkatalog: 013

**5.3.220 Ortbeton Außenwand Stahlbeton C25/30 XF1 XC3 D 15-25cm**
STLB-Bau 2025-04 013
Ortbeton Außenwand, als Stahlbeton, Normalbeton C 25/30 DIN EN 206, DIN 1045-2, natürliche Gesteinskörnung, Expositionsklasse XF1 (Frostangriff, mäßige Wassersättigung ohne Taumittel), Expositionsklasse XC3 (Bewehrungskorrosion durch Karbonatisierung, mäßig feucht), Feuchtigkeitsklasse WO (Betonkorrosion, trockene Umgebung), Dicke über 15 bis 25 cm, Ausführung im Erdgeschoss.
Menge: 30,000 m3
Leistungsbereichkatalog: 013

*Hinweis: 2. Obergeschoss*

**5.3.230 Schalung Außenwand H 3-4m**
STLB-Bau 2025-04 013
Schalung Außenwand, Stirnschalung wird gesondert vergütet, Bauteilhöhe über 3 bis 4 m, einschl. Traggerüst Bemessungsklasse A, Ausführung im 1. Obergeschoss.
Menge: 225,000 m2
Leistungsbereichkatalog: 013

**5.3.240 Schalung Öffnung T 20-30cm 25000-50000cm2 rechteckig Außenwand**
STLB-Bau 2025-04 013
Schalung Öffnung, Aussparungstiefe über 20 bis 30 cm, Einzelgröße der Aussparungen über 25000 bis 50000 cm2, Aussparungsform rechteckig, für Außenwand aus Ortbeton.
Menge: 7,000 St
Leistungsbereichkatalog: 013

**5.3.250 Schalung Öffnung T 20-30cm 50000-75000cm2 rechteckig Außenwand**
STLB-Bau 2025-04 013
Schalung Öffnung, Aussparungstiefe über 20 bis 30 cm, Einzelgröße der Aussparungen über 50000 bis 75000 cm2, Aussparungsform rechteckig, für Außenwand aus Ortbeton.
Menge: 2,000 St
Leistungsbereichkatalog: 013

**5.3.260 Schalung Öffnung T 20-30cm 75000-100000cm2 rechteckig Außenwand**
STLB-Bau 2025-04 013
Schalung Öffnung, Aussparungstiefe über 20 bis 30 cm, Einzelgröße der Aussparungen über 75000 bis 100000 cm2, Aussparungsform rechteckig, für Außenwand aus Ortbeton.
Menge: 1,000 St
Leistungsbereichkatalog: 013

**5.3.270 Ortbeton Außenwand Stahlbeton C25/30 XF1 XC3 D 15-25cm**
STLB-Bau 2025-04 013
Ortbeton Außenwand, als Stahlbeton, Normalbeton C 25/30 DIN EN 206, DIN 1045-2, natürliche Gesteinskörnung, Expositionsklasse XF1 (Frostangriff, mäßige Wassersättigung ohne Taumittel), Expositionsklasse XC3 (Bewehrungskorrosion durch Karbonatisierung, mäßig feucht), Feuchtigkeitsklasse WO (Betonkorrosion, trockene Umgebung), Dicke über 15 bis 25 cm, Ausführung im Erdgeschoss.
Menge: 30,000 m3
Leistungsbereichkatalog: 013

#### Abschnitt 5.4 Innenwände und Stützen innen

*Hinweis: EG*

**5.4.10 Schalung Innenwand H 3-4m**
STLB-Bau 2025-04 013
Schalung Innenwand, Stirnschalung wird gesondert vergütet, Bauteilhöhe über 3 bis 4 m, Ausführung im Erdgeschoss.
Menge: 300,000 m2
Leistungsbereichkatalog: 013

**5.4.20 Schalung Innenwand D 20-25cm H 2-3m**
STLB-Bau 2025-04 013
Schalung Innenwand, als Stirnschalung, Wanddicke über 20 bis 25 cm, Bauteilhöhe über 2 bis 3 m.
Menge: 28,000 m
Leistungsbereichkatalog: 013

**5.4.30 Schalung Öffnung T 20-30cm 10000-25000cm2 rechteckig Innenwand**
Schalung Öffnung, Aussparungstiefe über 20 bis 30 cm, Einzelgröße der Aussparungen über 10000 bis 25000 cm2, Aussparungsform rechteckig, mit Dreikantleisten für gefaste Betonkanten, für Innenwand aus Ortbeton, Ausführung gemäß Zeichnung.
Menge: 3,000 St
Leistungsbereichkatalog: 013

**5.4.40 Schalung Öffnung T 20-30cm 50000-75000cm2 rechteckig Innenwand**
STLB-Bau 2025-04 013
Schalung Öffnung, Aussparungstiefe über 20 bis 30 cm, Einzelgröße der Aussparungen über 50000 bis 75000 cm2, Aussparungsform rechteckig, für Innenwand aus Ortbeton.
Menge: 2,000 St
Leistungsbereichkatalog: 013

**5.4.50 Schalung Öffnung Verdrängungskörper T 20-30cm 500-2500cm2 rechteckig Innenwand**
STLB-Bau 2025-04 013
Schalung Öffnung, einschl. temporärer Verdrängungskörper, Aussparungstiefe über 20 bis 30 cm, Einzelgröße der Aussparungen über 500 bis 2500 cm2, Aussparungsform rechteckig, für Innenwand aus Ortbeton, Ausführung gemäß Zeichnung.
Menge: 3,000 St
Leistungsbereichkatalog: 013

**5.4.60 Ortbeton Innenwand Stahlbeton C25/30 XC1 D 15-25cm**
STLB-Bau 2025-04 013
Ortbeton Innenwand, als Stahlbeton, Normalbeton C 25/30 DIN EN 206, DIN 1045-2, natürliche Gesteinskörnung, Expositionsklasse XC1 (Bewehrungskorrosion durch Karbonatisierung, trocken/ständig nass), Feuchtigkeitsklasse WO (Betonkorrosion, trockene Umgebung), Dicke über 15 bis 25 cm, Ausführung im Erdgeschoss.
Menge: 30,000 m3
Leistungsbereichkatalog: 013

*Hinweis: Stützen*

**5.4.70 Schalung Stütze innen rund bis 500cm2 SB3 Schalrohr Kunststoff H 3-4m**
STLB-Bau 2025-04 013
Schalung Stütze, innen, Querschnitt rund, Bauteilquerschnitt bis 500 cm2, Schalungshaut geeignet für sichtbar bleibende Betonflächen, mit besonderen Anforderungen, Klasse SB 3 gemäß DBV-Merkblatt "Sichtbeton", als fertiges Schalrohr aus Kunststoff, Bauteilhöhe über 3 bis 4 m, einschl. Traggerüst Bemessungsklasse A, Ausführung im Erdgeschoss.
Menge: 11,000 m
Leistungsbereichkatalog: 013

**5.4.80 Ortbeton Stütze innen Stahlbeton C35/45 XC1 SB3 rund Querschnitt bis 500cm2 L 300-350cm**
STLB-Bau 2025-04 013
Ortbeton Stütze, innen, als Stahlbeton, Normalbeton C 35/45 DIN EN 206, DIN 1045-2, natürliche Gesteinskörnung, Expositionsklasse XC1 (Bewehrungskorrosion durch Karbonatisierung, trocken/ständig nass), Feuchtigkeitsklasse WO (Betonkorrosion, trockene Umgebung), als Sichtbeton, mit besonderen Anforderungen, Klasse SB 3 gemäß DBV-Merkblatt "Sichtbeton", rund, Querschnitt bis 500 cm2, Länge über 300 bis 350 cm, Ausführung gemäß Zeichnung, Ausführung im Erdgeschoss.
Menge: 0,700 m3
Leistungsbereichkatalog: 013

**5.4.90 Schalung Stütze innen rechteckig 1750-2000cm2**
Schalung Stütze, innen, Querschnitt rechteckig, Bauteilquerschnitt über 1750 bis 2000 cm2, mit Dreikantleiste für gefaste Betonkanten, möglichst schmale Ansichtsbreite der gefasten Kante, Ausführung im Erdgeschoss.
Menge: 5,000 m2
Leistungsbereichkatalog: 013

**5.4.100 Ortbeton Stütze innen Stahlbeton C25/30 XC1 rechteckig Querschnitt 1750-2000cm2 L 300-350cm**
STLB-Bau 2025-04 013
Ortbeton Stütze, innen, als Stahlbeton, Normalbeton C 25/30 DIN EN 206, DIN 1045-2, natürliche Gesteinskörnung, Expositionsklasse XC1 (Bewehrungskorrosion durch Karbonatisierung, trocken/ständig nass), Feuchtigkeitsklasse WO (Betonkorrosion, trockene Umgebung), rechteckig, Querschnitt über 1750 bis 2000 cm2, Länge über 300 bis 350 cm, Ausführung gemäß Zeichnung, Ausführung im Erdgeschoss.
Menge: 0,700 m3
Leistungsbereichkatalog: 013

*Hinweis: 1. OG und 2. OG*

**5.4.110 Schalung Innenwand H 3-4m**
STLB-Bau 2025-04 013
Schalung Innenwand, Stirnschalung wird gesondert vergütet, Bauteilhöhe über 3 bis 4 m, Ausführung im Erdgeschoss.
Menge: 220,000 m2
Leistungsbereichkatalog: 013

**5.4.120 Schalung Öffnung T 20-30cm 25000-50000cm2 rechteckig Innenwand**
STLB-Bau 2025-04 013
Schalung Öffnung, Aussparungstiefe über 20 bis 30 cm, Einzelgröße der Aussparungen über 25000 bis 50000 cm2, Aussparungsform rechteckig, für Innenwand aus Ortbeton.
Menge: 4,000 St
Leistungsbereichkatalog: 013

**5.4.130 Ortbeton Innenwand Stahlbeton C25/30 XC1 D 15-25cm**
STLB-Bau 2025-04 013
Ortbeton Innenwand, als Stahlbeton, Normalbeton C 25/30 DIN EN 206, DIN 1045-2, natürliche Gesteinskörnung, Expositionsklasse XC1 (Bewehrungskorrosion durch Karbonatisierung, trocken/ständig nass), Feuchtigkeitsklasse WO (Betonkorrosion, trockene Umgebung), Dicke über 15 bis 25 cm, Ausführung im Erdgeschoss.
Menge: 30,000 m3
Leistungsbereichkatalog: 013

#### Abschnitt 5.5 Decken und Treppen

*Hinweis: Decke über EG*

**5.5.10 Schalung Deckenpl. GF-Schalungspl. H 0 m bis 3,5 m**
STLB-Bau 2025-04 013
Schalung Deckenplatte, Schalungshaut für Betonflächen ohne Anforderung, aus GF-Schalungsplatten DIN 68791,
Höhe Abstützung von '0' m,

Höhe Abstützung bis '3,5' m,
Aufstellebene Abstützung waagerecht, Deckendicke über 18 bis 25 cm, einschl. Traggerüst Bemessungsklasse A.
Menge: 270,000 m2
Leistungsbereichkatalog: 013

**5.5.20 Schalung Aussparung Verdrängungskörper T bis 10cm 5000-10000cm2 rechteckig Deckenpl.**
Schalung Aussparung, einschl. temporärer Verdrängungskörper, Aussparungstiefe bis 10 cm, Einzelgröße der Aussparungen über 5000 bis 10000 cm2, Aussparungsform rechteckig, für Deckenplatte aus Ortbeton.
Ausführung in Bereich Achse 3, vor Tür Nr. 20
Menge: 1,000 St
Leistungsbereichkatalog: 013

**5.5.30 Schalung Versätze**
Deckenschalung zur Herstellung der Versätze im Bereich der Achsen A, B, C, 2 und 3
Höhen Versätze von ca. 0,20 m bis ca. 0,60 m

Schalungshaut für Betonflächen ohne Anforderung, aus GF-Schalungsplatten DIN 68791,
Höhe Abstützung von '0' m,

Höhe Abstützung bis '3,5' m,
Aufstellebene Abstützung waagerecht, Deckendicke über 18 bis 25 cm, einschl. Traggerüst Bemessungsklasse A.
Menge: 12,000 m2

**5.5.40 Schalung Öffnung Verdrängungskörper T 20-30cm 2500-5000cm2 rechteckig Deckenpl.**
STLB-Bau 2025-04 013
Schalung Öffnung, einschl. temporärer Verdrängungskörper, Aussparungstiefe über 20 bis 30 cm, Einzelgröße der Aussparungen über 2500 bis 5000 cm2, Aussparungsform rechteckig, für Deckenplatte aus Ortbeton.
Menge: 1,000 St
Leistungsbereichkatalog: 013

**5.5.50 Schalung Deckenpl. rechtwinklig Randschalung H 15-25cm GF-Schalungspl.**
Schalung Deckenplatte, Grundriss der Randschalung rechtwinklig zur Seitenschalung, als Randschalung, Schalungshöhe über 15 bis 25 cm, Schalungshaut für Betonflächen ohne Anforderung, aus GF-Schalungsplatten DIN 68791, Deckendicke über 18 bis 25 cm, einschl. Traggerüst Bemessungsklasse A.
einschl. Randschalung im Treppenbereich / Podestbereich
Menge: 72,000 m
Leistungsbereichkatalog: 013

**5.5.60 Ortbeton Deckenpl. waager. Stahlbeton C25/30 XF1 XC3 D 18-25cm**
STLB-Bau 2025-04 013
Ortbeton Deckenplatte, obere Betonfläche waagerecht, als Stahlbeton, Normalbeton C 25/30 DIN EN 206, DIN 1045-2, natürliche Gesteinskörnung, Expositionsklasse XF1 (Frostangriff, mäßige Wassersättigung ohne Taumittel), Expositionsklasse XC3 (Bewehrungskorrosion durch Karbonatisierung, mäßig feucht), Feuchtigkeitsklasse WO (Betonkorrosion, trockene Umgebung), Deckendicke über 18 bis 25 cm, einschl. Traggerüst Bemessungsklasse A.
Menge: 60,000 m3
Leistungsbereichkatalog: 013

**5.5.70 Schalung Treppenlaufpl. Stufen Schalungspl.**
Schalung Treppenlaufplatte, einschl. Stufen, aus Schalungsplatten,
Steigungen 2 St, Setzstufenhöhe 16,8 cm, Trittstufenbreite 28 cm, Treppenlaufbreite 160 cm, einschl. Traggerüst Bemessungsklasse A,
Höhe Abstützung von 0 m,
Höhe Abstützung bis 3,5 m, Aufstellebene Abstützung waagerecht, einschl. Deckschalung.
Menge: 1,500 m2
Leistungsbereichkatalog: 013

**5.5.80 Ortbeton Treppenlaufpl. Stufen Steigungen C25/30**
Ortbeton Treppenlaufplatte einschl. Stufen,
Steigungen 2 St, als Stahlbeton, Normalbeton C 25/30 DIN EN 206, DIN 1045-2, natürliche Gesteinskörnung, Expositionsklasse XC1 (Bewehrungskorrosion durch Karbonatisierung, trocken/ständig nass), Feuchtigkeitsklasse WO (Betonkorrosion, trockene Umgebung), Plattendicke 20 cm, Setzstufenhöhe 16,8 cm, Trittstufenbreite 28 cm, Treppenlaufbreite 160 cm, einschl. Traggerüst Bemessungsklasse A.
Menge: 0,500 m3
Leistungsbereichkatalog: 013

**5.5.90 Zulage Eckausbildung 85°**
*** Pauschalposition
Zulage für die Ausführung der Ecke in der Deckenplatte mit einem Winkel von 85° im Bereich Raum 153.2
Die Zulageposition umfasst die Mehraufwendungen für die Schalung, Bewehrungsführung und Betonage.
Menge: 1,000 psch

**5.5.100 Zulage Eckausbildung 95°**
*** Pauschalposition
Zulage für die Ausführung der Ecke in der Deckenplatte mit einem Winkel von 95° im Bereich Raum 153.2
Die Zulageposition umfasst die Mehraufwendungen für die Schalung, Bewehrungsführung und Betonage.
Menge: 1,000 psch

**5.5.110 Schalung Aufkantung Trägerschalung H bis 0,5m**
Schalung Aufkantung, im Dachrandbereich, als Trägerschalung, Bauteilhöhe bis 0,5 m, einschl. Traggerüst Bemessungsklasse A.

Ausführung im Bereich Terrasse und Vordach
in Teilflächen, gem. Schalungsplan
Menge: 30,000 m2
Leistungsbereichkatalog: 013

**5.5.120 Schalung Aufkantung Pfosten**
Schalung Aufkantung, als einzelne Pfosten, im Dachrandbereich, als Trägerschalung, Bauteilhöhejeweils bis 0,5 m, Breite ca. 0,25 m, Länge ca. 0,30 m

Ausführung im Bereich Terrasse, gem. Schalungsplan
Menge: 2,000 m2
Leistungsbereichkatalog: 013

**5.5.130 Schalung Öffnung Verdrängungskörper T 20-30cm 500-2500cm2 rechteckig Aufkantung**
Schalung Öffnung, einschl. temporärer Verdrängungskörper, Aussparungstiefe über 20 bis 30 cm, Einzelgröße der Aussparungen über 500 bis 2500 cm2, Aussparungsform rechteckig, für Aufkantung aus Ortbeton, im Dachrandbereich
Menge: 5,000 St
Leistungsbereichkatalog: 013

**5.5.140 Ortbeton Aufkantung Stahlbeton C25/30 XF1 XC3 D 15-25cm**
Ortbeton Aufkantung, im Dachrandbereich, obere Betonfläche waagerecht, als Stahlbeton, Normalbeton C 25/30 DIN EN 206, DIN 1045-2, natürliche Gesteinskörnung, Expositionsklasse XF1 (Frostangriff, mäßige Wassersättigung ohne Taumittel), Expositionsklasse XC3 (Bewehrungskorrosion durch Karbonatisierung, mäßig feucht), Feuchtigkeitsklasse WO (Betonkorrosion, trockene Umgebung), Dicke über 15 bis 25 cm.
Ausführung im Bereich Terrasse und Vordach
Menge: 4,000 m3
Leistungsbereichkatalog: 013

**5.5.150 Ortbeton Aufkantung Stahlbeton C25/30 XF1 XC3 D 15-25cm Pfosten**
Ortbeton Aufkantung, für einzelne Pfosten, im Dachrandbereich, obere Betonfläche waagerecht, als Stahlbeton, Normalbeton C 25/30 DIN EN 206, DIN 1045-2, natürliche Gesteinskörnung, Expositionsklasse XF1 (Frostangriff, mäßige Wassersättigung ohne Taumittel), Expositionsklasse XC3 (Bewehrungskorrosion durch Karbonatisierung, mäßig feucht), Feuchtigkeitsklasse WO (Betonkorrosion, trockene Umgebung), Bauteilhöhejeweils bis 0,5 m, Breite ca. 0,25 m, Länge ca. 0,30 m

Ausführung im Bereich Terrasse, gem. Schalungsplan
Menge: 0,200 m3
Leistungsbereichkatalog: 013

*Hinweis: Unterzüge und Stürze EG*

**5.5.160 Schalung Unterzug rechteckig Abwicklung 0,8 m Schalungspl. H 0 m bis 3,5 m**
STLB-Bau 2025-04 013
Schalung Unterzug, mit rechteckigem Querschnitt,
Abwicklung der Bearbeitungsflächen '0,8' m,
aus Schalungsplatten,
Höhe Abstützung von '0' m,

Höhe Abstützung bis '3,5' m,
Aufstellebene Abstützung waagerecht, einschl. Traggerüst Bemessungsklasse A, Ausführung im Erdgeschoss.
Menge: 7,500 m2
Leistungsbereichkatalog: 013

**5.5.170 Ortbeton Unterzug Stahlbeton C25/30 XC1 B 40 cm H 20 cm**
STLB-Bau 2025-04 013
Ortbeton Unterzug, obere Betonfläche waagerecht, als Stahlbeton, Normalbeton C 25/30 DIN EN 206, DIN 1045-2, natürliche Gesteinskörnung, Expositionsklasse XC1 (Bewehrungskorrosion durch Karbonatisierung, trocken/ständig nass), Feuchtigkeitsklasse WO (Betonkorrosion, trockene Umgebung), rechteckig,
Querschnittsbreite '40' cm,

Querschnittshöhe '20' cm.
Menge: 12,000 m
Leistungsbereichkatalog: 013

**5.5.180 Schalung Unterzug rechteckig Abwicklung 1,35 m Schalungspl. H 0 m bis 2,5 m**
STLB-Bau 2025-04 013
Schalung Unterzug, mit rechteckigem Querschnitt,
Abwicklung der Bearbeitungsflächen '1,35' m,
Schalungshaut für Betonflächen ohne Anforderung, aus Schalungsplatten,
Höhe Abstützung von '0' m,

Höhe Abstützung bis '2,5' m,
Aufstellebene Abstützung waagerecht.
Menge: 7,000 m2
Leistungsbereichkatalog: 013

**5.5.190 Ortbeton Unterzug Stahlbeton C25/30 XC1 B 25 cm H 55 cm**
STLB-Bau 2025-04 013
Ortbeton Unterzug, obere Betonfläche waagerecht, als Stahlbeton, Normalbeton C 25/30 DIN EN 206, DIN 1045-2, natürliche Gesteinskörnung, Expositionsklasse XC1 (Bewehrungskorrosion durch Karbonatisierung, trocken/ständig nass), Feuchtigkeitsklasse WO (Betonkorrosion, trockene Umgebung), rechteckig,
Querschnittsbreite '25' cm,

Querschnittshöhe '55' cm.
Menge: 5,500 m
Leistungsbereichkatalog: 013

**5.5.200 Schalung Unterzug rechteckig Abwicklung 0,75 m Schalungspl. H 0 m bis 3 m**
STLB-Bau 2025-04 013
Schalung Unterzug, mit rechteckigem Querschnitt,
Abwicklung der Bearbeitungsflächen '0,75' m,
Schalungshaut für Betonflächen ohne Anforderung, aus Schalungsplatten,
Höhe Abstützung von '0' m,

Höhe Abstützung bis '3' m,
Aufstellebene Abstützung waagerecht.
Menge: 4,000 m2
Leistungsbereichkatalog: 013

**5.5.210 Ortbeton Unterzug Stahlbeton C25/30 XC1 B 25 cm H 55 cm**
STLB-Bau 2025-04 013
Ortbeton Unterzug, obere Betonfläche waagerecht, als Stahlbeton, Normalbeton C 25/30 DIN EN 206, DIN 1045-2, natürliche Gesteinskörnung, Expositionsklasse XC1 (Bewehrungskorrosion durch Karbonatisierung, trocken/ständig nass), Feuchtigkeitsklasse WO (Betonkorrosion, trockene Umgebung), rechteckig,
Querschnittsbreite '25' cm,

Querschnittshöhe '55' cm.
Menge: 5,500 m
Leistungsbereichkatalog: 013

**5.5.220 Schalung Unterzug rechteckig Abwicklung 1,9 m Schalungspl. H 0 m bis 2,2 m**
STLB-Bau 2025-04 013
Schalung Unterzug, mit rechteckigem Querschnitt,
Abwicklung der Bearbeitungsflächen '1,9' m,
Schalungshaut für Betonflächen ohne Anforderung, aus Schalungsplatten,
Höhe Abstützung von '0' m,

Höhe Abstützung bis '2,2' m,
Aufstellebene Abstützung waagerecht.
Menge: 4,000 m2
Leistungsbereichkatalog: 013

**5.5.230 Ortbeton Unterzug Stahlbeton C25/30 XC1 B 25 cm H 81 cm**
STLB-Bau 2025-04 013
Ortbeton Unterzug, obere Betonfläche waagerecht, als Stahlbeton, Normalbeton C 25/30 DIN EN 206, DIN 1045-2, natürliche Gesteinskörnung, Expositionsklasse XC1 (Bewehrungskorrosion durch Karbonatisierung, trocken/ständig nass), Feuchtigkeitsklasse WO (Betonkorrosion, trockene Umgebung), rechteckig,
Querschnittsbreite '25' cm,

Querschnittshöhe '81' cm.
Menge: 2,200 m
Leistungsbereichkatalog: 013

**5.5.240 Schalung Unterzug rechteckig Schalungspl. H 0 m bis 3 m**
STLB-Bau 2025-04 013
Schalung Unterzug, mit rechteckigem Querschnitt, Schalungshaut für Betonflächen ohne Anforderung, aus Schalungsplatten,
Höhe Abstützung von '0' m,

Höhe Abstützung bis '3' m,
Aufstellebene Abstützung waagerecht, einschl. Traggerüst Bemessungsklasse A.
Menge: 6,000 m2
Leistungsbereichkatalog: 013

**5.5.250 Ortbeton Unterzug Stahlbeton C25/30 XF1 XC3 B 40 cm H 20 cm**
STLB-Bau 2025-04 013
Ortbeton Unterzug, obere Betonfläche waagerecht, als Stahlbeton, Normalbeton C 25/30 DIN EN 206, DIN 1045-2, natürliche Gesteinskörnung, Expositionsklasse XF1 (Frostangriff, mäßige Wassersättigung ohne Taumittel), Expositionsklasse XC3 (Bewehrungskorrosion durch Karbonatisierung, mäßig feucht), Feuchtigkeitsklasse WO (Betonkorrosion, trockene Umgebung), rechteckig,
Querschnittsbreite '40' cm,

Querschnittshöhe '20' cm.
Menge: 11,000 m
Leistungsbereichkatalog: 013

*Hinweis: Decke über 1.OG*

**5.5.260 Schalung Deckenpl. GF-Schalungspl. H 0 m bis 3,3 m**
STLB-Bau 2025-04 013
Schalung Deckenplatte, Schalungshaut für Betonflächen ohne Anforderung, aus GF-Schalungsplatten DIN 68791,
Höhe Abstützung von '0' m,

Höhe Abstützung bis '3,3' m,
Aufstellebene Abstützung waagerecht, Deckendicke über 18 bis 25 cm, einschl. Traggerüst Bemessungsklasse A, Ausführung im 1. Obergeschoss.
Menge: 185,000 m2
Leistungsbereichkatalog: 013

**5.5.270 Schalung Versätze**
Deckenschalung zur Herstellung des Deckenversatzes im Bereich der Achse B
Höhe Versatz ca. 0,66 m

Schalungshaut für Betonflächen ohne Anforderung, aus GF-Schalungsplatten DIN 68791,
Höhe Abstützung von '0' m,

Höhe Abstützung bis '3,5' m,
Aufstellebene Abstützung waagerecht, Deckendicke über 18 bis 25 cm, einschl. Traggerüst Bemessungsklasse A.
Menge: 3,500 m2

**5.5.280 Schalung Deckenpl. rechtwinklig Randschalung H 15-25cm GF-Schalungspl.**
Schalung Deckenplatte, Grundriss der Randschalung rechtwinklig zur Seitenschalung, als Randschalung, Schalungshöhe über 15 bis 25 cm, Schalungshaut für Betonflächen ohne Anforderung, aus GF-Schalungsplatten DIN 68791, Deckendicke über 18 bis 25 cm, einschl. Traggerüst Bemessungsklasse A.
einschl. Randschalung im Treppenbereich / Podestbereich
Menge: 55,000 m
Leistungsbereichkatalog: 013

**5.5.290 Schalung Öffnung Verdrängungskörper T 20-30cm 2500-5000cm2 rechteckig Deckenpl.**
STLB-Bau 2025-04 013
Schalung Öffnung, einschl. temporärer Verdrängungskörper, Aussparungstiefe über 20 bis 30 cm, Einzelgröße der Aussparungen über 2500 bis 5000 cm2, Aussparungsform rechteckig, für Deckenplatte aus Ortbeton.
Menge: 1,000 St
Leistungsbereichkatalog: 013

**5.5.300 Ortbeton Deckenpl. waager. Stahlbeton C25/30 XC1 D 18-25cm**
STLB-Bau 2025-04 013
Ortbeton Deckenplatte, obere Betonfläche waagerecht, als Stahlbeton, Normalbeton C 25/30 DIN EN 206, DIN 1045-2, natürliche Gesteinskörnung, Expositionsklasse XC1 (Bewehrungskorrosion durch Karbonatisierung, trocken/ständig nass), Feuchtigkeitsklasse WO (Betonkorrosion, trockene Umgebung), Deckendicke über 18 bis 25 cm, einschl. Traggerüst Bemessungsklasse A.
Menge: 50,000 m3
Leistungsbereichkatalog: 013

**5.5.310 Schalung Treppenlaufpl. Stufen Schalungspl.**
Schalung Treppenlaufplatte, einschl. Stufen, aus Schalungsplatten,
Steigungen 4 St, Setzstufenhöhe 16,5 cm, Trittstufenbreite 28 cm, Treppenlaufbreite 160 cm, einschl. Traggerüst Bemessungsklasse A,
Höhe Abstützung von 0 m,
Höhe Abstützung bis 3,30 m, Aufstellebene Abstützung waagerecht, einschl. Deckschalung.
Menge: 3,000 m2
Leistungsbereichkatalog: 013

**5.5.320 Ortbeton Treppenlaufpl. Stufen Steigungen C25/30**
Ortbeton Treppenlaufplatte einschl. Stufen,
Steigungen 4 St, als Stahlbeton, Normalbeton C 25/30 DIN EN 206, DIN 1045-2, natürliche Gesteinskörnung, Expositionsklasse XC1 (Bewehrungskorrosion durch Karbonatisierung, trocken/ständig nass), Feuchtigkeitsklasse WO (Betonkorrosion, trockene Umgebung), Plattendicke 25 cm, Setzstufenhöhe 16,5 cm, Trittstufenbreite 28 cm, Treppenlaufbreite 160 cm, einschl. Traggerüst Bemessungsklasse A.
Menge: 0,700 m3
Leistungsbereichkatalog: 013

*Hinweis: Unterzüge 1. OG*

**5.5.330 Schalung Unterzug rechteckig Abwicklung 0,8 m Schalungspl. H 0 m bis 3,5 m**
STLB-Bau 2025-04 013
Schalung Unterzug, mit rechteckigem Querschnitt,
Abwicklung der Bearbeitungsflächen '0,8' m,
aus Schalungsplatten,
Höhe Abstützung von '0' m,

Höhe Abstützung bis '3,5' m,
Aufstellebene Abstützung waagerecht, einschl. Traggerüst Bemessungsklasse A.
Menge: 3,000 m2
Leistungsbereichkatalog: 013

**5.5.340 Ortbeton Unterzug Stahlbeton C25/30 XC1 B 25 cm H 20 cm**
STLB-Bau 2025-04 013
Ortbeton Unterzug, obere Betonfläche waagerecht, als Stahlbeton, Normalbeton C 25/30 DIN EN 206, DIN 1045-2, natürliche Gesteinskörnung, Expositionsklasse XC1 (Bewehrungskorrosion durch Karbonatisierung, trocken/ständig nass), Feuchtigkeitsklasse WO (Betonkorrosion, trockene Umgebung), rechteckig,
Querschnittsbreite '25' cm,

Querschnittshöhe '20' cm.
Menge: 3,500 m
Leistungsbereichkatalog: 013

**5.5.350 Schalung Unterzug rechteckig Abwicklung 0,65 m Schalungspl. H 0 m bis 3,5 m**
STLB-Bau 2025-04 013
Schalung Unterzug, mit rechteckigem Querschnitt,
Abwicklung der Bearbeitungsflächen '0,65' m,
aus Schalungsplatten,
Höhe Abstützung von '0' m,

Höhe Abstützung bis '3,5' m,
Aufstellebene Abstützung waagerecht, einschl. Traggerüst Bemessungsklasse A.
Menge: 1,200 m2
Leistungsbereichkatalog: 013

**5.5.360 Ortbeton Unterzug Stahlbeton C25/30 XC1 B 25 cm H 20 cm**
STLB-Bau 2025-04 013
Ortbeton Unterzug, obere Betonfläche waagerecht, als Stahlbeton, Normalbeton C 25/30 DIN EN 206, DIN 1045-2, natürliche Gesteinskörnung, Expositionsklasse XC1 (Bewehrungskorrosion durch Karbonatisierung, trocken/ständig nass), Feuchtigkeitsklasse WO (Betonkorrosion, trockene Umgebung), rechteckig,
Querschnittsbreite '25' cm,

Querschnittshöhe '20' cm.
Menge: 6,500 m
Leistungsbereichkatalog: 013

**5.5.370 Schalung Unterzug rechteckig Abwicklung 1,71 m Schalungspl. H 0 m bis 3,5 m**
STLB-Bau 2025-04 013
Schalung Unterzug, mit rechteckigem Querschnitt,
Abwicklung der Bearbeitungsflächen '1,71' m,
aus Schalungsplatten,
Höhe Abstützung von '0' m,

Höhe Abstützung bis '3,5' m,
Aufstellebene Abstützung waagerecht, einschl. Traggerüst Bemessungsklasse A.
Menge: 10,000 m2
Leistungsbereichkatalog: 013

**5.5.380 Ortbeton Unterzug Stahlbeton C25/30 XC1 B 25 cm H 73 cm**
STLB-Bau 2025-04 013
Ortbeton Unterzug, obere Betonfläche waagerecht, als Stahlbeton, Normalbeton C 25/30 DIN EN 206, DIN 1045-2, natürliche Gesteinskörnung, Expositionsklasse XC1 (Bewehrungskorrosion durch Karbonatisierung, trocken/ständig nass), Feuchtigkeitsklasse WO (Betonkorrosion, trockene Umgebung), rechteckig,
Querschnittsbreite '25' cm,

Querschnittshöhe '73' cm.
Menge: 5,500 m
Leistungsbereichkatalog: 013

*Hinweis: Decke über 2.OG / Dachdecke*
Hinweis: Für die Oberseite dieser Deckenplatte sind möglichst keine Schalöle o.Ä. bei der Herstellung / Nachbehandlung zu verwenden, da ansonsten eine zusätzliche Reinigung oder mech. Befestigung der  Dampfsperre erforderlich wird und dies mit einem entsprechendem kostenseitigen Mehraufwand einhergeht.

**5.5.390 Schalung Deckenpl. GF-Schalungspl. H 0 m bis 3,3 m**
STLB-Bau 2025-04 013
Schalung Deckenplatte, Schalungshaut für Betonflächen ohne Anforderung, aus GF-Schalungsplatten DIN 68791,
Höhe Abstützung von '0' m,

Höhe Abstützung bis '3,3' m,
Aufstellebene Abstützung waagerecht, Deckendicke über 18 bis 25 cm, einschl. Traggerüst Bemessungsklasse A, Ausführung im Dachgeschoss.
Menge: 185,000 m2
Leistungsbereichkatalog: 013

**5.5.400 Schalung Deckenpl. rechtwinklig Randschalung H 15-25cm GF-Schalungspl.**
STLB-Bau 2025-04 013
Schalung Deckenplatte, Grundriss der Randschalung rechtwinklig zur Seitenschalung, als Randschalung, Schalungshöhe über 15 bis 25 cm, Schalungshaut für Betonflächen ohne Anforderung, aus GF-Schalungsplatten DIN 68791, Deckendicke über 18 bis 25 cm, einschl. Traggerüst Bemessungsklasse A.
Menge: 50,000 m
Leistungsbereichkatalog: 013

**5.5.410 Schalung Deckenpl. rechtwinklig Randschalung H 15-25cm GF-Schalungspl.**
Schalung Deckenplatte, Grundriss der Randschalung rechtwinklig zur Seitenschalung, als Randschalung, Schalungshöhe über 15 bis 25 cm, Schalungshaut für Betonflächen ohne Anforderung, aus GF-Schalungsplatten DIN 68791, Deckendicke über 18 bis 25 cm, einschl. Traggerüst Bemessungsklasse A.
Als verlorene Schalung, im angrenzenden Bereich an das Bestandsgebäude
Menge: 12,000 m
Leistungsbereichkatalog: 013

**5.5.420 Schalung Öffnung T 20-30cm 5000-10000cm2 rechteckig Deckenpl. oberer Bauwerksabschluss**
STLB-Bau 2025-04 013
Schalung Öffnung, Schalungshaut geeignet für das Aufbringen von Dünnputz auf erhärtete Betonflächen, Aussparungstiefe über 20 bis 30 cm, Einzelgröße der Aussparungen über 5000 bis 10000 cm2, Aussparungsform rechteckig, für scharfkantige Betonkanten, für Deckenplatte als oberer Bauwerksabschluss aus Ortbeton.
Menge: 1,000 St
Leistungsbereichkatalog: 013

**5.5.430 Schalung Öffnung T 20-30cm 500-2500cm2 rechteckig Deckenpl. oberer Bauwerksabschluss**
STLB-Bau 2025-04 013
Schalung Öffnung, Schalungshaut geeignet für das Aufbringen von Dünnputz auf erhärtete Betonflächen, Aussparungstiefe über 20 bis 30 cm, Einzelgröße der Aussparungen über 500 bis 2500 cm2, Aussparungsform rechteckig, für scharfkantige Betonkanten, für Deckenplatte als oberer Bauwerksabschluss aus Ortbeton.
Menge: 1,000 St
Leistungsbereichkatalog: 013

**5.5.440 Ortbeton Deckenpl. waager. Stahlbeton C25/30 XF1 XC3 D 18-25cm**
STLB-Bau 2025-04 013
Ortbeton Deckenplatte, obere Betonfläche waagerecht, als Stahlbeton, Normalbeton C 25/30 DIN EN 206, DIN 1045-2, natürliche Gesteinskörnung, Expositionsklasse XF1 (Frostangriff, mäßige Wassersättigung ohne Taumittel), Expositionsklasse XC3 (Bewehrungskorrosion durch Karbonatisierung, mäßig feucht), Feuchtigkeitsklasse WO (Betonkorrosion, trockene Umgebung), Deckendicke über 18 bis 25 cm, einschl. Traggerüst Bemessungsklasse A.
Menge: 50,000 m3
Leistungsbereichkatalog: 013

**5.5.450 Schalung Aufkantung Trägerschalung H bis 0,5m**
Schalung Aufkantung, im Dachrandbereich, als Trägerschalung, Bauteilhöhe bis 0,5 m, einschl. Traggerüst Bemessungsklasse A.
Ausführung im Bereich Lichtkuppel und Schacht
Menge: 9,000 m2
Leistungsbereichkatalog: 013

**5.5.460 Ortbeton Aufkantung Stahlbeton C25/30 XF1 XC3 D 15-25cm**
Ortbeton Aufkantung, im Dachrandbereich, obere Betonfläche waagerecht, als Stahlbeton, Normalbeton C 25/30 DIN EN 206, DIN 1045-2, natürliche Gesteinskörnung, Expositionsklasse XF1 (Frostangriff, mäßige Wassersättigung ohne Taumittel), Expositionsklasse XC3 (Bewehrungskorrosion durch Karbonatisierung, mäßig feucht), Feuchtigkeitsklasse WO (Betonkorrosion, trockene Umgebung), Dicke über 15 bis 25 cm.
Ausführung im Bereich Lichtkuppel und Schacht
Menge: 1,100 m3
Leistungsbereichkatalog: 013

*Hinweis: Unterzüge 2. OG*

**5.5.470 Schalung Unterzug rechteckig Abwicklung 0,65 m Schalungspl. H 0 m bis 3,5 m**
STLB-Bau 2025-04 013
Schalung Unterzug, mit rechteckigem Querschnitt,
Abwicklung der Bearbeitungsflächen '0,65' m,
aus Schalungsplatten,
Höhe Abstützung von '0' m,

Höhe Abstützung bis '3,5' m,
Aufstellebene Abstützung waagerecht, einschl. Traggerüst Bemessungsklasse A.
Menge: 4,000 m2
Leistungsbereichkatalog: 013

**5.5.480 Ortbeton Unterzug Stahlbeton C25/30 XC1 B 25 cm H 20 cm**
STLB-Bau 2025-04 013
Ortbeton Unterzug, obere Betonfläche waagerecht, als Stahlbeton, Normalbeton C 25/30 DIN EN 206, DIN 1045-2, natürliche Gesteinskörnung, Expositionsklasse XC1 (Bewehrungskorrosion durch Karbonatisierung, trocken/ständig nass), Feuchtigkeitsklasse WO (Betonkorrosion, trockene Umgebung), rechteckig,
Querschnittsbreite '25' cm,

Querschnittshöhe '20' cm.
Menge: 3,500 m
Leistungsbereichkatalog: 013

**5.5.490 Schalung Unterzug rechteckig Abwicklung 4,15 m Schalungspl. H 0 m bis 3 m**
STLB-Bau 2025-04 013
Schalung Unterzug, mit rechteckigem Querschnitt,
Abwicklung der Bearbeitungsflächen '4,15' m,
aus Schalungsplatten,
Höhe Abstützung von '0' m,

Höhe Abstützung bis '3' m,
Aufstellebene Abstützung waagerecht, einschl. Traggerüst Bemessungsklasse A.
Menge: 17,000 m2
Leistungsbereichkatalog: 013

**5.5.500 Ortbeton Unterzug Stahlbeton C25/30 XC3 B 25 cm H 140 cm**
STLB-Bau 2025-04 013
Ortbeton Unterzug, obere Betonfläche waagerecht, als Stahlbeton, Normalbeton C 25/30 DIN EN 206, DIN 1045-2, natürliche Gesteinskörnung, Expositionsklasse XC3 (Bewehrungskorrosion durch Karbonatisierung, mäßig feucht), Feuchtigkeitsklasse WO (Betonkorrosion, trockene Umgebung), rechteckig,
Querschnittsbreite '25' cm,

Querschnittshöhe '140' cm.
Menge: 5,500 m
Leistungsbereichkatalog: 013

*Hinweis: Attika*

**5.5.510 Schalung Attika Trägerschalung H 0,5-1m**
STLB-Bau 2025-04 013
Schalung Attika, als Trägerschalung, Bauteilhöhe über 0,5 bis 1 m, einschl. Traggerüst Bemessungsklasse A, Ausführung im Dachgeschoss.
Menge: 80,000 m2
Leistungsbereichkatalog: 013

**5.5.520 Schalung Öffnung Verdrängungskörper T 20-30cm 500-2500cm2 rechteckig Attika**
STLB-Bau 2025-04 013
Schalung Öffnung, einschl. temporärer Verdrängungskörper, Aussparungstiefe über 20 bis 30 cm, Einzelgröße der Aussparungen über 500 bis 2500 cm2, Aussparungsform rechteckig, für Attika aus Ortbeton, Ausführung im Dachgeschoss.
Menge: 1,000 St
Leistungsbereichkatalog: 013

**5.5.530 Ortbeton Attika Stahlbeton C25/30 XF1 XC3 D 15-25cm**
STLB-Bau 2025-04 013
Ortbeton Attika, obere Betonfläche waagerecht, als Stahlbeton, Normalbeton C 25/30 DIN EN 206, DIN 1045-2, natürliche Gesteinskörnung, Expositionsklasse XF1 (Frostangriff, mäßige Wassersättigung ohne Taumittel), Expositionsklasse XC3 (Bewehrungskorrosion durch Karbonatisierung, mäßig feucht), Feuchtigkeitsklasse WO (Betonkorrosion, trockene Umgebung), Dicke über 15 bis 25 cm.
Menge: 10,000 m3
Leistungsbereichkatalog: 013

#### Abschnitt 5.6 Aufzugsschacht

*Hinweis: Hinweis Betonarbeiten Aufzug*
Die notwendigen Hebezeuge und Geräte für die Errichtung des Aufzugsschachtes (z.B. Kran) sind Nebenleistungen des AN und mit in die betreffenden Positionen einzukalkulieren.
Die Wahl der Montagetechnologie ist eigenständig durch den AN festzulegen und vor Ausführungsbeginn mitzuteilen.

*Hinweis: Hinweis Einbauteile*
Die in den folgenden Positionen aufgeführten Ankerschienen / Ankerhülsen sowie Sondereinbauteile sind nach Vorgabe des Aufzugsbauers gemäß Werkplanung Fördertechnik einzubauen.

*Hinweis: Gründung*

**5.6.10 Trennlage PE-Folie D 0,2mm 2-lagig Sauberkeitsschicht**
Trennlage aus PE-Folie Dicke 0,2 mm, 2lagig, Stöße überlappen, auf Schottertragschicht
Menge: 6,000 m2
Leistungsbereichkatalog: 013

**5.6.20 Ortbeton Sauberkeitsschicht unbewehrt C8/10 D 10cm**
STLB-Bau 2012-04 013
Ortbeton Sauberkeitsschicht, Untergrund waagerecht, obere Betonfläche waagerecht, als unbewehrter Beton, Normalbeton C 8/10 DIN EN 206-1, DIN 1045-2, Dicke 10 cm.
Menge: 6,000 m2
Leistungsbereichkatalog: 013

**5.6.30 Ortbeton Bodenpl. WU Stahlbeton C25/30 D 30cm**
Ortbeton Bodenplatte, Untergrund waagerecht, obere Betonfläche waagerecht, als Stahlbeton, Normalbeton C 25/30 DIN EN 206-1, DIN 1045-2, Expositionsklasse Frostangriff mit und ohne Taumittel XF1, Expositionsklasse Bewehrungskorrosion, ausgelöst durch Karbonatisierung XC4, mit hohem Wassereindringwiderstand (WU-Beton),
Dicke 30 cm, Ausführung gemäß Zeichnung.
Menge: 2,000 m3
Leistungsbereichkatalog: 013

**5.6.40 Schalung Bodenpl. H 25-50cm**
STLB-Bau 2025-04 013
Schalung Bodenplatte, als Randschalung, Schalungshöhe über 25 bis 50 cm, Ausführung gemäß Zeichnung.
Menge: 3,000 m
Leistungsbereichkatalog: 013

**5.6.50 Arbeitsfugenband verzinktes u. beschichtetes Stahlblech B 250mm**
Fugenband, aus verzinktem und beschichtetem Stahlblech, Arbeitsfugenband, für Arbeitsfugen im Anschlussbereich Bodenplatte - Wand, auf durchlaufender Bewehrung, Stöße überlappt, Überlappungslänge mindestens 5 cm, mit Verklammerung der überlappten Stöße, Beanspruchung durch aufstauendes Sickerwasser DIN 18195-6, Breite ca. 250 mm
Menge: 10,000 m

**5.6.60 Arbeitsfugenband Eckelement verzinktes u. beschichtetes Stahlblech**
Eckelement für Fugenband, aus verzinktem und beschichtetem Stahlblech, für Arbeitsfugen im Anschlussbereich Bodenplatte - Wand, auf durchlaufender Bewehrung, Stöße überlappt, Überlappungslänge mindestens 5 cm, mit Verklammerung der überlappten Stöße, Beanspruchung durch aufstauendes Sickerwasser DIN 18195-6, zugehörig zum System des in der vorhergehenden Position beschriebenen Arbeitsfugenbands
Menge: 4,000 St

*Hinweis: Wände*

**5.6.70 Schalung Schachtwand H 3-4m**
STLB-Bau 2025-04 013
Schalung Schachtwand, min. lichtes Schachtmaß über 1 bis 2 m, Schalungshaut geeignet für das Aufbringen von Dünnputz auf erhärtete Betonflächen, für scharfkantige Betonkanten, Ankerstellen bündig, Bauteilhöhe über 3 bis 4 m, einschl. Traggerüst Bemessungsklasse A, Ausführung in allen Geschossen.
Menge: 105,000 m2
Leistungsbereichkatalog: 013

**5.6.80 Ortbeton Außenwand Stahlbeton C20/25 XF1 XC2 D 15-25cm**
STLB-Bau 2025-04 013
Ortbeton Außenwand, als Stahlbeton, Normalbeton C 20/25 DIN EN 206, DIN 1045-2, natürliche Gesteinskörnung, Expositionsklasse XF1 (Frostangriff, mäßige Wassersättigung ohne Taumittel), Expositionsklasse XC2 (Bewehrungskorrosion durch Karbonatisierung, nass/selten trocken), Feuchtigkeitsklasse WF (Betonkorrosion, feuchte Umgebung), Dicke über 15 bis 25 cm, Ausführung im Erdgeschoss.
Menge: 8,000 m3
Leistungsbereichkatalog: 013

**5.6.90 Ortbeton Außenwand Stahlbeton C20/25 XC1 D 15-25cm**
Ortbeton Außenwand, als Stahlbeton, Normalbeton C 20/25 DIN EN 206, DIN 1045-2, natürliche Gesteinskörnung, Expositionsklasse XC1 (Bewehrungskorrosion durch Karbonatisierung, trocken/ständig nass), Feuchtigkeitsklasse WO (Betonkorrosion, trockene Umgebung), Dicke über 15 bis 25 cm. Ausführung im 1. und 2. Obergeschoss
Menge: 15,000 m3
Leistungsbereichkatalog: 013

**5.6.100 Perimeterdämmung Bodenpl. Seiten W1.1-E PS-Hartschaum XPS 0,035W/(mK) D 160mm PW dh**
STLB-Bau 2025-04 013
Perimeterdämmung auf den Seiten der Bodenplatte, Wassereinwirkungsklasse W1.1-E (Bodenfeuchte und nichtdrückendes Wasser bei Bodenplatten und erdberührten Wänden), aus Polystyrol-Hartschaum XPS DIN EN 13164, Bemessungswert der Wärmeleitfähigkeit max. 0,035 W/(mK), Nennwert der Wärmeleitfähigkeit max. 0,034 W/(mK), Dicke 160 mm, als Platten, Anwendungsgebiet DIN 4108-10 PW, hohe Druckbelastbarkeit - dh, einlegen in die Schalung.
Menge: 5,000 m2
Leistungsbereichkatalog: 013

**5.6.110 Schalung Öffnung T 20-30cm 10000-25000cm2 rechteckig Außenwand**
STLB-Bau 2025-04 013
Schalung Öffnung, Schalungshaut geeignet für das Aufbringen von Dünnputz auf erhärtete Betonflächen, Aussparungstiefe über 20 bis 30 cm, Einzelgröße der Aussparungen über 10000 bis 25000 cm2, Aussparungsform rechteckig, für Außenwand aus Ortbeton.
Menge: 5,000 St
Leistungsbereichkatalog: 013

**5.6.120 Ankerschiene bauseitige Lieferung einbauen**
Ankerschiene HAC-40 mit LDPE - Schaumfüllung und beidseitigen Endkappen einbauen
Schienenlänge: verschiedene Längen, 0,40 - 2,50 m
Materialgüte: feuerverzinkt
Befestigungsuntergrund: gerissener und ungerissener Normalbeton C12/15 bis C90/105

Montage gem. Europäisch Technischer Zulassung

Produkt wird bauseitig vom Gewerk Aufzugsbau übergeben und ist nur einzubauen (nicht zu liefern)
Menge: 35,000 m
Leistungsbereichkatalog: 012

**5.6.130 Lasthaken bauseitige Lieferung einbauen**
HLX Lasthaken einbauen

mit Europäischer Technischer Bewertung, geeignet für Verankerungen in flachen Decken aus bewehrtem oder unbewehrtem Normalbeton ohne Fasern der Festigkeitsklassen C25/30 bis C50/60 nach EN 206

Produkt wird bauseitig vom Gewerk Aufzugsbau übergeben und ist nur einzubauen (nicht zu liefern)
Menge: 3,000 St

**5.6.140 Ankerhülsen bauseitige Lieferung einbauen**
Ankerhülsen für Baugerüste
Produkt wird bauseitig vom Gewerk Aufzugsbau übergeben und ist nur einzubauen (nicht zu liefern)
Menge: 20,000 St

**5.6.150 Fugeneinlage Gebäudetrennfuge EPS D 20mm**
Fugeneinlage in Gebäudetrennfuge, aus Polystyrol-Hartschaum EPS DIN EN 13163, sehr hohe Druckbelastbarkeit - ds, Baustoffklasse DIN 4102-1 B1 (schwerentflammbar), Dicke 20 mm, als Platte, punktweise kleben.
Menge: 28,000 m2
Leistungsbereichkatalog: 013

*Hinweis: Dachdecke*

**5.6.160 Schalung Deckenpl. oberer Bauwerksabschluss GF-Schalungspl. H 0 m bis 11 m**
STLB-Bau 2025-04 013
Schalung Deckenplatte als oberer Bauwerksabschluss, Schalungshaut für Betonflächen ohne Anforderung, aus GF-Schalungsplatten DIN 68791,
Höhe Abstützung von '0' m,

Höhe Abstützung bis '11' m,
Aufstellebene Abstützung waagerecht, Deckendicke über 18 bis 25 cm, einschl. Traggerüst Bemessungsklasse A.
Menge: 5,500 m2
Leistungsbereichkatalog: 013

**5.6.170 Schalung Öffnung T 20-30cm 500-2500cm2 rechteckig Deckenpl. oberer Bauwerksabschluss**
STLB-Bau 2025-04 013
Schalung Öffnung, Schalungshaut geeignet für das Aufbringen von Dünnputz auf erhärtete Betonflächen, Aussparungstiefe über 20 bis 30 cm, Einzelgröße der Aussparungen über 500 bis 2500 cm2, Aussparungsform rechteckig, für scharfkantige Betonkanten, für Deckenplatte als oberer Bauwerksabschluss aus Ortbeton.
Menge: 1,000 St
Leistungsbereichkatalog: 013

**5.6.180 Lastösen bauseitige Lieferung einbauen**
Lastösen für Aufzug, bauseits geliefert, in Betonbauteil einbauen
Menge: 4,000 St

**5.6.190 Ortbeton Deckenpl.oberer Bauwerksabschluss waager. Stahlbeton C25/30 XF1 XC3 D 18-25cm**
STLB-Bau 2025-04 013
Ortbeton Deckenplatte als oberer Bauwerksabschluss, obere Betonfläche waagerecht, als Stahlbeton, Normalbeton C 25/30 DIN EN 206, DIN 1045-2, natürliche Gesteinskörnung, Expositionsklasse XF1 (Frostangriff, mäßige Wassersättigung ohne Taumittel), Expositionsklasse XC3 (Bewehrungskorrosion durch Karbonatisierung, mäßig feucht), Feuchtigkeitsklasse WO (Betonkorrosion, trockene Umgebung), Deckendicke über 18 bis 25 cm.
Menge: 1,300 m3
Leistungsbereichkatalog: 013

#### Abschnitt 5.7 Kernbohrungen

**5.7.10 Kernbohrung Stahlbeton Durchm. 50-100mm T 25-30cm Geräteeinsatz mgl. nicht schadstoffbelastet**
Kernbohrung, Untergrundfläche aus Stahlbeton, Normalbeton, Bohrdurchmesser über 50 bis 100 mm, Bohrtiefe über 25 bis 30 cm, einschl. Lösen des Bohrkerns aus dem Gefüge, Arbeitshöhe bis 4,5 m,
Ausführung innerhalb des Bauwerks, Ausführung in allen Geschossen, inkl. aller Maschinen und Hilfsmittel.
Abbruchmaterial in Eigentum des AN übernehmen und von der Baustelle entfernen sowie fachgerecht entsorgen.
Menge: 5,000 St

**5.7.20 Kernbohrung Stahlbeton Durchm. 150-200mm T 25-30cm Geräteeinsatz mgl. nicht schadstoffbelastet**
Kernbohrung, Untergrundfläche aus Stahlbeton, Normalbeton, Bohrdurchmesser über 150 bis 200 mm, Bohrtiefe über 25 bis 30 cm, einschl. Lösen des Bohrkerns aus dem Gefüge, Arbeitshöhe bis 4,5 m,
Ausführung innerhalb des Bauwerks, Ausführung in allen Geschossen, inkl. aller Maschinen und Hilfsmittel.
Abbruchmaterial in Eigentum des AN übernehmen und von der Baustelle entfernen sowie fachgerecht entsorgen.
Menge: 5,000 St

**5.7.30 Kernbohrung Stahlbeton Durchm. 200-250mm T 25-30cm Geräteeinsatz mgl. nicht schadstoffbelastet**
Kernbohrung, Untergrundfläche aus Stahlbeton, Normalbeton, Bohrdurchmesser über 200 bis 250 mm, Bohrtiefe über 25 bis 30 cm, einschl. Lösen des Bohrkerns aus dem Gefüge, Arbeitshöhe bis 4,5 m,
Ausführung innerhalb des Bauwerks, Ausführung in allen Geschossen, inkl. aller Maschinen und Hilfsmittel.
Abbruchmaterial in Eigentum des AN übernehmen und von der Baustelle entfernen sowie fachgerecht entsorgen.
Menge: 5,000 St
Leistungsbereichkatalog: 084

**5.7.40 Kernbohrung Stahlbeton Durchm. 250-300mm T 25-30cm Geräteeinsatz mgl. nicht schadstoffbelastet**
Kernbohrung, Untergrundfläche aus Stahlbeton, Normalbeton, Bohrdurchmesser über 250 bis 300 mm, Bohrtiefe über 25 bis 30 cm, einschl. Lösen des Bohrkerns aus dem Gefüge, Arbeitshöhe bis 4,5 m,
Ausführung innerhalb des Bauwerks, Ausführung in allen Geschossen, inkl. aller Maschinen und Hilfsmittel.
Abbruchmaterial in Eigentum des AN übernehmen und von der Baustelle entfernen sowie fachgerecht entsorgen.
Menge: 5,000 St
Leistungsbereichkatalog: 084

#### Abschnitt 5.8 Betonstahl und Einbauteile

**5.8.10 Betonstabstahl B500A alle Durchmesser innen außen**
Bewehrung aus Betonstabstahl B500A DIN 488-1, DIN 488-2, alle Durchmesser, alle Längen, Bauteile aus Ortbeton, innen und außen.
Menge: 37,000 t
Leistungsbereichkatalog: 013

**5.8.20 Betonstahlmatte B500A Lagermatte innen außen**
Bewehrung aus Betonstahlmatten B500A DIN 488-1, DIN 488-4, als Lagermatte, Bauteile aus Ortbeton, innen und außen.
Menge: 25,000 t
Leistungsbereichkatalog: 013

*Hinweis: Einbauteile*

**5.8.30 Fugentrennstreifen im Anschluß an aufgehende Bauteile, Fundamente, Bodenplatte**
Fugentrennstreifen z. B. Polystyrol
in Fuge zwischen neuen und alten Bauteilen
sowie an den aufgehenden Bauteilen
bspw. im Bereich der Fundamente und der Bodenplatte
Fugenbreite ca. 10 mm.
Menge: 20,000 m
DIN276-1_08: 322
DIN276_18: 351

**5.8.40 Trittschalldämmelem. tragend Treppenpodest -lauf PE-Schaum Lauf-B 160cm Platten-D 22cm Platten-D 25cm**
STLB-Bau 2025-04 013
Trittschalldämmelement, tragend, geprüft DIN EN 17823, zwischen Treppenpodest und -lauf, gerader Lauf, mit Konsolauflager, in Ortbetonbauweise, Dämmstoff PE-Schaum, Breite Treppenlauf 160 cm, Dicke Treppenlaufplatte 22 cm, Dicke Podestplatte 25 cm, Ausführung gemäß Zeichnung.
Menge: 7,000 m
Leistungsbereichkatalog: 013

**5.8.50 Trittschalldämmelem. nichttragend Treppenlauf -hauswand PE-Schaum Platten-D 22cm**
STLB-Bau 2025-04 013
Trittschalldämmelement, nichttragend, geprüft DIN EN 17823, zwischen Treppenlauf und -hauswand, gerader Lauf, in Ortbetonbauweise, Dämmstoff PE-Schaum, Befestigung durch Kleben, Dicke Treppenlaufplatte 22 cm, Setzstufenhöhe 16,5 cm, Trittstufenbreite 28 cm, Ausführung gemäß Zeichnung.
Menge: 2,000 m
Leistungsbereichkatalog: 013

**5.8.60 Maueranschlussschiene Stahl verz Profil 25/15 einbauen Beton**
Maueranschlussschiene Profil 25/15, zur Befestigung von Mauerwerk mit Maueranschlussankern Typ ML, aus nichtrostendem Stahl 1.4571/1.4401 (A4) mit Vollschaumfüllung (Vf), einbauen in Schalung / Beton, Ausführung gemäß Zeichnung.
Einzellänge ca.2500mm
Menge: 7,500 m
Leistungsbereichkatalog: 012

**5.8.70 Anker Anschluss Mauerwerk Stahl korrosionsbest. einführen**
Anker für den Anschluss von Mauerwerk (Stumpfstoßanker), aus korrosionsbeständigem Stahl, Typ ML, mit Vollschaumfüllung, beim Aufmauern in vorh. Maueranschlussschiene einführen, Ausführung gemäß Zeichnung.
Liefern und gemäß Einbau- und Verwendungsanleitung des Herstellers an der Schalung befestigen.
Menge: 25,000 St
Leistungsbereichkatalog: 012

**5.8.80 Anschlusskorb wärmegedämmt, EPS D 120mm**
Isokorb
mit Dämmkörperdicke 120 mm und Drucklager, zur thermischen und trittschalltechnischen Trennung von unterstützten Stahlbetonbalkonen und Loggiaplatten vom Gebäude.
Feuerwiderstandsklasse: REI120
Betondeckung CV: 40 mm
Dämmkörperhöhe H: 250 mm
Dämmkörperlänge L: 1000 mm
Dehnfugenabstand e: 20,6 m
Bauphysikalische Kennwerte:
Äquivalenter Wärmedurchlasswiderstand Req: 2,069 m²⋅K/W
Äquivalente Wärmeleitfähigkeit λeq: 0,058 W/(m⋅K)
Anforderungen an Kategorie B nach Beiblatt 2 DIN 4108∶2019-06 erfüllt
Bewertete Trittschallminderung ΔLw in Anlehnung an EAD 050001-01-0301 (adopted) berechnet: 14,0 dB

Lieferung und Einbau
Die technischen Unterlagen des Herstellers sind zu beachten.

Angebotenes Fabrikat:

Hersteller '....................................................'

Produkt: '.....................................................'
Menge: 8,600 m
Leistungsbereichkatalog: 013

*Hinweis: Gebäudeeinführungen*

**5.8.90 Kabeldurchführung 150 mm, geteilter Wechseleinsatz 3 Kabel**
Kabeldurchführung zur Abdichtung von Kabeln zum Einbau
in Beton, zum nachträglichen Einbau und abdichten
der Kabel,

Ausführung: geteilter Dichteinsatz, Standardwechseleinsatz
  gas- und druckwasserdicht bis 2 bar
Außendurchmesser:  150 mm
Kabel:  für drei NS-Kabel bis 29 mm
  Dm sind anzupassen entsprechend der
  tatsächlich verlegten Kabel anzupassen!

Typ:  HRD 150 -2G-z/d (3/Dm-Belegung)

liefern, montieren und Kabel einführen und montieren
Menge: 1,000 St

*Hinweis: Kunststoffpanzerrohr in Beton in Wänden oder Decken bzw. im Fußboden*
Folgende Positionen beinhalten Kunststoffpanzerrohr Anforderungsklasse AS, flexibel,
einschließlich Endtüllen, Muffen, Schellen, sowie Klein- und Befestigungsmaterial,
liefern und betriebsfertig in Beton, in Wänden oder Decken bzw. im Fußboden einschließlich der
erforderlichen Nebenarbeiten verlegen.

**5.8.100 Kunststoffpanzerrohr EN25**
Kunststoffpanzerrohr,
wie vor beschrieben,
Größe  EN25
Menge: 350,000 m

**5.8.110 Kunststoffpanzerrohr EN32**
Kunststoffpanzerrohr,
wie vor beschrieben,
Größe  EN32
Menge: 150,000 m

**5.8.120 Kunststoffpanzerrohr EN40**
Kunststoffpanzerrohr,
wie vor beschrieben,
Größe  EN40
Menge: 50,000 m

**5.8.130 Gerätedose EH 61 mm, Ortbeton**
Gerätedose DIN VDE 0606-1 und DIN 49073, aus
Kunststoff, Durchmesser 70 mm, Tiefe 48 mm, mit
Schrauben, Schutzart IP 3X DIN EN 60529, auf Schalung,
Hersteller/Typ Kaiser 1276-40.
2 teilig, Einbauhöhe 61 mm
für Kabel und Rohre bis Durchmesser 25mm

Komplett liefern und montieren.
Menge: 150,000 St

**5.8.140 Zugkasten, Ortbeton**
Länge 250 mm
Breite 180 mm
Tiefe 120 mm
Rohreinführungen bis M25: 12
Rohreinführungen bis M32: 8
Rohreinführungen bis M40: 4
Großflächige Ausbrechöffnungen: 8
Prefix Aufnahmen: 4

Komplett liefern und montieren.
Menge: 8,000 St

### Bereich 6 Abdichtungsarbeiten

#### Abschnitt 6.1 Abdichtungsarbeiten vertikal

*Hinweis: Vertikale Abdichtung Außenwände / Sockel*
Randbedingungen Abdichtungskonzept:

- Wassereinwirkungsklasse W1.1-E
- Rissklasse RÜ2-E
- Raumnutzungsklasse ist die RN2-E.‑

*Hinweis: Höhenfestlegung*
Die Abdichtung der erdberührten Außenwandflächen ist 30 cm über die geplante Geländeoberkante und bis Bodenplattenunterkante zu führen (inkl. Übergang Bodenplatte, Hohlkehle, Wand), die Drän- und Anfüllschutzbahn ist bis ca. 5 cm unter die geplanten Geländeoberkante zu führen.

**6.1.10 Feuchtigkeitsmessung**
STLB-Bau 2025-04 024
Feuchtigkeitsmessung nach dem CM-Verfahren DIN 18560-1, Ausführung auf Anordnung des AG.
Menge: 3,000 St
Leistungsbereichkatalog: 024

**6.1.20 Untergrund reinigen Beton**
Reinigen des Untergrundes aus Beton von
grober Verschmutzung und anderen haftungsmindernden
Schichten, Entfernen von Graten im Untergrund,
Ausführung mittels mechanischen Abtrag, wie schleifen,
strahlen oder fräsen, Geräte sind einzukalkulieren,
staubfreien und tragfähigen Untergrund herstellen
Untergrund senkrecht, aufgenommene Stoffe sammeln, auf LKW des AN laden, transportieren, entsorgen, zum Lager/zur Anlage nach Wahl des AN, Gerüst wird bauseits gestellt
Abfall ist nicht gefährlich, nicht schadstoffbelastet,
Vergütung der Entsorgung übernimmt AN.
Menge: 100,000 m2

**6.1.30 Dichtungskehle Wand-Sohle PMBC Haftbrücke**
STLB-Bau 2025-04 012
Dichtungskehle an Wand-Sohlenanschlüssen in kunststoffmodifizierter Bitumendickbeschichtung (PMBC) ausbilden, einschl. Haftbrücke.
Menge: 70,000 m
Leistungsbereichkatalog: 012

**6.1.40 Fasen Fundamentvorsprung/Bodenplatte**
Fasen der Außenkante von Fundamentvorsprüngen/ Bodenplatten und Entfernen von Graten im Untergrund aus Beton. Anfallende Stoffe sammeln, im Behälter des AN lagern, Behältergröße nach Wahl des AN, auf LKW des AN laden, transportieren zum Lager/zur Anlage nach Wahl des AN,
die Entsorgungsgebühren werden vom AN übernommen.
Menge: 70,000 m
Leistungsbereichkatalog: 036

**6.1.50 Voranstrich Bitumenemulsion Außenwand**
Voranstrich für bahnenförmige Abdichtungen, aus Bitumenemulsion, auf Außenwand, Untergrund Beton.

Angebotenes Fabrikat:

Hersteller '....................................................'

Produkt: '.....................................................'
Menge: 100,000 m2
Leistungsbereichkatalog: 018

**6.1.60 Abdichtung Wand W1.1-E einlagig Polymerbitumen-Schweißbahn PYE-G200S4 BA Schweißverf**
Abdichtung erdberührter Wände DIN 18533-1 und DIN 18533-2, Raumnutzungsklasse RN2-E (übliche Anforderung), Wassereinwirkungsklasse W1.1-E (Bodenfeuchte und nichtdrückendes Wasser bei Bodenplatten und erdberührten Wänden), Rissklasse R2-E (mäßig), Rissüberbrückungsklasse RÜ2-E (mäßige Rissüberbrückung bis 0,5 mm), einlagig, Polymerbitumen-Schweißbahnen PYE - G 200 S4 mit Glasgewebeeinlage 200 g/m2, Anwendungstyp DIN/TS 20000-202 BA (Bahn für Bauwerksabdichtung), im Schweißverfahren aufbringen, Untergrund Beton.

Angebotenes Fabrikat:

Hersteller '....................................................'

Produkt: '.....................................................'
Menge: 100,000 m2
Leistungsbereichkatalog: 018

**6.1.70 Schutzschicht Abdichtung XPS D 160mm 0,035W/(mK)**
Schutzschicht für Abdichtung auf Wänden, aus Dämmplatten aus extrudiertem Polystyrol XPS DIN EN 13164, Dicke 160 mm, Bemessungswert der Wärmeleitfähigkeit max. 0,035 W/(mK), vollflächig kalt kleben. Anwendungsgebiet DIN 4108-10 PW.
Vertikale Schutzschicht als Perimeterdämmung im erdberührten Bereich/Sockel, einschl. Aussparung/Anpassung der vertikalen Schutzschicht entlang der Hohlkehle.

Angebotenes Fabrikat:

Hersteller '....................................................'

Produkt: '.....................................................'
'..........'
Menge: 100,000 m2
Leistungsbereichkatalog: 018

**6.1.80 Schutzschicht Abdichtung XPS D 40mm 0,035W/(mK)**
Schutzschicht für Abdichtung auf Wänden, aus Dämmplatten aus extrudiertem Polystyrol XPS DIN EN 13164, Dicke 40 mm, Bemessungswert der Wärmeleitfähigkeit max. 0,035 W/(mK), vollflächig kalt kleben. Anwendungsgebiet DIN 4108-10 PW.
Vertikale Schutzschicht als Perimeterdämmung im erdberührten Bereich/Sockel, einschl. Aussparung/Anpassung der vertikalen Schutzschicht entlang der Hohlkehle
Menge: 10,000 m2

**6.1.90 Vorübergehende obere Schutzabdeckung Schutzschicht Kunststofffolie**
Vorübergehende obere Schutzabdeckung v.g. vertikaler Schutzschichten mit Dämmfunktion, mit Kunststofffolie, Foliendicke mind. 0,4 mm, Folienstöße überlappen, Folienränder verkleben, herstellen und räumen, Gebühren der Beseitigung werden vom AN übernommen.
Menge: 70,000 m
Leistungsbereichkatalog: 018

**6.1.100 Drän- und Anfüllschutzbahn anbringen**
Verrottungs- und wurzelfeste, trinkwassergeeignete, 3-lagige Drän- und  Anfüllschutzbahn gemäß DIN 4095 und DIN
18533 mit zusätzlicher Lastverteilungsschicht und
Filtervlies.
Produktkenndaten:
Druckfestigkeit ca. 350 kN/m²
Dränkapazität ca. 2,4 l/s m
Wasserdurchlässigkeitsbeiwert des
Vlieses ca. 1 x 10-³ m/s

Angebotenes Fabrikat:

Hersteller '....................................................'

Produkt: '.....................................................'
Menge: 50,000 m2

**6.1.110 Abschluss Abdichtung Abschlussschiene/Kappleiste**
Abschließen der v.g. Vertikalabdichtung inkl. Noppenbahn an aufgehendes Bauteil, mit Kappleiste/ Überhangstreifen zum Einklinken des Systemschutzes inkl. sämtlicher Befestigungsmittel und Abdichtung zum aufgehenden Bauteil
inkl. Fixierung der Noppenbahn am oberen Abschluss (z.B. mittels Klebeband); Abschlussleiste 5cm unter OKG anbringen.
Menge: 70,000 m
DIN276-1_08: 335

**6.1.120 Anschluss nachträgl. Abdicht. Durchdring. Rohrdurchführung ohne Flanschkonstr. D bis 5cm**
Anschließen der v.g. Abdichtung an Durchdringungen für vorhandene Kabel- und Rohrdurchführungen ohne Flanschkonstruktion, Ausbilden einer Hohlkehle
mit kunststoffmodifizierter Bitumen-Dickbeschichtung (PMBC)
und Einbinden der Hohlkehle in die Flächenabdichtung, einschl. Aufrauen und Grundieren des Untergrunds, in Wänden, Durchmesser der Durchdringungen bis 5 cm.
Menge: 1,000 St
Leistungsbereichkatalog: 018

**6.1.130 Anschluss nachträgl. Abdicht. Durchdring. Rohrdurchführung ohne Flanschkonstr. D 5-10cm**
Anschließen der v.g. Abdichtung an Durchdringungen für vorhandene Kabel- und Rohrdurchführungen ohne Flanschkonstruktion, Ausbilden einer Hohlkehle
mit kunststoffmodifizierter Bitumen-Dickbeschichtung (PMBC)
und Einbinden der Hohlkehle in die Flächenabdichtung, einschl. Aufrauen und Grundieren des Untergrunds, in Wänden, Durchmesser der Durchdringungen über 5 bis 10 cm.
Menge: 1,000 St
Leistungsbereichkatalog: 018

**6.1.140 Anschluss nachträgl. Abdicht. Durchdring. Rohrdurchführung ohne Flanschkonstr. D 10-15cm**
Anschließen der v.g. Abdichtung an Durchdringungen für vorhandene Kabel- und Rohrdurchführungen ohne Flanschkonstruktion, Ausbilden einer Hohlkehle
mit kunststoffmodifizierter Bitumen-Dickbeschichtung (PMBC)
und Einbinden der Hohlkehle in die Flächenabdichtung, einschl. Aufrauen und Grundieren des Untergrunds, in Wänden,
Durchmesser der Durchdringungen über 10 bis 15 cm.
Menge: 1,000 St
Leistungsbereichkatalog: 018

**6.1.150 Anschluss nachträgl. Abdicht. Durchdring. Rohrdurchführung ohne Flanschkonstr. D 15-20cm**
Anschließen der nachträglichen Abdichtung an Durchdringungen bei Abdichtung gegen aufstauendes Sickerwasser, für vorhandene Rohrdurchführungen ohne Flanschkonstruktion, Ausbilden einer Hohlkehle mit kunststoffmodifizierter Bitumendickbeschichtung (KMB) und Einbinden der Hohlkehle in die Flächenabdichtung, einschl. Aufrauen und Grundieren des Untergrunds, in Wänden, Durchmesser der Durchdringungen über 15 bis 20 cm.
Menge: 1,000 St
Leistungsbereichkatalog: 018

#### Abschnitt 6.2 Dachabdichtungsarbeiten

**6.2.10 Untergrund reinigen**
Reinigen des Untergrundes aus Beton, von grober Verschmutzung, Untergrund waagerecht, einschl. senkrechter Aufkantungen, Abbruchmaterial in Eigentum des AN übernehmen und fachgerecht entsorgen.
Menge: 225,000 m2
Leistungsbereichkatalog: 033

**6.2.20 Voranstrich Bitumenemulsion**
Voranstrich für bahnenförmige Abdichtungen, aus Bitumenemulsion, auf den vorhandenen Untergrund aus Beton.
Untergrund waagerecht, einschl. senkrechter Aufkantungen / Attika
Menge: 225,000 m2

**6.2.30 Luftdichtheitsschicht Dampfsperre Bitumenbahn Al+V60S4 punkt-/streifenw verschweißen**
Provisorische Dampfsperre als Luftdichtheits- und diffusionsdichte Schicht sd-Wert größer gleich 1500 m DIN 4108-3 und behelfsmäßige Abdichtung für ca. 6 Monate, für nicht belüftetes Dach, aus Bitumenbahnen, Elastomerbitumen-Schweißbahn mit Einlage aus Aluminiumpolyesterkombination und Glasvlies DIN EN 13970, Dicke ca. 3,5 mm, maximale Zugkraft DIN 12311-1 größer gleich 400/300 N/50mm, Dehnung DIN 12311-1 größer gleich 2 %, Kaltbiegeverhalten DIN EN 1109 kleiner gleich -15 °C, Wärmestandfestigkeit DIN EN 1110 größer gleich +70 °C, oberseitig feinbestreut, teilflächig verschweißen, Nähte und Stöße verschweißen, Untergrund Beton,
einschl. luftdichter Anschluss der Dampfsperr- und Luftdichtheitsschicht aus Elastomerbitumen-Schweißbahn an Attika, inkl. an Attika hoch- und über ihre Krone hinweg bis zu ihrer Außenkante führen, dort mit Kompriband und Anpresslatte befestigen, einschließlich Eckausbildungen,
Höhe der Attika ca. 60 cm, Dicke der Attika ca.25 cm,
inkl. Anschluss / Hochführen an Dachaufkantungen und Anschluss an Attikaabläufe.

Angebotenes Fabrikat:

Hersteller '....................................................'

Produkt: '.....................................................'
'..........'
Menge: 225,000 m2
Leistungsbereichkatalog: 021

**6.2.40 Kernbohrung Beton Durchm. 100-150mm T 25-30cm nicht schadstoffbelastet Geräteeinsatz mgl. Stoffe**
Kernbohrung, Untergrundfläche senkrecht, aus unbewehrtem Beton, Normalbeton, Bohrdurchmesser über 100 bis 150 mm, Bohrtiefe über 25 bis 30 cm, nicht schadstoffbelastet,
Abfall ist nicht gefährlich, Zuordnung LAGA Z 0 (uneingeschränkter Einbau), Wichte des Abbruchstoffes DIN EN 1991-1-1 24 kN/m3,
Geräteeinsatz ist möglich, max. Gesamtgewicht bis 5 t, Ausführung staubarm TRGS 559, Ausführung auf Dachfläche,
aufgenommene Stoffe sammeln, ohne Zerkleinerung, auf LKW des AN laden, transportieren, entsorgen, zum Lager oder zur Anlage nach Wahl des AN, Abfallschlüssel nach AVV (Abfallverzeichnis-Verordnung) 170101 Beton,
Vergütung der Entsorgung übernimmt AN.
Ausführung nach Erfordernis, in Abstimmung mit AG/BÜ
Menge: 2,000 St
Leistungsbereichkatalog: 084

**6.2.50 Behelfsmäßiger Attikaspeier Stahlrohr 101,6*4mm Flachstahl D 3mm grundbeschichtet**
Behelfsmäßiger Attikaspeier aus Stahlrohr mit angeschweißtem Flansch aus Flachstahl, Rohr DN 100, Länge ca. 400 mm, Dicke des Flachstahls 3 mm, aus Stahl, S235JR DIN EN 10027-1, (St 37-2), mit Korrosionsschutz-Grundbeschichtung, Flansch aus 2 Stahlteilen verschweißt, einschließlich Befestigung, Dübeln
Menge: 2,000 St
Leistungsbereichkatalog: 016

**6.2.60 Behelfsregenfallrohr anbringen demontieren**
Behelfsregenfallrohr, an v.g. Attikaspeier anbringen, vorhalten und demontieren, senkrecht nach unten führen und provisorisch befestigen / sichern
Menge: 26,000 m
Leistungsbereichkatalog: 022

### Bereich 7 Mauerarbeiten

#### Abschnitt 7.1 Mauerarbeiten Hortanbau

**7.1.10 Mauerwerk Innenwand KS-R P SFK20 RDK2 D 24cm Dünnbettm. 4DF(248/240/123) EG**
STLB-Bau 2025-04 012
Mauerwerk DIN EN 1996 der Innenwand, obere Wandfläche waagerecht, für späteren Dünnlagen-Putzmörtelauftrag, mit Stoßfugenvermörtelung,
Kalksandstein, DIN EN 771-2 in Verbindung mit DIN 20000-402, KS-R P, Festigkeitsklasse 20, Rohdichteklasse 2,
Mauerwerksdicke 24 cm, Dünnbettmörtel M 10 DIN 18580 oder DIN 20000-412 in Verbindung mit DIN EN 998-2, 4 DF (248/240/123), Arbeitshöhe bis 3,5 m, einschl. Traggerüst Bemessungsklasse A, Ausführung im Erdgeschoss.
Menge: 19,000 m2
Leistungsbereichkatalog: 012

**7.1.20 Öffnung b. Aufmauern herst. B 1010 mm H 2380 mm D 24cm**
STLB-Bau 2025-04 012
Herstellen von Öffnungen beim Aufmauern, als Türöffnung,
Breite Nennmaß Wandöffnung '1010' mm,

Höhe Nennmaß Wandöffnung '2380' mm,
im Mauerwerk, in Innenwänden, Wanddicke 24 cm.
Menge: 1,000 St
Leistungsbereichkatalog: 012

**7.1.30 Öffnung überdecken Ziegelflachsturz tragend Innenwand H 7,1cm D 24cm B 101cm**
STLB-Bau 2025-04 012
Öffnung überdecken mit Ziegelflachsturz nach bauaufsichtlicher Zulassung/Typenstatik, tragend gemäß Statik, Einbau in Innenwand, Sturzhöhe 7,1 cm, Wanddicke 24 cm, größte Rohbaubreite der Öffnung 101 cm, einschl. Traggerüst Bemessungsklasse A.
Menge: 1,000 St
Leistungsbereichkatalog: 012

**7.1.40 Auflager Sturz KS SFK20 Mörtel D 11,5-24cm B bis 25cm H bis 25cm**
STLB-Bau 2025-04 012
Auflager für Sturz in Mauerwerk DIN EN 1996, aus Kalksandsteinen DIN EN 771-2 in Verbindung mit DIN 20000-402, Festigkeitsklasse 20, mit Mörtel ausgleichen, Mauerwerksdicke über 11,5 bis 24 cm, Auflagerbreite bis 25 cm, Auflagerhöhe bis 25 cm, einschl. Traggerüst Bemessungsklasse A.
Menge: 2,000 St
Leistungsbereichkatalog: 012

**7.1.50 Auflager UZ KS SFK20 Mörtel D 11,5-24cm B bis 25cm H 25-37,5cm**
Auflager für Unterzug in Mauerwerk DIN EN 1996, aus Kalksandsteinen DIN EN 771-2 in Verbindung mit DIN 20000-402, Festigkeitsklasse 20, mit Mörtel ausgleichen, Mauerwerksdicke über 11,5 bis 24 cm, Auflagerbreite bis 25 cm, Auflagerhöhe über 25 bis 37,5 cm, einschl. Traggerüst Bemessungsklasse A.
Menge: 1,000 St
Leistungsbereichkatalog: 012

**7.1.60 Auflager UZ KS SFK20 Mörtel D 11,5-24cm B bis 25cm H 85cm**
Auflager für Unterzug in Mauerwerk DIN EN 1996, aus Kalksandsteinen DIN EN 771-2 in Verbindung mit DIN 20000-402, Festigkeitsklasse 20, mit Mörtel ausgleichen, Mauerwerksdicke über 11,5 bis 24 cm, Auflagerbreite bis 25 cm, Auflagerhöhe ca. 85 cm, einschl. Traggerüst Bemessungsklasse A.
Menge: 2,000 St
Leistungsbereichkatalog: 012

#### Abschnitt 7.2 Mauerarbeiten Übergang Bestand

*Hinweis: Hinweis Ablauf Herstellung Übergang zum Bestand*
Follgender Arbeitsablauf ist für die Herstellung des Überganges zum Bestand einzuhalten:
1. Einbau des Wandpfeilers Pos. W-11 im EG
2. Einbau der Stürze Pos. 2-02 im 2. OG.
3. Herstellen der Öffnung im 2.OG durch Aussägen und Handabtrag. Stemmen ist nicht zulässig, da dadurch das Mauerwerksgefüge zerstört werden kann und das Mauerwerk seine Tragfähigkeit verliert.
4. Einbau der Stürze Pos. 1-02 im 1. OG.
5. Herstellen der Öffnung im 2.OG durch Aussägen und Handabtrag. Stemmen ist nicht zulässig, da dadurch das Mauerwerksgefüge zerstört werden kann und das Mauerwerk seine Tragfähigkeit verliert.
6. Ablauf EG wie 1. OG

**7.2.10 Durchbruch herstellen sägen Mauerwerk Mauerziegel 10000-15000cm2 T 20-25cm nicht schadstoffbelastet 15kN/m3 Geräteeinsatz mgl. Stoffe laden transp. LKW AN entsorgen Vergüt.Entsorg. AN**
STLB-Bau 2025-04 084
Durchbruch herstellen, durch Sägen, Untergrundfläche senkrecht, aus Mauerwerk aus Mauerziegel, 2-seitig geputzt, Einzelöffnung über 10000 bis 15000 cm2, Tiefe über 20 bis 25 cm, Hilfsschnitte werden nicht gesondert vergütet, nicht schadstoffbelastet,
Abfall ist nicht gefährlich, Zuordnung LAGA Z 0 (uneingeschränkter Einbau), Wichte des Abbruchstoffes DIN EN 1991-1-1 15 kN/m3, Geräteeinsatz ist möglich, max. Gesamtgewicht bis 5 t, Ausführung innerhalb des Bauwerks, Arbeitshöhe bis 3,5 m über der Standfläche des hierfür erforderlichen Gerüstes, Ausführung erschütterungsarm DIN 4150, staubarm TRGS 559, ohne Untergrundbeschädigung,
aufgenommene Stoffe sammeln, ohne Zerkleinerung, auf LKW des AN laden, transportieren, entsorgen, zum Lager oder zur Anlage nach Wahl des AN,
Vergütung der Entsorgung übernimmt AN.
Menge: 1,000 St
Leistungsbereichkatalog: 084

**7.2.20 Mauerwerk Wandpfeiler Mz SFK20 RDK1,8 NF(240/115/71) M10 L 36,5cm D 24cm**
Mauerwerk DIN EN 1996 des Wandpfeilers, im Innenbereich, Mauerziegel DIN EN 771-1 in Verbindung mit DIN 20000-401 oder nach Zulassung, Mz, Festigkeitsklasse 20, Rohdichteklasse 1,8, NF (240/115/71), Mauermörtel M 10 DIN 18580 oder DIN 20000-412 in Verbindung mit DIN EN 998-2, Länge 36,5 cm, Mauerwerksdicke 24 cm,
mit Bestand verzahnen
Menge: 3,200 m
Leistungsbereichkatalog: 012

**7.2.30 Durchbruch herstellen sägen Mauerwerk Mauerziegel 25000-50000cm2 T 20-25cm nicht schadstoffbelastet 15kN/m3 Geräteeinsatz mgl. Stoffe laden transp. LKW AN entsorgen Vergüt.Entsorg. AN**
STLB-Bau 2025-04 084
Durchbruch herstellen, durch Sägen, Untergrundfläche senkrecht, aus Mauerwerk aus Mauerziegel, 2-seitig geputzt, Einzelöffnung über 25000 bis 50000 cm2, Tiefe über 20 bis 25 cm, Hilfsschnitte werden nicht gesondert vergütet, nicht schadstoffbelastet,
Abfall ist nicht gefährlich, Zuordnung LAGA Z 0 (uneingeschränkter Einbau), Wichte des Abbruchstoffes DIN EN 1991-1-1 15 kN/m3, Geräteeinsatz ist möglich, max. Gesamtgewicht bis 5 t, Ausführung innerhalb des Bauwerks, Arbeitshöhe bis 3,5 m über der Standfläche des hierfür erforderlichen Gerüstes, Ausführung erschütterungsarm DIN 4150, staubarm TRGS 559, ohne Untergrundbeschädigung,
aufgenommene Stoffe sammeln, ohne Zerkleinerung, auf LKW des AN laden, transportieren, entsorgen, zum Lager oder zur Anlage nach Wahl des AN,
Vergütung der Entsorgung übernimmt AN.
Menge: 3,000 St
Leistungsbereichkatalog: 084

**7.2.40 Öffnung überdecken Betonsturz tragend Außenwand H 11,3cm D 24cm B 201cm**
STLB-Bau 2025-04 012
Öffnung überdecken mit Betonsturz nach bauaufsichtlicher Zulassung/Typenstatik, tragend gemäß Statik, Einbau in Außenwand, Sturzhöhe 11,3 cm, Wanddicke 24 cm, größte Rohbaubreite der Öffnung 201 cm, einschl. Traggerüst Bemessungsklasse A.
Menge: 3,000 St
Leistungsbereichkatalog: 012

**7.2.50 Öffnung schließen Mörtel M2,5 20000-25000cm2 T 20-25cm**
STLB-Bau 2025-04 012
Öffnung schließen, Ausführung in Wandfläche, tragend, aus Mauerwerk, aus P-Ziegeln,
mit Mörtel M 2,5, Querschnitt über 20000 bis 25000 cm2, Tiefe über 20 bis 25 cm, Arbeitshöhe bis 3,5 m, einschl. Traggerüst Bemessungsklasse A.
Menge: 2,000 St
Leistungsbereichkatalog: 012

**7.2.60 Durchbruch herstellen sägen Mauerwerk Mauerziegel 3000-5000cm2 T 20-25cm nicht schadstoffbelastet 15kN/m3 Geräteeinsatz mgl. Stoffe laden transp. LKW AN entsorgen Vergüt.Entsorg. AN**
Durchbruch herstellen, durch Sägen, Untergrundfläche senkrecht, aus Mauerwerk aus Mauerziegel, 2-seitig geputzt, Einzelöffnung über 3000 bis 5000 cm2, Tiefe über 20 bis 25 cm, Hilfsschnitte werden nicht gesondert vergütet, nicht schadstoffbelastet,
Abfall ist nicht gefährlich, Zuordnung LAGA Z 0 (uneingeschränkter Einbau), Wichte des Abbruchstoffes DIN EN 1991-1-1 15 kN/m3, Geräteeinsatz ist möglich, max. Gesamtgewicht bis 5 t, Ausführung innerhalb des Bauwerks, Arbeitshöhe bis 3,5 m über der Standfläche des hierfür erforderlichen Gerüstes, Ausführung erschütterungsarm DIN 4150, staubarm TRGS 559, ohne Untergrundbeschädigung,
aufgenommene Stoffe sammeln, ohne Zerkleinerung, auf LKW des AN laden, transportieren, entsorgen, zum Lager oder zur Anlage nach Wahl des AN,
Vergütung der Entsorgung übernimmt AN.

Für Mediendurchführung TGA
Menge: 1,000 St
Leistungsbereichkatalog: 084

**7.2.70 Öffnung überdecken Ziegelsturz tragend Außenwand H 7,1cm D 24cm B 113,5cm**
STLB-Bau 2025-04 012
Öffnung überdecken mit Ziegelsturz nach bauaufsichtlicher Zulassung/Typenstatik, tragend gemäß Statik, Einbau in Außenwand, Sturzhöhe 7,1 cm, Wanddicke 24 cm, größte Rohbaubreite der Öffnung 113,5 cm, einschl. Traggerüst Bemessungsklasse A.
Menge: 1,000 St
Leistungsbereichkatalog: 012

### Bereich 8 Putzarbeiten

#### Abschnitt 8.1 Putzarbeiten

*Hinweis: Vorbemerkungen Innenputzarbeiten*
Anzuwenden sind die technischen Bauunterlagen sowie
die Verarbeitungsrichtlinien und Technischen
Merkblätter des Putzherstellers in der gültigen Form
zum Zeitpunkt der Ausführung.

Es dürfen nur Materialien verwendet werden, die vom
Hersteller für die Putzsysteme zugelassen sind.

 Der Untergrund muss trocken und eine Durchfeuchtung
der Wand, auch von innen, ausgeschlossen sein. Die
Temperatur der Luft oder der Wand darf während der
Verarbeitung und Trocknung der Putzsysteme nicht unter
5 Grad Celsius absinken.

 In die Einheitspreise sind einzukalkulieren:

- Vor- und Nachbehandlungsarbeiten,
Witterungsschutzmaßnahmen
(gegen Sonne, Wind, Regen).
- Notwendige Standzeiten nach Herstellerrichtlinien
zwischen den einzelnen Putzlagen.
- Putzoberfläche Qualitätsstufe 3 (Q3)

**8.1.10 Untergrund reinigen haftmindernde Rückstände entfernen**
Untergrund abkehren und reinigen, haftmindernde
Rückstände entfernen, sowie sonstige
Unebenheiten und Teile auf der Fläche beseitigen.
Anfallenden Bauschutt sofort entfernen und entsorgen, Vergütung Entsorgung übernimmt AN.
Nachfolgend Prüfung des Untergrundes auf seine
Eignung und Tragfähigkeit.
Menge: 900,000 m2
Leistungsbereichkatalog: 023

**8.1.20 Putzgrundvorbehandlung, Grundierung**
Putzgrundvorbehandlung bei stark saugenden
Untergründen. Aufbrennsperre.
Grundierung verdünnt einmalig streichen, rollen oder
spritzen, passend zum Putzsystem.
 Standzeit: 1Tag
Menge: 900,000 m2
DIN276-1_08: 345

**8.1.30 Haftspritzbewurf, volldeckend**
Spritzbewurf nach DIN 18 550 als
Putzgrundvorbehandlung, gut deckend,
bei stark saugendem Mauerwerk.
Der Spritzbewurf darf nicht durch zu
schnellen Wasserentzug "verbrennen".
Mörtelgruppe DIN EN 998-1: GP CS IV W 1/2
(DIN V 18550 P III).
Dicke: mindestens 10 mm
auf den vorbereiteten Untergrund
auftragen, fluchtgerecht verziehen und aufrauen.
Inklusive Auswerfen der Fugenräume, T 15-20mm
Inkl. Türleibungen und Fensterleibungen vorputzten vor Einbau der Elemente.
Menge: 50,000 m2
DIN276-1_08: 345

**8.1.40 Haftspachtelung auf Beton**
Vollflächige Haftspachtelung auf Betonbauteile mit
einem faserarmierten Kalkzementmörtel.
Oberfläche gut Aufrauen oder Aufzahnen.
DIN EN 998-1: GP, CS IV, W 2 (DIN V 18 550 P III), Schichtdicke ca. 3 mm.
Ausführung in Wand- und Deckenbereichen, Stützen

Standzeit: mind. 24 Stunden
Menge: 850,000 m2
Leistungsbereichkatalog: 023

**8.1.50 Armierungsgewebe, Teilflächen**
Liefern und Einlegen, von alkalibeständigem
Armierungsgewebe an Einzelflächen.

An besonders rissgefährdeten Bereichen
wie z.B. Untergrundmaterialwechseln
stumpfen Mauerstößen, -schlitzen, -rissen
Rollladenkästen, Dämmplatten
an Öffnungsecken diagonal (ca. 50x30 cm)
etc.

In die obere Putzstärkenhälfte bzw. in das
obere Putzdrittel eingebettet.
Überlappung im Stoßbereich mind. 10 cm,
auf benachbarte Bauteile mind. 20 cm.
Menge: 350,000 m2

**8.1.60 Kantenausbildung**
Herstellen einer Kante mittels eines Eckwinkels
an Außenecken und Kanten von Mauerwerksöffnungen,
Mit Ansetzmörtel auf den vorbereiteten
Untergrund lot- und fluchtrecht befestigen.

Gesamtputzdicke: 15  mm

Material: verzinktes Stahlblech

 Breite der Sichtkante des Profils: 2 mm
Menge: 50,000 m

**8.1.70 Anschluss an Fenster und Türen mit Anputzleiste**
Herstellen eines Putzanschlusses mit Anschlussleiste
aus Hart-PVC an Fenster und Türen zur Ausbildung
eines dichten und UV-beständigen Anschlusses.
Hart-PVC-Leiste selbstklebend, mit zusätzlichem
Klebestreifen zur Aufnahme der Abdeckfolie.

Anputzleiste 15 mm
Menge: 300,000 m

**8.1.80 Einlatten von Fenster- und Türöffnungen**
Einlatten von Fenster- und Türöffnungen mit Holzbrettern zum sauberen Gegenputzen in Leibungsbereichen,
herstellen einschl. Verbindungsmittel und Abstützungen, nach abgeschlossener Arbeit entfernen
Menge: 300,000 m

**8.1.90 Kalk-Zementputz**
2-lagiges Innenputzsystem DIN 18550-2 auf Innenwand, Putzgrund Mauerwerk, Haftbrücke, Grundierung oder Putzverfestiger werden gesondert vergütet, Unterputz DIN EN 998-1 aus Kalkzement-Putzmörtel, Druckfestigkeitsklasse CS II (1,5 bis 5 N/mm2), Dicke Unterputz ca. 12 mm, Oberputz aus Kalkzement-Putzmörtel, Körnung 1,2 - 1,5 mm, Arbeitshöhe der zu bearbeitenden oder zu bekleidenden Fläche bis 3,5 m über der Standfläche des hierfür erforderlichen Gerüstes.

inkl. erforderlicher Trennschnitte, am Übergang zu anderen Bauteilen,

nach Standzeit mit gleichem Material jedoch feinerer Körnung (ca. 0,8mm) ca. 3 mm dick überzogen und Oberfläche
anstrichbereit sauber abgefilzt
Putzoberfläche Qualitätsstufe 3 (Q3)

einschl. Anbringen von eventuell erforderlichen Putzlehren mit Ansetzmörtel, lot- und fluchtrecht befestigen,  die Putzlehren verbleiben im Putz

 Standzeit der ersten Lage: 1 Tag/mm Putzdicke
Ausführung in Wandbereichen

Angebotenes Fabrikat:

Hersteller '....................................................'

Produkt: '.....................................................'
Menge: 800,000 m2
DIN276-1_08: 345

**8.1.100 Zulage für Mehrstärke D 10mm**
Zulage zum Kalk-Zement-Putz für Mehrstärke / Ausgleichen von
Vertiefungen, groben Unebenheiten, Verfüllen von Fugen
u.ä.

Bei Gesamtputzdicke > 20 mm ist zweilagig
zu arbeiten, die Standzeiten sind dabei einzuhalten und
die Oberfläche vor dem Auftrag jeder neuen Lage kräftig
aufzurauen. Die Gesamtdicke aller Putz-Lagen
darf 4 cm nicht  übersteigen.

Anzugeben ist der Mehrpreis pro qm bei einer
aufzutragenden Mehrstärke von: 10 mm
Die erforderliche Mehrstärke ist vor Ausführung
der Arbeiten mit dem AG festzulegen.
Menge: 200,000 m2
DIN276-1_08: 345

**8.1.110 Kalkzementputz als Fliesenunterputz**
Wandputz einlagig als Kalkzementputz, für nachfolgende
Fliesenarbeiten auf Massivwänden,mindestens 10 mm dick,
auftragen, fluchtgerecht verziehen, rabortieren für
Fliesenauftrag mit erhöhten Ebenheitsanforderungen
Einschl. Untergrundvorbehandlung mit Grundierung und Haftspritzbewurf
Menge: 100,000 m2

**8.1.120 Leibungen**
Verputzen der Leibungen von Öffnungen,
mit v.g. Putzsystem

Leibungstiefe: bis 30  cm
Menge: 300,000 m

**8.1.130 Schließen von kleineren Rissen und Löchern bis 5 cm2**
Schließen von Rissen und Löchern vor den Putzarbeiten zur Erzielung eines homogenen Putzgrundes,
mit Kalkzementputz
Einzelgrößen bis 5cm², Tiefe bis 10 mm
Menge: 50,000 St

*Hinweis: Schließen von Schlitzen, Durchbrüchen*

**8.1.140 Öffnung schließen Mörtel M2,5 2000-3000cm2 T 20-25cm**
Öffnung schließen, Ausführung in Wandfläche, tragend,
mit Mörtel M 5, Querschnitt über 2000 bis 3000 cm2, Tiefe über 20 bis 25 cm, Arbeitshöhe bis 3,5 m, einschl. Traggerüst Bemessungsklasse A.
Restöffnung von Durchführung von Lüftungsleitungen DN 200 durch Durchbruch schließen
Menge: 3,000 St
Leistungsbereichkatalog: 012

**8.1.150 Maueraussparung Haustechnik schließen D bis 0,05m T bis 0,25m**
Aussparung im Mauerwerk mit einem speziellen
Verfüllmörtel verfüllen. Baustoffklasse A 1,
schnell abbindend, mineralisch.
Durchbrüche Haustechnik schließen mit verlegten Leitungsanlagen (ohne brandschutztechnische Anforderungen).
Ausführung vor den Putzarbeiten zur Erzielung eines homogenen Putzgrundes,

Durchmesser bis 50 mm
Tiefe bis 250 mm
Menge: 5,000 St
DIN276-1_08: 345

**8.1.160 Schlitz schließen Mörtel M5 B bis 5cm T bis 5cm**
STLB-Bau 2025-04 012
Schlitz schließen, Ausführung in Wandfläche,
mit Mörtel M 5, Breite bis 5 cm, Tiefe bis 5 cm, Arbeitshöhe bis 3,5 m, einschl. Traggerüst Bemessungsklasse A.
Menge: 1200,000 m
Leistungsbereichkatalog: 012

**8.1.170 Schlitz schließen Mörtel M5 B 5-10cm T 5-10cm**
STLB-Bau 2025-04 012
Schlitz schließen, Ausführung in Wandfläche,
mit Mörtel M 5, Breite über 5 bis 10 cm, Tiefe über 5 bis 10 cm, Arbeitshöhe bis 3,5 m, einschl. Traggerüst Bemessungsklasse A.
Menge: 500,000 m
Leistungsbereichkatalog: 012

*Hinweis: Putzflächen im Bestand*

**8.1.180 Putz Innenwand abbrechen**
Abbruch von schadhaftem / hohlliegendem Putz an Innenwand, Kalkzement-Normalputzmörtel (GP), einschl. Putzträger aus Armierungsgewebe aus Kunststofffasern, im Rahmen einer Teilabbruchmaßnahme, nicht schadstoffbelastet,
Abfall ist nicht gefährlich,
Abbruchdicke 3 cm, Ausführung innerhalb des Bauwerks, Arbeitshöhe bis 3,5 m,
Abbruch von Hand/mit handgeführten Kleingeräten, Ausführung erschütterungsarm DIN 4150, staubarm TRGS 559,
aufgenommene Stoffe sammeln, zum Lager oder zur Anlage nach Wahl des AN, Abfallschlüssel nach AVV (Abfallverzeichnis-Verordnung) 170904 gemischte Bau- und Abbruchabfälle, Mengenermittlung nach Aufmaß,
Vergütung der Entsorgung übernimmt AN.

Ausführung in Kleinflächen, nach Abstimmung mit AG/BÜ
Menge: 30,000 m2
Leistungsbereichkatalog: 084

**8.1.190 Ein- Beiputzen innen**
Neu eingesetzte Türzargen, Fenster sowie Wandflächen, an denen zuvor der Innenputz abgeschlagen wurde sind neu zu verputzen. Zementvorspritzmörtel und 15 mm Kalkzementputz sind aufzubringen. Dabei sind saubere Übergänge zum Bestandsputz herzustellen.
Menge: 35,000 m

**8.1.200 Untergrund reinigen haftmindernde Rückstände entfernen**
Untergrund abkehren und reinigen, haftmindernde
Rückstände entfernen, sowie sonstige
Unebenheiten und Teile auf der Fläche beseitigen.
Anfallenden Bauschutt sofort entfernen und entsorgen, Vergütung Entsorgung übernimmt AN.
Nachfolgend Prüfung des Untergrundes auf seine
Eignung und Tragfähigkeit.
Menge: 30,000 m2
Leistungsbereichkatalog: 023

**8.1.210 Haftbrücke mineral. Innenwand Mauerwerk**
Haftbrücke mineralisch, kunststoffvergütet, auf Innenwand, innen, Untergrund Mauerwerk, mit evtl. fest haftenden Putzanhaftungen / Putzresten, Arbeitshöhe der zu bearbeitenden oder zu bekleidenden Fläche bis 3,5 m über der Standfläche des hierfür erforderlichen Gerüstes.
Menge: 30,000 m2
Leistungsbereichkatalog: 023
DIN276-1_08: 345

**8.1.220 Haftspritzbewurf, volldeckend**
Spritzbewurf nach DIN 18 550 als
Putzgrundvorbehandlung, gut deckend,
bei stark saugendem Mauerwerk.
Der Spritzbewurf darf nicht durch zu
schnellen Wasserentzug "verbrennen".
Mörtelgruppe DIN EN 998-1: GP CS IV W 1/2
(DIN V 18550 P III).
Dicke: mindestens 10 mm
auf den vorbereiteten Untergrund
auftragen, fluchtgerecht verziehen und aufrauen.
Inklusive Auswerfen der Fugenräume, T 15-20mm
Inkl. Türleibungen und Fensterleibungen vorputzten vor Einbau der Elemente.
Menge: 30,000 m2
DIN276-1_08: 345

**8.1.230 Armierungsgewebe, Teilflächen**
Liefern und Einlegen, von alkalibeständigem
Armierungsgewebe an Einzelflächen.

An besonders rissgefährdeten Bereichen
wie z.B. Untergrundmaterialwechseln
stumpfen Mauerstößen, -schlitzen, -rissen
Rollladenkästen, Dämmplatten
an Öffnungsecken diagonal (ca. 50x30 cm)
etc.

In die obere Putzstärkenhälfte bzw. in das
obere Putzdrittel eingebettet.
Überlappung im Stoßbereich mind. 10 cm,
auf benachbarte Bauteile mind. 20 cm.
Menge: 30,000 m2

**8.1.240 Kalk-Zementputz**
2-lagiges Innenputzsystem DIN 18550-2 auf Innenwand, Putzgrund Mauerwerk, Haftbrücke, Grundierung oder Putzverfestiger werden gesondert vergütet, Unterputz DIN EN 998-1 aus Kalkzement-Putzmörtel, Druckfestigkeitsklasse CS II (1,5 bis 5 N/mm2), Dicke Unterputz 12 mm, Oberputz aus Kalkzement-Putzmörtel, Putzoberfläche Qualitätsstufe 3 (Q3), gerieben, Körnung 1,2-1,5 mm, Arbeitshöhe der zu bearbeitenden oder zu bekleidenden Fläche bis 3,5 m über der Standfläche des hierfür erforderlichen Gerüstes.

inkl. erforderlicher Trennschnitte, am Übergang zu anderen Bauteilen,
nach Standzeit mit gleichem Material jedoch feinerer Körnung (ca. 0,8mm) ca. 3 mm dick überzogen und Oberfläche
anstrichbereit sauber abgefilzt

einschl. Anbringen von eventuell erforderlichen Putzlehren mit Ansetzmörtel, lot- und fluchtrecht befestigen,  die Putzlehren verbleiben im Putz

 Standzeit der ersten Lage: 1 Tag/mm Putzdicke
Ausführung in Wandbereichen
Menge: 30,000 m2
DIN276-1_08: 345

**8.1.250 Zulage für Mehrstärke D 10mm**
Zulage zum Kalk-Zement-Putz für Mehrstärke / Ausgleichen von
Vertiefungen, groben Unebenheiten, Verfüllen von Fugen
u.ä.

Bei Gesamtputzdicke > 20 mm ist zweilagig
zu arbeiten, die Standzeiten sind dabei einzuhalten und
die Oberfläche vor dem Auftrag jeder neuen Lage kräftig
aufzurauen. Die Gesamtdicke aller Putz-Lagen
darf 4 cm nicht  übersteigen.

Anzugeben ist der Mehrpreis pro qm bei einer
aufzutragenden Mehrstärke von: 10 mm
Die erforderliche Mehrstärke ist vor Ausführung
der Arbeiten mit dem AG festzulegen.
Menge: 10,000 m2
DIN276-1_08: 345

**8.1.260 Statischen Riss B bis 2mm v-förmig aufweiten schließen Kalkzement-Leichtputzm.**
STLB-Bau 2025-04 023
Statischen Riss, in Innenwand, innen, Rissbreite bis 2 mm, V-förmig bis zum Putzgrund aufweiten, schließen und an Oberfläche aus Glattputz angleichen, mit Kalkzement-Leichtputzmörtel (LW) DIN EN 998-1.
Menge: 30,000 m
Leistungsbereichkatalog: 023

### Bereich 9 Stundenlohnarbeiten

#### Abschnitt 9.1 Stundenlohnarbeiten

**9.1.10 Baufacharbeiter-in sämtliche Kosten/Zuschläge**
Stundenlohnarbeiten durch Baufacharbeiter/-in
der Verrechnungssatz für die jeweilige Arbeitskraft umfasst sämtliche Aufwendungen wie Lohn- und Gehaltskosten, Lohn- und Gehaltsnebenkosten, Zuschläge, lohngebundene und lohnabhängige Kosten, sonstige Sozialkosten, Gemeinkosten, Wagnis und Gewinn.

Stundenlohnarbeiten für Facharbeiter kommen nur auf schriftliche Anordnung der Bauleitung zur Ausführung.
Die Leistungen dürfen ausschließlich für zusätzliche, unvorhergesehene Arbeiten ausgeführt werden, deren Umfang im Voraus nicht festgelegt werden kann. Die Abrechnung erfolgt nach tatsächlichen Aufwand gemäß §15 VOB/B. Nachweis durch Stundenzettel, gegengezeichnet von der Bauleitung.

Bei den angesetzten Mengen der Stunden handelt es sich um eine Schätzung / Annahme für die Kalkulation.
Menge: 15,000 h
Leistungsbereichkatalog: 091
